# Segellat de juntes i col·locació d'injectors externs en murs de maçoneria

- Propietat de l'arxiu: CYPE Ingenieros S.A.
- Format: FIEBDC-3/2016
- Programa: Generador de preus de la construcció. CYPE Ingenieros, S.A.
- Data: 30/07/2024
- Divisa: EUR
- Costos indirectes: 3 %
- IVA: 21 %

## E Estructures

### EC Pedreria

#### ECY Reparacions

**ECY022** m Segellat de juntes i col·locació d'injectors externs en murs de maçoneria.
Segellat de juntes en murs de maçoneria amb morter de calç hidratada, a fi d'evitar la fuita de la beurada durant el procés d'injecció i permetre al mateix temps la fixació dels injectors externs de 15 a 20 mm de diàmetre, col·locats cada 30 cm, amb el mateix material de segellat; realitzat en treballs de consolidació de murs de maçoneria mitjançant injeccions.
Inclou: Segellat superficial de les juntes. Fixació dels injectors. Retirada dels injectors. Eliminació del material de segellat sobrant.
Criteri d'amidament de projecte: Longitud mesurada segons documentació gràfica de Projecte.
Criteri de mesura d'obra: Es mesurarà la longitud realment executada segons especificacions de Projecte.

| Codi | Ut | Descripció | Rendiment | Preu | Import |
|---|---|---|---|---|---|
| mt09reh121 | U | Tap injector extern. (material) | 3 | 0.43 | 1.290 |
| mt09reh122 | U | Injector extern. (material) | 3 | 1.4 | 4.200 |
| mt09reh220a | kg | Morter d'ofici de paleta, compost per calç hidratada, metacaolí i sorra silícia; tipus M-5; amb 7,5 N/mm² de resistència a compressió segons UNE-EN 1015-11; per a ús en elements situats a l'interior de les construccions, subjectes a requisits estructurals segons UNE-EN 998-2. (material) | 5 | 1.56 | 7.800 |
| mo020 | h | Oficial 1ª construcció. (mà d'obra) | 0.591 | 28.42 | 16.796 |
| mo112 | h | Peó especialitzat construcció. (mà d'obra) | 0.665 | 24.59 | 16.352 |
| % | % | Costos directes complementaris | 2 % | 46.438 | 0.929 |
|  |  | Costos directes |  |  | 47.367 |

Residus:
- col·locació: mt09reh220a; factor de residu 0.065667

## Recursos

**mt09reh220a** kg Morter d'ofici de paleta
Dades tècniques: Cost energètic 2.251 MJ; Emissió de CO2 0.184 kg; Codi LER 17 09 04; Massa de l'element 1 kg; Volum 0.000667 m3
Residus:
- embalatge: re170203 Plàstic. (component de residu); rendiment 0.003 kg; Codi LER 17 02 03; Massa de l'element 1 kg; Volum 0.001667 m3
