# Reparació d'element estructural de fàbrica de maó ceràmic, mitjançant substitució de peces

- Propietat de l'arxiu: CYPE Ingenieros S.A.
- Format: FIEBDC-3/2016
- Programa: Generador de preus de la construcció. CYPE Ingenieros, S.A.
- Data: 30/07/2024
- Divisa: EUR
- Costos indirectes: 3 %
- IVA: 21 %

## E Estructures

### EF Fàbrica

#### EFY Reparacions

**EFY025** m³ Reparació d'element estructural de fàbrica de maó ceràmic, mitjançant substitució de peces.
Reparació d'element estructural de fàbrica 1/2 peu de maó ceràmic, mitjançant la substitució de peces deteriorades per maó ceràmic cara vista calat clínquer, color vermell, 28x13,5x5 cm, junt renfonsada, rebut amb morter de ciment industrial, color gris, M-5, subministrat a granel, realitzada per bastaixos o en panys de dimensions reduïdes.
Inclou: Neteja i preparació de la zona a tractar. Repicat i sanejat en elements inestables. Estintolament dels elements que ho precisin. Humectació del parament i els maons. Col·locació dels maons per filades a nivell. Rejuntat. Retirada i arreplegat de enderrocs. Càrrega manual d'enderrocs sobre camió o contenidor.
Criteri d'amidament de projecte: Volum mesurat segons documentació gràfica de Projecte.
Criteri de mesura d'obra: Es mesurarà el volum realment executat segons especificacions de Projecte.

| Codi | Ut | Descripció | Rendiment | Preu | Import |
|---|---|---|---|---|---|
| mt05bvk010a | U | Maó ceràmic cara vista calat clínquer, color vermell, 28x13,5x5 cm, per a ús en fàbrica no protegida (peça U), densitat 1300 kg/m³, segons UNE-EN 771-1. (material) | 425.713 | 0.6 | 255.428 |
| mt08aaa010a | m³ | Aigua. (material) | 0.066 | 1.5 | 0.099 |
| mt09mif010cb | t | Morter industrial per a obra de paleta, de ciment, color gris, categoria M-5 (resistència a compressió 5 N/mm²), subministrat a granel, segons UNE-EN 998-2. (material) | 0.367 | 50.2 | 18.423 |
| mq06mms010 | h | Mesclador continu amb sitja, per a morter industrial en sec, subministrat a granel. (maquinària) | 1.617 | 1.94 | 3.137 |
| mo020 | h | Oficial 1ª construcció. (mà d'obra) | 14.764 | 28.42 | 419.593 |
| mo113 | h | Peó ordinari construcció. (mà d'obra) | 9.439 | 23.81 | 224.743 |
| % | % | Costos directes complementaris | 2 % | 921.423 | 18.428 |
|  |  | Costos directes |  |  | 939.851 |

Residus:
- col·locació: mt05bvk010a; factor de residu 0.0105
- col·locació: mt09mif010cb; factor de residu 0.0189

## Recursos

**mt05bvk010a** U Maó ceràmic cara vista calat clínquer
Dades tècniques: Cost energètic 36.285 MJ; Emissió de CO2 0.539 kg; Codi LER 17 01 02; Massa de l'element 2.09 kg; Volum 0.001672 m3
Residus:
- embalatge: re170201 Fusta. (component de residu); rendiment 0.005 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3
