# Regularització de murs de fàbrica amb morter de ciment

- Propietat de l'arxiu: CYPE Ingenieros S.A.
- Format: FIEBDC-3/2016
- Programa: Generador de preus de la construcció. CYPE Ingenieros, S.A.
- Data: 30/07/2024
- Divisa: EUR
- Costos indirectes: 3 %
- IVA: 21 %

## E Estructures

### EF Fàbrica

#### EFY Reparacions

**EFY035** m² Regularització de murs de fàbrica amb morter de ciment.
Regularització de mur de fàbrica amb morter cimentós bicomponent reforçat amb fibres, color gris, aplicat manualment, en una capa, de 10 mm de gruix total, per a aplicació posterior de reforç estructural amb morter de ciment.
Criteri de valoració econòmica: El preu no inclou el reforç estructural amb morter de ciment.
Inclou: Neteja prèvia de la superfície. Saturació del suport amb aigua a baixa pressió. Eliminació de l'aigua sobrant amb aire comprimit. Preparació de la mescla. Aplicació de la capa de regularització.
Criteri d'amidament de projecte: Superfície mesurada segons documentació gràfica de Projecte.
Criteri de mesura d'obra: Es mesurarà la superfície realment executada segons especificacions de Projecte.

| Codi | Ut | Descripció | Rendiment | Preu | Import |
|---|---|---|---|---|---|
| mt09rem060f | kg | Morter cimentós bicomponent reforçat amb fibres, color gris, compost de ciments d'alta resistència, àrids seleccionats, additius especials i polímers sintètics en dispersió aquosa, permeable al vapor d'aigua i d'alta resistència mecànica i alta ductilitat, per a aplicar amb plana o paleta, previ pastat amb aigua, classe R2 segons UNE-EN 1504-3. (material) | 18.5 | 2.26 | 41.810 |
| mo020 | h | Oficial 1ª construcció. (mà d'obra) | 0.227 | 28.42 | 6.451 |
| mo113 | h | Peó ordinari construcció. (mà d'obra) | 0.227 | 23.81 | 5.405 |
| % | % | Costos directes complementaris | 2 % | 53.666 | 1.073 |
|  |  | Costos directes |  |  | 54.739 |

Residus:
- col·locació: mt09rem060f; factor de residu 0.0063

## Recursos

**mt09rem060f** kg Morter cimentós bicomponent reforçat amb fibres
Dades tècniques: Cost energètic 2.394 MJ; Emissió de CO2 0.194 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
