# Llosa posttesada amb tendons adherents

- Propietat de l'arxiu: CYPE Ingenieros S.A.
- Format: FIEBDC-3/2016
- Programa: Generador de preus de la construcció. CYPE Ingenieros, S.A.
- Data: 30/07/2024
- Divisa: EUR
- Costos indirectes: 3 %
- IVA: 21 %

## E Estructures

### EH Formigó armat

#### EHA Lloses posttesades

**EHA010** m² Llosa posttesada amb tendons adherents.
Llosa posttesada horitzontal amb tendons adherents, amb altura lliure de planta de fins a 4 m, cantell 24 cm, realitzada amb formigó HP-35/B/20/XC2 fabricat en central, i acer UNE-EN 10080 B 500 S, amb una quantia aproximada de 22 kg/m²; muntatge i desmuntatge de sistema de taules d'encofrat, amb acabat tipus industrial per revestir, format per: superfície encofrant de taulers de fusta tractada, reforçats amb varetes i perfils, amortitzables en 25 usos; estructura suport horitzontal de taula d'encofrat i accessoris de muntatge, amortitzable en 150 usos i estructura suport vertical de puntals metàl·lics, amortitzables en 150 usos. Inclús nervis i cèrcols perimetrals de planta i buits, filferro de lligar, separadors, aplicació de líquid desencofrant i agent filmogen, per la cura de formigons i morters.
Criteri de valoració econòmica: El preu inclou l'elaboració de la ferralla (tall, doblegat i conformat d'elements) en taller industrial i el muntatge en el lloc definitiu de la seva col·locació en obra, però no inclou els pilars ni l'acer per pretesar.
Inclou: Replanteig del sistema d'encofrat. Muntatge del sistema d'encofrat per a forjat. Replanteig de la geometria de la planta sobre l'encofrat. Col·locació d'armadures amb separadors homologats. Abocament i compactació del formigó. Reglejat i anivellació de la capa de compressió. Curat del formigó. Desmuntatge del sistema d'encofrat.
Criteri d'amidament de projecte: Superfície mesurada en veritable magnitud des de les cares exteriors dels cèrcols del perímetre, segons documentació gràfica de Projecte, deduint els buits de superfície major de 6 m².
Criteri de mesura d'obra: Es mesurarà, en veritable magnitud, des de les cares exteriors dels cèrcols del perímetre, la superfície realment executada segons especificacions de Projecte, deduint els buits de superfície major de 6 m².

| Codi | Ut | Descripció | Rendiment | Preu | Import |
|---|---|---|---|---|---|
| mt08eft030a | m² | Tauler de fusta tractada, de 22 mm d'espessor, reforçat amb varetes i perfils. (material) | 0.044 | 45.5 | 2.002 |
| mt08efl020 | m² | Bigues principals i bigues secundàries de fusta, per a formació de taula d'encofrat, inclús accessoris de muntatge. (material) | 0.007 | 185 | 1.295 |
| mt50spa081c | U | Puntal metàl·lic telescòpic, de fins a 4 m d'altura. (material) | 0.027 | 26.47 | 0.715 |
| mt08cim030b | m³ | Fusta de pi. (material) | 0.003 | 355.5 | 1.067 |
| mt08var060 | kg | Puntes d'acer de 20x100 mm. (material) | 0.04 | 8.75 | 0.350 |
| mt08dba010d | l | Agent desemmotllant, a base d'olis especials, emulsionant en aigua, per a encofrats metàl·lics, fenòlics o de fusta. (material) | 0.03 | 1.8 | 0.054 |
| mt07aco020h | U | Separador homologat per lloses massisses. (material) | 3 | 0.09 | 0.270 |
| mt07aco010c | kg | Ferralla elaborada en taller industrial amb acer en barres corrugades, UNE-EN 10080 B 500 S, de varis diàmetres. (material) | 22 | 1.6 | 35.200 |
| mt08var050 | kg | Filferro galvanitzat per a lligar, de 1,30 mm de diàmetre. (material) | 0.264 | 1.5 | 0.396 |
| mt10hes010ctRb | m³ | Formigó HP-35/B/20/XC2, fabricat en central. (material) | 0.252 | 97.49 | 24.567 |
| mt08cur020a | l | Agent filmogen, per la cura de formigons i morters. (material) | 0.15 | 1.56 | 0.234 |
| mq07ple030a | h | Carro amb elevador, per a desplaçament i elevació de taula d'encofrat, de 10 m d'altura màxima de treball. (maquinària) | 0.046 | 26.75 | 1.231 |
| mo044 | h | Oficial 1ª encofrador. (mà d'obra) | 0.591 | 28.39 | 16.778 |
| mo091 | h | Ajudant encofrador. (mà d'obra) | 0.591 | 25.25 | 14.923 |
| mo043 | h | Oficial 1ª ferrallista. (mà d'obra) | 0.39 | 28.39 | 11.072 |
| mo090 | h | Ajudant ferrallista. (mà d'obra) | 0.325 | 25.25 | 8.206 |
| mo045 | h | Oficial 1ª estructurista, en treballs de posada en obra del formigó. (mà d'obra) | 0.078 | 28.39 | 2.214 |
| mo092 | h | Ajudant estructurista, en treballs de posada en obra del formigó. (mà d'obra) | 0.319 | 25.25 | 8.055 |
| % | % | Costos directes complementaris | 2 % | 128.629 | 2.573 |
|  |  | Costos directes |  |  | 131.202 |

Residus:
- col·locació: mt08eft030a Tauler de fusta tractada, de 22 mm d'espessor, reforçat amb varetes i perfils; factor de residu 1
- col·locació: mt50spa081c Puntal metàl·lic telescòpic, de fins a 4 m d'altura; factor de residu 1
- col·locació: mt08cim030b Fusta de pi; factor de residu 1
- col·locació: mt08var060 Puntes d'acer de 20x100 mm; factor de residu 0.0045
- col·locació: mt08dba010d Agent desemmotllant, a base d'olis especials, emulsionant en aigua, per a encofrats metàl·lics, fenòlics o de fusta; factor de residu 0.07
- col·locació: mt07aco010c Ferralla elaborada en taller industrial amb acer en barres corrugades, UNE-EN 10080 B 500 S, de varis diàmetres; factor de residu 0.0075
- col·locació: mt08var050 Filferro galvanitzat per a lligar, de 1,30 mm de diàmetre; factor de residu 0.0038
- col·locació: mt10hes010ctRb Formigó HP-35/B/20/XC2, fabricat en central; factor de residu 0.00124411

## Recursos

**mt08eft030a** m² Tauler de fusta tractada, de 22 mm d'espessor, reforçat amb varetes i perfils
Dades tècniques: Cost energètic 1657.248 MJ; Emissió de CO2 -22.692 kg; Codi LER 17 02 01; Massa de l'element 12.2 kg; Volum 0.011091 m3

**mt50spa081c** U Puntal metàl·lic telescòpic, de fins a 4 m d'altura
Dades tècniques: Cost energètic 112.062 MJ; Emissió de CO2 5.814 kg; Codi LER 17 04 05; Massa de l'element 11.4 kg; Volum 0.005429 m3

**mt08cim030b** m³ Fusta de pi
Dades tècniques: Cost energètic 7471.200 MJ; Emissió de CO2 -102.300 kg; Codi LER 17 02 01; Massa de l'element 55 kg; Volum 0.05 m3

**mt08var060** kg Puntes d'acer de 20x100 mm
Dades tècniques: Cost energètic 9.830 MJ; Emissió de CO2 0.510 kg; Codi LER 17 04 05; Massa de l'element 1 kg; Volum 0.000476 m3

**mt08dba010d** l Agent desemmotllant, a base d'olis especials, emulsionant en aigua, per a encofrats metàl·lics, fenòlics o de fusta
Dades tècniques: Cost energètic 82.642 MJ; Emissió de CO2 4.474 kg; Codi LER 17 09 04; Massa de l'element 0.932 kg; Volum 0.000621 m3
Residus:
- embalatge: re150104 Envasos metàl·lics. (component de residu); rendiment 0.042 kg; Codi LER 15 01 04; Massa de l'element 1 kg; Volum 0.001667 m3

**mt07aco020h** U Separador homologat per lloses massisses
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt10hes010ctRb** m³ Formigó HP-35/B/20/XC2, fabricat en central
Dades tècniques: Cost energètic 2208.000 MJ; Emissió de CO2 253.000 kg; Codi LER 17 01 01; Massa de l'element 2300 kg; Volum 1.533333 m3
