# Preparació de superfície de formigó estructural, amb mitjans mecànics

- Propietat de l'arxiu: CYPE Ingenieros S.A.
- Format: FIEBDC-3/2016
- Programa: Generador de preus de la construcció. CYPE Ingenieros, S.A.
- Data: 17/06/2024
- Divisa: EUR
- Costos indirectes: 3 %
- IVA: 21 %

## E Estructures

### EH Formigó armat

#### EHK Preparació de la superfície

**EHK020** m² Preparació de superfície de formigó estructural, amb mitjans mecànics.
Preparació de superfície de formigó estructural, per a la posterior aplicació de productes reparadors i protectors, eliminant capes antigues, beurades superficials, pintures o qualsevol altre tipus de greix o brutícia del suport, mitjançant fresat mecànic, obtenint una rugositat d'aproximadament 5 mm, i càrrega manual de les restes generades sobre camió o contenidor.
Inclou: Fresat mecànic del formigó. Neteja de la superfície suport. Retirada i apilament de les restes generades. Càrrega de les restes generades sobre camió o contenidor.
Criteri d'amidament de projecte: Superfície mesurada segons documentació gràfica de Projecte.
Criteri de mesura d'obra: Es mesurarà la superfície realment executada segons especificacions de Projecte.

| Codi | Ut | Descripció | Rendiment | Preu | Import |
|---|---|---|---|---|---|
| mq06fre010 | h | Equip de fresatge manual per a paviment de formigó, amb sistema d'aspiració. (maquinària) | 0.2 | 6.33 | 1.266 |
| mq08gel010k | h | Grup electrògen insonoritzat, trifàsic, de 45 kVA de potència. (maquinària) | 0.2 | 5.38 | 1.076 |
| mo112 | h | Peó especialitzat construcció. (mà d'obra) | 0.255 | 24.59 | 6.270 |
| mo113 | h | Peó ordinari construcció. (mà d'obra) | 0.255 | 23.81 | 6.072 |
| % | % | Costos directes complementaris | 2 % | 14.684 | 0.294 |
|  |  | Costos directes |  |  | 14.978 |
