# Preparació de superfície de formigó estructural, amb mètodes químics

- Propietat de l'arxiu: CYPE Ingenieros S.A.
- Format: FIEBDC-3/2016
- Programa: Generador de preus de la construcció. CYPE Ingenieros, S.A.
- Data: 17/06/2024
- Divisa: EUR
- Costos indirectes: 3 %
- IVA: 21 %

## E Estructures

### EH Formigó armat

#### EHK Preparació de la superfície

**EHK030** m² Preparació de superfície de formigó estructural, amb mètodes químics.
Preparació de superfície de formigó estructural, per a la posterior aplicació de productes reparadors i protectors, mitjançant neteja amb detergent àcid, provocant l'eliminació de capes de beurada de ciment dipositades sobre el suport, i càrrega manual de les restes generades sobre camió o contenidor.
Inclou: Humectació prèvia del suport. Aplicació del detergent àcid. Rentat amb equip de llança d'aigua. Aplicació de la solució neutralitzadora. Aclarit de la solució neutralitzadora. Retirada i apilament de les restes generades. Càrrega manual de les restes generades sobre camió o contenidor.
Criteri d'amidament de projecte: Superfície mesurada segons documentació gràfica de Projecte.
Criteri de mesura d'obra: Es mesurarà la superfície realment executada segons especificacions de Projecte.

| Codi | Ut | Descripció | Rendiment | Preu | Import |
|---|---|---|---|---|---|
| mt08lim020b | l | Detergent àcid sense fosfats, per a neteja de superfícies pètries, superfícies ceràmiques i estructures de formigó. (material) | 0.1 | 6.66 | 0.666 |
| mt08lim040 | kg | Solució d'aigua i amoníac al 20%, per a la neutralització de detergents àcids. (material) | 0.07 | 4.56 | 0.319 |
| mq08lch020c | h | Equip de raig d'aigua a pressió, amb adaptador per a llança d'aigua. (maquinària) | 0.232 | 6.06 | 1.406 |
| mo112 | h | Peó especialitzat construcció. (mà d'obra) | 1.108 | 24.59 | 27.246 |
| % | % | Costos directes complementaris | 2 % | 29.637 | 0.593 |
|  |  | Costos directes |  |  | 30.230 |

Residus:
- col·locació: mt08lim020b Detergent àcid sense fosfats, per a neteja de superfícies pètries, superfícies ceràmiques i estructures de formigó; factor de residu 0.0275

## Recursos

**mt08lim020b** l Detergent àcid sense fosfats, per a neteja de superfícies pètries, superfícies ceràmiques i estructures de formigó
Dades tècniques: Cost energètic 38.080 MJ; Emissió de CO2 1.129 kg; Codi LER 20 01 30; Massa de l'element 1.06 kg; Volum 0.00106 m3
Residus:
- embalatge: re170203 Plàstic. (component de residu); rendiment 0.032 kg; Codi LER 17 02 03; Massa de l'element 1 kg; Volum 0.001667 m3
