# Revestiment per a la protecció del formigó o morter enfront de la carbonatació i ambients agressius contaminats

- Propietat de l'arxiu: CYPE Ingenieros S.A.
- Format: FIEBDC-3/2016
- Programa: Generador de preus de la construcció. CYPE Ingenieros, S.A.
- Data: 30/07/2024
- Divisa: EUR
- Costos indirectes: 3 %
- IVA: 21 %

## E Estructures

### EH Formigó armat

#### EHO Proteccions

**EHO200** m² Revestiment per a la protecció del formigó o morter enfront de la carbonatació i ambients agressius contaminats.
Aplicació manual de dues mans de revestiment rígid a base de resines acríliques en dispersió aquosa, color blanc, acabat mat, textura llisa, (rendiment: 200 g/m² cada mà), per a la protecció del formigó o morter enfront de la carbonatació i ambients agressius contaminats.
Inclou: Neteja de la superfície suport. Aplicació del producte.
Criteri d'amidament de projecte: Superfície mesurada segons documentació gràfica de Projecte.
Criteri de mesura d'obra: Es mesurarà la superfície realment executada segons especificacions de Projecte.

| Codi | Ut | Descripció | Rendiment | Preu | Import |
|---|---|---|---|---|---|
| mt27tsb010aa | kg | Revestiment rígid a base de resines acríliques en dispersió aquosa, color blanc, acabat mat, textura llisa, impermeable al diòxid de carboni i permeable al vapor d'aigua, per a la protecció de formigó o morter, enfront de la carbonatació i ambients agressius contaminats, segons UNE-EN 1504-2. (material) | 0.4 | 5 | 2.000 |
| mo020 | h | Oficial 1ª construcció. (mà d'obra) | 0.222 | 28.42 | 6.309 |
| mo113 | h | Peó ordinari construcció. (mà d'obra) | 0.222 | 23.81 | 5.286 |
| % | % | Costos directes complementaris | 2 % | 13.595 | 0.272 |
|  |  | Costos directes |  |  | 13.867 |

Residus:
- col·locació: mt27tsb010aa; factor de residu 0.036818

## Recursos

**mt27tsb010aa** kg Revestiment rígid a base de resines acríliques en dispersió aquosa
Dades tècniques: Cost energètic 75.527 MJ; Emissió de CO2 2.872 kg; Codi LER 17 09 04; Massa de l'element 1 kg; Volum 0.000667 m3
Residus:
- embalatge: re170203 Plàstic. (component de residu); rendiment 0.003 kg; Codi LER 17 02 03; Massa de l'element 1 kg; Volum 0.001667 m3
