# Reparació no estructural de formigó, amb morter d'enduriment ràpid a base de ciment

- Propietat de l'arxiu: CYPE Ingenieros S.A.
- Format: FIEBDC-3/2016
- Programa: Generador de preus de la construcció. CYPE Ingenieros, S.A.
- Data: 30/07/2024
- Divisa: EUR
- Costos indirectes: 3 %
- IVA: 21 %

## E Estructures

### EH Formigó armat

#### EHY Reparacions

**EHY031** m² Reparació no estructural de formigó, amb morter d'enduriment ràpid a base de ciment.
Aplicació manual de morter d'enduriment ràpid (6 minuts), amb una resistència a compressió a 28 dies major o igual a 10 N/mm², classe R1, tipus CC, segons UNE-EN 1504-3, Euroclasse A1 de reacció al foc, segons UNE-EN 13501-1, a base de ciments d'alta resistència, àrids silicis seleccionats i additius específics, en capa de 7 mm de gruix mitjà, amb acabat superficial remolinat amb esponja o remolinador, per a reparació no estructural d'edificis i estructures de formigó (barraques, buits, nius de graves, etc.).
Inclou: Humectació de la superfície suport. Preparació de la mescla. Aplicació del producte. Perfilat de les arestes. Curat.
Criteri d'amidament de projecte: Superfície mesurada segons documentació gràfica de Projecte.
Criteri de mesura d'obra: Es mesurarà la superfície realment executada segons especificacions de Projecte.

| Codi | Ut | Descripció | Rendiment | Preu | Import |
|---|---|---|---|---|---|
| mt09rep040a | kg | Morter d'enduriment ràpid (6 minuts), amb una resistència a compressió a 28 dies major o igual a 10 N/mm², classe R1, tipus CC, segons UNE-EN 1504-3, Euroclasse A1 de reacció al foc, segons UNE-EN 13501-1, a base de ciments d'alta resistència, àrids silicis seleccionats i additius específics, per a reparació no estructural del formigó. (material) | 11.9 | 0.52 | 6.188 |
| mo020 | h | Oficial 1ª construcció. (mà d'obra) | 0.595 | 28.42 | 16.910 |
| mo113 | h | Peó ordinari construcció. (mà d'obra) | 0.595 | 23.81 | 14.167 |
| % | % | Costos directes complementaris | 2 % | 37.265 | 0.745 |
|  |  | Costos directes |  |  | 38.010 |

Residus:
- col·locació: mt09rep040a; factor de residu 0.0063

## Recursos

**mt09rep040a** kg Morter d'enduriment ràpid (6 minuts)
Dades tècniques: Cost energètic 2.394 MJ; Emissió de CO2 0.194 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
