# Retirada del material de segellat en junta de dilatació i neteja posterior

- Propietat de l'arxiu: CYPE Ingenieros S.A.
- Format: FIEBDC-3/2016
- Programa: Generador de preus de la construcció. CYPE Ingenieros, S.A.
- Data: 30/07/2024
- Divisa: EUR
- Costos indirectes: 3 %
- IVA: 21 %

## E Estructures

### EH Formigó armat

#### EHY Reparacions

**EHY038** m Retirada del material de segellat en junta de dilatació i neteja posterior.
Retirada del material de segellat existent en junta de dilatació d'estructura, amb mola equipada amb disc de tall de diamant, i neteja posterior.
Inclou: Retirada del material de segellat. Neteja mitjançant aspirat de les restes. Retirada i apilament de les restes generades. Càrrega manual de les restes generades sobre camió o contenidor.
Criteri d'amidament de projecte: Longitud mesurada segons documentació gràfica de Projecte.
Criteri de mesura d'obra: Es mesurarà la longitud realment executada segons especificacions de Projecte.

| Codi | Ut | Descripció | Rendiment | Preu | Import |
|---|---|---|---|---|---|
| mo020 | h | Oficial 1ª construcció. (mà d'obra) | 0.517 | 28.42 | 14.693 |
| mo113 | h | Peó ordinari construcció. (mà d'obra) | 0.517 | 23.81 | 12.310 |
| % | % | Costos directes complementaris | 2 % | 27.003 | 0.540 |
|  |  | Costos directes |  |  | 27.543 |
