# Reparació integral de junta, amb morter a base de ciment

- Propietat de l'arxiu: CYPE Ingenieros S.A.
- Format: FIEBDC-3/2016
- Programa: Generador de preus de la construcció. CYPE Ingenieros, S.A.
- Data: 30/07/2024
- Divisa: EUR
- Costos indirectes: 3 %
- IVA: 21 %

## E Estructures

### EH Formigó armat

#### EHY Reparacions

**EHY041** m Reparació integral de junta, amb morter a base de ciment.
Reparació integral de junta de dilatació d'estructura de formigó, aplicant 6 kg/m de morter reparador, reforçat amb fibres, resistent als sulfats, de molt alta resistència mecànica i retracció compensada, amb una resistència a compressió a 28 dies major o igual a 40 N/mm² i un mòdul d'elasticitat major o igual a 17000 N/mm², classe R3, tipus CC, segons UNE-EN 1504-3, Euroclasse A1 de reacció al foc, segons UNE-EN 13501-1, compost per ciments especials, àrids seleccionats, additius i fibres, en una franja aproximada de 5 cm a cada costat de la junta, previ picat de la superfície suport.
Inclou: Picat de la superfície del formigó. Neteja. Col·locació de l'encofrat per a formació de junt. Preparació de les barreges. Aplicació del morter de reparació. Perfilat de cantells. Curat. Retirada i apilament de les restes generades. Càrrega manual de les restes generades sobre camió o contenidor.
Criteri d'amidament de projecte: Longitud mesurada segons documentació gràfica de Projecte.
Criteri de mesura d'obra: Es mesurarà la longitud realment executada segons especificacions de Projecte.

| Codi | Ut | Descripció | Rendiment | Preu | Import |
|---|---|---|---|---|---|
| mt28mrp011g | kg | Morter reparador, reforçat amb fibres, resistent als sulfats, de molt alta resistència mecànica i retracció compensada, amb una resistència a compressió a 28 dies major o igual a 40 N/mm² i un mòdul d'elasticitat major o igual a 17000 N/mm², classe R3, tipus CC, segons UNE-EN 1504-3, Euroclasse A1 de reacció al foc, segons UNE-EN 13501-1, compost per ciments especials, àrids seleccionats, additius i fibres, aplicat en espessors de fins 35 mm en vertical i 75 mm en horitzontal, per a reparar elements constructius de formigó estructural. (material) | 6 | 0.69 | 4.140 |
| mq05mai040 | h | Martell elèctric. (maquinària) | 0.185 | 3.14 | 0.581 |
| mo020 | h | Oficial 1ª construcció. (mà d'obra) | 0.369 | 28.42 | 10.487 |
| mo112 | h | Peó especialitzat construcció. (mà d'obra) | 0.369 | 24.59 | 9.074 |
| % | % | Costos directes complementaris | 2 % | 24.282 | 0.486 |
|  |  | Costos directes |  |  | 24.768 |

Residus:
- col·locació: mt28mrp011g; factor de residu 0.0063

## Recursos

**mt28mrp011g** kg Morter reparador
Dades tècniques: Cost energètic 5.534 MJ; Emissió de CO2 0.544 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
