# Transport, posta en obra i retirada d'equip complet per a injecció de resines

- Propietat de l'arxiu: CYPE Ingenieros S.A.
- Format: FIEBDC-3/2016
- Programa: Generador de preus de la construcció. CYPE Ingenieros, S.A.
- Data: 30/07/2024
- Divisa: EUR
- Costos indirectes: 3 %
- IVA: 21 %

## E Estructures

### EH Formigó armat

#### EHY Reparacions

**EHY060** U Transport, posta en obra i retirada d'equip complet per a injecció de resines.
Transport, posta en obra i retirada d'equip complet per a injecció de resines en reparació estructural d'element de formigó.
Criteri de valoració econòmica: El preu inclou el desplaçament a l'obra del personal especialitzat.
Inclou: Transport a l'obra. Muntatge de l'equip. Desmuntatge de l'equip. Retirada de l'equip>.
Criteri d'amidament de projecte: Nombre d'unitats previstes, segons documentació gràfica de Projecte.
Criteri de mesura d'obra: Es mesurarà el nombre d'unitats realment executades segons especificacions de Projecte.

| Codi | Ut | Descripció | Rendiment | Preu | Import |
|---|---|---|---|---|---|
| mq06eim030 | U | Transport, posada en obra i retirada d'equip complet per a realització d'injeccions de morters fluids i resines. (maquinària) | 1.159 | 672 | 778.848 |
| % | % | Costos directes complementaris | 2 % | 778.848 | 15.577 |
|  |  | Costos directes |  |  | 794.425 |
