# Neteja de l'interior de la fissura

- Propietat de l'arxiu: CYPE Ingenieros S.A.
- Format: FIEBDC-3/2016
- Programa: Generador de preus de la construcció. CYPE Ingenieros, S.A.
- Data: 30/07/2024
- Divisa: EUR
- Costos indirectes: 3 %
- IVA: 21 %

## E Estructures

### EH Formigó armat

#### EHY Reparacions

**EHY062** m Neteja de l'interior de la fissura.
Neteja de l'interior de fissura en element de formigó mitjançant injecció d'aire a pressió, quedant l'interior i la superfície a banda i banda de la fissura lliures de pols, restes de pintures, desencofrants o qualsevol material que pugui impedir la correcta adherència del material de segellat superficial.
Inclou: Muntatge i preparació de l'equip. Realització de proves per a ajustament dels paràmetres de neteja. Aplicació mecànica del doll d'aire a pressió. Desmuntatge de l'equip. Neteja. Retirada i apilament de les restes generades. Càrrega de les restes generades sobre camió o contenidor.
Criteri d'amidament de projecte: Longitud mesurada segons documentació gràfica de Projecte.
Criteri de mesura d'obra: Es mesurarà la longitud realment executada segons especificacions de Projecte.

| Codi | Ut | Descripció | Rendiment | Preu | Import |
|---|---|---|---|---|---|
| mq08lch030 | h | Equip de doll d'aire a pressió. (maquinària) | 0.174 | 3.19 | 0.555 |
| mo112 | h | Peó especialitzat construcció. (mà d'obra) | 0.222 | 24.59 | 5.459 |
| % | % | Costos directes complementaris | 2 % | 6.014 | 0.120 |
|  |  | Costos directes |  |  | 6.134 |
