# Col·locació d'injectors externs, en fissura d'element de formigó

- Propietat de l'arxiu: CYPE Ingenieros S.A.
- Format: FIEBDC-3/2016
- Programa: Generador de preus de la construcció. CYPE Ingenieros, S.A.
- Data: 30/07/2024
- Divisa: EUR
- Costos indirectes: 3 %
- IVA: 21 %

## E Estructures

### EH Formigó armat

#### EHY Reparacions

**EHY063** m Col·locació d'injectors externs, en fissura d'element de formigó.
Col·locació d'injectors externs, cada 20 cm, en fissura d'element de formigó, amb adhesiu tixòtrop de dos components a base de resina epoxi, i segellat superficial de la fissura, amb el mateix material, a fi d'evitar la fuita de la beurada durant el procés d'injecció.
Criteri de valoració econòmica: El preu no inclou l'injecció de la resina.
Inclou: Segellat superficial de la fissura. Replanteig. Fixació dels injectors. Retirada dels injectors. Eliminació del material de segellat sobrant.
Criteri d'amidament de projecte: Longitud mesurada segons documentació gràfica de Projecte.
Criteri de mesura d'obra: Es mesurarà la longitud realment executada segons especificacions de Projecte.

| Codi | Ut | Descripció | Rendiment | Preu | Import |
|---|---|---|---|---|---|
| mt09reh121 | U | Tap injector extern. (material) | 5 | 0.43 | 2.150 |
| mt09reh122 | U | Injector extern. (material) | 5 | 1.4 | 7.000 |
| mt09reh120a | kg | Adhesiu tixòtrop de dos components a base de resina epoxi, per a la correcta unió entre el formigó fresc i el formigó endurit o per a millorar l'adherència del formigó endurit i l'acer, segons UNE-EN 1504-7. (material) | 0.425 | 11.62 | 4.939 |
| mo020 | h | Oficial 1ª construcció. (mà d'obra) | 0.628 | 28.42 | 17.848 |
| mo112 | h | Peó especialitzat construcció. (mà d'obra) | 0.665 | 24.59 | 16.352 |
| % | % | Costos directes complementaris | 2 % | 48.289 | 0.966 |
|  |  | Costos directes |  |  | 49.255 |

Residus:
- col·locació: mt09reh120a; factor de residu 0.03

## Recursos

**mt09reh120a** kg Adhesiu tixòtrop de dos components a base de resina epoxi
Dades tècniques: Cost energètic 86.761 MJ; Emissió de CO2 3.294 kg; Codi LER 17 09 04; Massa de l'element 1 kg; Volum 0.000667 m3
Residus:
- embalatge: re170203 Plàstic. (component de residu); rendiment 0.003 kg; Codi LER 17 02 03; Massa de l'element 1 kg; Volum 0.001667 m3
