# Injecció de resines en fissures en moviment, per a reparació estructural

- Propietat de l'arxiu: CYPE Ingenieros S.A.
- Format: FIEBDC-3/2016
- Programa: Generador de preus de la construcció. CYPE Ingenieros, S.A.
- Data: 30/07/2024
- Divisa: EUR
- Costos indirectes: 3 %
- IVA: 21 %

## E Estructures

### EH Formigó armat

#### EHY Reparacions

**EHY067** m Injecció de resines en fissures en moviment, per a reparació estructural.
Injecció en fissura en moviment amb beurada fluida de dos components, de baixa viscositat, a base de resina flexible de poliuretà, amb enduridor, sense dissolvents, (rendiment: 0,5 kg/m), aplicada mitjançant equip d'injecció a baixa pressió, per a reparació d'estructura de formigó.
Criteri de valoració econòmica: El preu no inclou la neteja de l'interior de la fissura ni la col·locació dels injectors.
Inclou: Prebarrejat dels components de la beurada. Connexió de la mànega amb els injectors. Injecció mecànica de la beurada. Desconnexió de la mànega. Neteja superficial.
Criteri d'amidament de projecte: Longitud mesurada segons documentació gràfica de Projecte.
Criteri de mesura d'obra: Es mesurarà la longitud realment executada segons especificacions de Projecte.

| Codi | Ut | Descripció | Rendiment | Preu | Import |
|---|---|---|---|---|---|
| mt09reh136a | kg | Beurada fluida de dos components, de baixa viscositat, a base de resina flexible de poliuretà, amb enduridor, sense dissolvents, com a reomplert dúctil per a injecció de fissures actives, tant seques com humides, de més de 0,5 mm d'amplada, temperatura d'aplicació entre 10°C i 30°C, segons UNE-EN 1504-5. (material) | 0.5 | 18.6 | 9.300 |
| mq06eim010 | h | Equip d'injecció manual de morters fluids i resines. (maquinària) | 0.128 | 1.72 | 0.220 |
| mo020 | h | Oficial 1ª construcció. (mà d'obra) | 0.177 | 28.42 | 5.030 |
| mo112 | h | Peó especialitzat construcció. (mà d'obra) | 0.177 | 24.59 | 4.352 |
| % | % | Costos directes complementaris | 2 % | 18.902 | 0.378 |
|  |  | Costos directes |  |  | 19.280 |

Residus:
- col·locació: mt09reh136a; factor de residu 0.03

## Recursos

**mt09reh136a** kg Beurada fluida de dos components
Dades tècniques: Cost energètic 86.761 MJ; Emissió de CO2 3.294 kg; Codi LER 17 09 04; Massa de l'element 1 kg; Volum 0.000667 m3
Residus:
- embalatge: re170203 Plàstic. (component de residu); rendiment 0.003 kg; Codi LER 17 02 03; Massa de l'element 1 kg; Volum 0.001667 m3
