# Reparació de front de forjat de formigó armat, mitjançant recrescuda amb formigó armat

- Propietat de l'arxiu: CYPE Ingenieros S.A.
- Format: FIEBDC-3/2016
- Programa: Generador de preus de la construcció. CYPE Ingenieros, S.A.
- Data: 28/05/2025
- Divisa: EUR
- Costos indirectes: 3 %
- IVA: 21 %

## E Estructures

### EH Formigó armat

#### EHY Reparacions

**EHY091** m Reparació de front de forjat de formigó armat, mitjançant recrescuda amb formigó armat.
Reparació de front de forjat de formigó armat, de cantell 30 cm, mitjançant picat del formigó deteriorat amb martell elèctric, eliminant el formigó en mal estat fins a arribar a les armadures; sanejat de les armadures que han quedat al descobert amb projecció en sec de raig de partícules de material abrasiu (silicat d'alumini), eliminant la brutícia superficial, la rovelli i tota substància que pugui disminuir l'adherència entre les armadures i el material de reparació a aplicar, fins a arribar a un grau de preparació Sa 2 ½ segons UNE-EN ISO 8501-1; aplicació manual de morter monocomponent a base de ciment, inhibidors de corrosió i polímers en pols, per a la protecció i passivació d'armadures d'acer, i com pont d'unió entre morter de reparació i formigó existent, garantint l'adherència entre ambdós, amb 1,5 kg/m² de consum mitjà; recrescuda del forjat amb formigó armat, realitzat amb formigó HA-25/B/12/XC2 fabricat en central, i abocament amb cubilot i acer UNE-EN 10080 B 500 S, amb una quantia de 5 kg/m, amb ancoratge químic estructural, mitjançant perforació de 10 mm de diàmetre i 85 mm de profunditat, ompliment de l'orifici amb injecció de resina epoxi, lliure d'estirè, aplicada amb broc de dosificació i mescla automàtica, i posterior inserció de vareta roscada amb femella i volandera d'acer galvanitzat qualitat 5.8, segons UNE-EN ISO 898-1, de 8 mm de diàmetre i 110 mm de longitud.
Criteri de valoració econòmica: El preu inclou el muntatge i desmuntatge del sistema d'encofrat i el desplaçament, muntatge i desmuntatge en obra de l'equip de projecció.
Inclou: Marcatge de la zona a sanejar. Picat de la superfície amb martell elèctric. Neteja de la superfície suport. Aplicació del dissolvent de greixos. Muntatge i preparació de l'equip de projecció. Aplicació mecànica del doll de abrasiu. Desmuntatge de l'equip de projecció. Preparació de la mescla d'emprimació. Aplicació del producte d'emprimació. Replanteig de l'ancoratge. Realització del forat. Neteja de la superfície. Aplicació de la resina. Col·locació de l'armadura. Muntatge del sistema d'encofrat. Abocament i compactació del formigó. Curat del formigó. Desmuntatge del sistema d'encofrat. Retirada i apilament de les restes generades. Càrrega manual de les restes generades sobre camió o contenidor.
Criteri d'amidament de projecte: Longitud mesurada segons documentació gràfica de Projecte.
Criteri de mesura d'obra: Es mesurarà la longitud realment executada segons especificacions de Projecte.

| Codi | Ut | Descripció | Rendiment | Preu | Import |
|---|---|---|---|---|---|
| mt08lim050 | l | Dissolvent de tricloroetilè, per a olis, grasses i resines. (material) | 0.03 | 9.65 | 0.290 |
| mt08lim010a | kg | Abrasiu para neteja mitjançant doll a pressió, format per partícules de silicat d'alumini. (material) | 1.05 | 0.25 | 0.263 |
| mt09rem080b | kg | Morter monocomponent a base de ciment, inhibidors de corrosió i polímers en pols, per a la protecció i passivació d'armadures d'acer, i com pont d'unió entre morter de reparació i formigó existent. (material) | 0.45 | 3.53 | 1.589 |
| mt26reh305aa | U | Ancoratge compost per vareta roscada d'acer galvanitzat qualitat 5.8, segons UNE-EN ISO 898-1 de 8 mm de diàmetre, i 110 mm de longitud, femella i volandera, per a fixacions sobre estructures de formigó. (material) | 1 | 0.96 | 0.960 |
| mt26reh100d | U | Cartutx de 400 ml de resina epoxi, lliure d'estirè, de dos components, amb dosificador i filtre de mescla automàtica, per a ancoratges estructurals verticals i horitzontals. (material) | 0.851 | 22.67 | 19.292 |
| mt07aco010c | kg | Ferralla elaborada en taller industrial amb acer en barres corrugades, UNE-EN 10080 B 500 S, de varis diàmetres. (material) | 5 | 1.6 | 8.000 |
| mt10haf010ctmm | m³ | Formigó HA-25/B/12/XC2, fabricat en central. (material) | 0.024 | 90.2 | 2.165 |
| mt50spa052b | m | Tauló de fusta de pi, de 20x7,2 cm. (material) | 0.2 | 6.32 | 1.264 |
| mt50spa101 | kg | Claus d'acer. (material) | 0.009 | 1.87 | 0.017 |
| mt50spa081a | U | Puntal metàl·lic telescòpic, de fins a 3 m d'altura. (material) | 0.013 | 19.25 | 0.250 |
| mq05mai030 | h | Martell pneumàtic. (maquinària) | 0.313 | 4.57 | 1.430 |
| mq05pdm110 | h | Compressor portàtil dièsel mitja pressió 10 m³/min. (maquinària) | 0.156 | 7.75 | 1.209 |
| mq08lch010 | h | Equip de raig de sorra a pressió. (maquinària) | 0.035 | 3.2 | 0.112 |
| mo020 | h | Oficial 1ª construcció. (mà d'obra) | 1.108 | 29.67 | 32.874 |
| mo113 | h | Peó ordinari construcció. (mà d'obra) | 1.108 | 24.86 | 27.545 |
| % | % | Costos directes complementaris | 2 % | 97.260 | 1.945 |
|  |  | Costos directes |  |  | 99.205 |

Residus:
- col·locació: mt08lim050 Dissolvent de tricloroetilè, per a olis, grasses i resines; factor de residu 0.055
- col·locació: mt08lim010a Abrasiu para neteja mitjançant doll a pressió, format per partícules de silicat d'alumini; factor de residu 1
- col·locació: mt09rem080b; factor de residu 0.062222
- col·locació: mt26reh305aa; factor de residu 0.0187907
- col·locació: mt26reh100d; factor de residu 0.03
- col·locació: mt07aco010c Ferralla elaborada en taller industrial amb acer en barres corrugades, UNE-EN 10080 B 500 S, de varis diàmetres; factor de residu 0.0075
- col·locació: mt10haf010ctmm Formigó HA-25/B/12/XC2, fabricat en central; factor de residu 0.00131463
- col·locació: mt50spa052b Tauló de fusta de pi, de 20x7,2 cm; factor de residu 1
- col·locació: mt50spa101 Claus d'acer; factor de residu 0.0045
- col·locació: mt50spa081a Puntal metàl·lic telescòpic, de fins a 3 m d'altura; factor de residu 1

## Recursos

**mt08lim050** l Dissolvent de tricloroetilè, per a olis, grasses i resines
Dades tècniques: Cost energètic 106.534 MJ; Emissió de CO2 15.710 kg; Codi LER 08 01 21; Massa de l'element 1.06 kg; Volum 0.001178 m3
Residus:
- embalatge: re150104 Envasos metàl·lics. (component de residu); rendiment 0.038 kg; Codi LER 15 01 04; Massa de l'element 1 kg; Volum 0.001667 m3

**mt08lim010a** kg Abrasiu para neteja mitjançant doll a pressió, format per partícules de silicat d'alumini
Dades tècniques: Cost energètic 244.408 MJ; Emissió de CO2 12.692 kg; Codi LER 12 01 17; Massa de l'element 1 kg; Volum 0.000476 m3
Residus:
- embalatge: re150101 Envasos de paper i cartró. (component de residu); rendiment 0.019 kg; Codi LER 15 01 01; Massa de l'element 1 kg; Volum 0.001333 m3
- embalatge: re170201 Fusta. (component de residu); rendiment 0.009 kg; Codi LER 17 02 01; Massa de l'element 1 kg; Volum 0.000909 m3
- embalatge: re170203 Plàstic. (component de residu); rendiment 0.04 kg; Codi LER 17 02 03; Massa de l'element 1 kg; Volum 0.001667 m3

**mt09rem080b** kg Morter monocomponent a base de ciment
Dades tècniques: Cost energètic 35.903 MJ; Emissió de CO2 1.178 kg; Codi LER 17 09 04; Massa de l'element 1 kg; Volum 0.000667 m3
Residus:
- embalatge: re150101 Envasos de paper i cartró; rendiment 0.001 kg
- embalatge: re170203 Plàstic; rendiment 0.022 kg

**mt26reh305aa** U Ancoratge compost per vareta roscada d'acer galvanitzat qualitat 5.8
Dades tècniques: Cost energètic 3.501 MJ; Emissió de CO2 0.230 kg; Codi LER 17 04 05; Massa de l'element 0.043 kg; Volum 0.00002 m3
Residus:
- embalatge: re170203 Plàstic; rendiment 0.025 kg

**mt26reh100d** U Cartutx de 400 ml de resina epoxi
Dades tècniques: Cost energètic 71.258 MJ; Emissió de CO2 2.930 kg; Codi LER 17 09 04; Massa de l'element 0.6 kg; Volum 0.0004 m3
Residus:
- embalatge: re170203 Plàstic; rendiment 0.2 kg

**mt07aco010c** kg Ferralla elaborada en taller industrial amb acer en barres corrugades, UNE-EN 10080 B 500 S, de varis diàmetres
Dades tècniques: Cost energètic 12.720 MJ; Emissió de CO2 0.530 kg; Codi LER 17 04 05; Massa de l'element 1 kg; Volum 0.000476 m3

**mt10haf010ctmm** m³ Formigó HA-25/B/12/XC2, fabricat en central
Dades tècniques: Cost energètic 1876.000 MJ; Emissió de CO2 234.500 kg; Codi LER 17 01 01; Massa de l'element 2345 kg; Volum 1.563333 m3

**mt50spa052b** m Tauló de fusta de pi, de 20x7,2 cm
Dades tècniques: Cost energètic 1124.755 MJ; Emissió de CO2 -15.401 kg; Codi LER 17 02 01; Massa de l'element 8.28 kg; Volum 0.007527 m3

**mt50spa101** kg Claus d'acer
Dades tècniques: Cost energètic 14.060 MJ; Emissió de CO2 0.570 kg; Codi LER 17 04 05; Massa de l'element 1 kg; Volum 0.000476 m3

**mt50spa081a** U Puntal metàl·lic telescòpic, de fins a 3 m d'altura
Dades tècniques: Cost energètic 139.194 MJ; Emissió de CO2 5.643 kg; Codi LER 17 04 05; Massa de l'element 9.9 kg; Volum 0.004714 m3
