# Acabat de cantonada arrodonida en mur estructural de bales de palla. Sistema CUT

- Propietat de l'arxiu: CYPE Ingenieros S.A.
- Format: FIEBDC-3/2016
- Programa: Generador de preus de la construcció. CYPE Ingenieros, S.A.
- Data: 27/01/2025
- Divisa: EUR
- Costos indirectes: 3 %
- IVA: 21 %

## E Estructures

### EM Fusta

#### EMI Sistemes "in situ" de construccions amb fusta i palla

**EMI012** m Acabat de cantonada arrodonida en mur estructural de bales de palla. Sistema CUT.
Acabat de cantonada arrodonida en mur estructural de bales de palla, sistema CUT, realitzat amb malla de triple torsió, hexagonal, 8x10-16, de filferro galvanitzat de 2,70 mm de diàmetre, fixada amb grapes als muntants de fusta, i replè del buit amb palla a pressió.
Inclou: Col·locació i fixació provisional de la malla. Replè del buit amb palla a pressió. Fixació definitiva de la malla.
Criteri d'amidament de projecte: Longitud mesurada segons documentació gràfica de Projecte.
Criteri de mesura d'obra: Es mesurarà la longitud realment executada segons especificacions de Projecte.

| Codi | Ut | Descripció | Rendiment | Preu | Import |
|---|---|---|---|---|---|
| mt07ame510j | m² | Malla de triple torsió, hexagonal, 8x10-16, de filferro galvanitzat de 2,7 mm de diàmetre, per a protecció de talussos. (material) | 0.3 | 2.66 | 0.798 |
| mt15pdr300cc | U | Grapa, d'acer galvanitzat, de 10 mm d'altura; per a la fixació de malles de triple torsió. (material) | 14 | 0.02 | 0.280 |
| mt07emi010a | U | Bala de palla d'arròs, blat i sègol, de 37x47x120 cm, densitat entre 115 i 120 kg/m³ i una humitat relativa menor de 15%, sense llavors, embalada mecànicament amb cordons de lligat amb càrrega de ruptura > 120 kPa, Euroclasse E de reacció al foc segons UNE-EN 13501-1. (material) | 0.8 | 2.1 | 1.680 |
| mo048 | h | Oficial 1ª muntador d'estructura de fusta. (mà d'obra) | 0.222 | 29.64 | 6.580 |
| mo095 | h | Ajudant muntador d'estructura de fusta. (mà d'obra) | 0.222 | 26.36 | 5.852 |
| % | % | Costos directes complementaris | 2 % | 15.190 | 0.304 |
|  |  | Costos directes |  |  | 15.494 |

Residus:
- col·locació: mt07ame510j Malla de triple torsió, hexagonal, 8x10-16, de filferro galvanitzat de 2,7 mm de diàmetre, per a protecció de talussos; factor de residu 0.0188
- col·locació: mt07emi010a; factor de residu 0.018

## Recursos

**mt07ame510j** m² Malla de triple torsió, hexagonal, 8x10-16, de filferro galvanitzat de 2,7 mm de diàmetre, per a protecció de talussos
Dades tècniques: Cost energètic 35.823 MJ; Emissió de CO2 3.552 kg; Codi LER 17 04 05; Massa de l'element 1.35 kg; Volum 0.000643 m3
Residus:
- embalatge: re170203 Plàstic. (component de residu); rendiment 0.02 kg; Codi LER 17 02 03; Massa de l'element 1 kg; Volum 0.001667 m3

**mt15pdr300cc** U Grapa, d'acer galvanitzat, de 10 mm d'altura; per a la fixació de malles de triple torsió
Dades tècniques: Cost energètic 0.713 MJ; Emissió de CO2 1.122 kg
Residus:
- embalatge: re150101 Envasos de paper i cartró. (component de residu); rendiment 1.32 kg; Codi LER 15 01 01; Massa de l'element 1 kg; Volum 0.001333 m3

**mt07emi010a** U Bala de palla d'arròs
Dades tècniques: Cost energètic 66.940 MJ; Emissió de CO2 0.736 kg; Codi LER 20 02 01; Massa de l'element 24.52 kg; Volum 0.016347 m3
