# Decapat de pintura o vernís existent en superfície d'element estructural de fusta

- Propietat de l'arxiu: CYPE Ingenieros S.A.
- Format: FIEBDC-3/2016
- Programa: Generador de preus de la construcció. CYPE Ingenieros, S.A.
- Data: 30/07/2024
- Divisa: EUR
- Costos indirectes: 3 %
- IVA: 21 %

## E Estructures

### EM Fusta

#### EMK Preparació de la superfície

**EMK012** m² Decapat de pintura o vernís existent en superfície d'element estructural de fusta.
Decapat de pintures o vernissos existents en superfície d'element estructural de fusta, mitjançant l'aplicació amb brotxa de 0,29 l/m² de producte decapant en diverses capes, i posterior polit de la superfície amb mitjans mecànics, mitjançant fregadora amb disc de pues metàl·liques. Fins i tot neteja amb aigua fins a eliminar les restes del decapant, apilament, retirada i càrrega manual de restes sobre camió o contenidor.
Inclou: Aplicació del producte decapant. Polit de la pintura existent. Neteja de les restes de decapant amb aigua. Retirada i apilament de les restes generades. Càrrega manual de les restes generades sobre camió o contenidor.
Criteri d'amidament de projecte: Superfície mesurada segons documentació gràfica de Projecte.
Criteri de mesura d'obra: Es mesurarà la superfície realment executada segons especificacions de Projecte.

| Codi | Ut | Descripció | Rendiment | Preu | Import |
|---|---|---|---|---|---|
| mt27smj010 | l | Decapant biodegradable en gel, per eliminar tot tipus de vernissos, pintures i esmalts, antics o recents, aplicats sobre superfícies de fusta. (material) | 0.29 | 29.03 | 8.419 |
| mo076 | h | Ajudant pintor. (mà d'obra) | 0.133 | 25.28 | 3.362 |
| % | % | Costos directes complementaris | 2 % | 11.781 | 0.236 |
|  |  | Costos directes |  |  | 12.017 |

Residus:
- col·locació: mt27smj010; factor de residu 0.0275

## Recursos

**mt27smj010** l Decapant biodegradable en gel
Dades tècniques: Cost energètic 106.560 MJ; Emissió de CO2 15.717 kg; Codi LER 08 01 21; Massa de l'element 1.06 kg; Volum 0.001178 m3
Residus:
- embalatge: re150104 Envasos metàl·lics. (component de residu); rendiment 0.057 kg; Codi LER 15 01 04; Massa de l'element 1 kg; Volum 0.001667 m3
