# Mur estructural de panells premuntats d'entramat lleuger de fusta i palla

- Propietat de l'arxiu: CYPE Ingenieros S.A.
- Format: FIEBDC-3/2016
- Programa: Generador de preus de la construcció. CYPE Ingenieros, S.A.
- Data: 30/07/2024
- Divisa: EUR
- Costos indirectes: 3 %
- IVA: 21 %

## E Estructures

### EM Fusta

#### EMN Sistemes prefabricats de construccions amb fusta i palla.

**EMN010** m² Mur estructural de panells premuntats d'entramat lleuger de fusta i palla.
Mur estructural exterior, de 35 cm d'espessor, de panells premuntats d'entramat lleuger de fusta i palla, composts per muntants, travessers i llates de fusta serrada de pi silvestre (Pinus sylvestris) procedent d'Espanya, classe resistent C24 segons UNE-EN 338 i UNE-EN 1912, qualitat estructural T2 segons INSTA 142; per a classe d'ús 1 segons UNE-EN 335, amb protecció davant d'agents biòtics que es correspon amb la classe de penetració NP1 segons UNE-EN 351-1, amb acabat raspallat; tallats, numerats i premuntats en taller amb cargols d'acer al carboni i cargols d'acer inoxidable A2, segons UNE-EN ISO 6892-1; amb replè de palla d'arròs, blat i sègol amb una densitat de 120 kg/m³ i una humitat relativa menor de 15%; considerant un grau de complexitat mig. Inclús cargols d'acer inoxidable A2, per a la fixació dels panells i làmina altament transpirable impermeable a l'aigua de pluja, per a protecció temporal dels panells enfront dels agents atmosfèrics.
Criteri de valoració econòmica: El preu inclou la descàrrega del panell, però no inclou l'execució i el segellat dels junts, el revestiment ni el cèrcol perimetral.
Inclou: Replanteig i marcat d'eixos. Muntatge dels panells. Col·locació i fixació provisional dels planells. Aplomat i anivellació. Execució de les unions. Fixació definitiva dels panells. Col·locació de la làmina de protecció. Retirada de la làmina de protecció.
Criteri d'amidament de projecte: Superfície mesurada en veritable magnitud des de les cares exteriors dels cèrcols del perímetre, segons documentació gràfica de Projecte, deduint els buits de superfície major de 6 m².
Criteri de mesura d'obra: Es mesurarà, en veritable magnitud, des de les cares exteriors dels cèrcols del perímetre, la superfície realment executada segons especificacions de Projecte, deduint els buits de superfície major de 6 m².

| Codi | Ut | Descripció | Rendiment | Preu | Import |
|---|---|---|---|---|---|
| mt07emn010ka | m² | Mur estructural exterior, de 35 cm d'espessor, de panells premuntats d'entramat lleuger de fusta i palla, composts per muntants, travessers i llates de fusta serrada de pi silvestre (Pinus sylvestris) procedent d'Espanya, classe resistent C24 segons UNE-EN 338 i UNE-EN 1912, qualitat estructural T2 segons INSTA 142; per a classe d'ús 1 segons UNE-EN 335, amb protecció davant d'agents biòtics que es correspon amb la classe de penetració NP1 segons UNE-EN 351-1, amb acabat raspallat; tallats, numerats i premuntats en taller amb cargols d'acer al carboni i cargols d'acer inoxidable A2, segons UNE-EN ISO 6892-1; amb replè de palla d'arròs, blat i sègol amb una densitat de 120 kg/m³ i una humitat relativa menor de 15%, i cargols d'acer inoxidable A2 per a la fixació dels panells. (material) | 1 | 116.4 | 116.400 |
| mt15mbv040 | m² | Làmina altament transpirable impermeable a l'aigua de pluja, de polietilè d'alta densitat (PEAD/HDPE), de 0,4 mm d'espessor i 124 g/m², de 0,02 m de gruix d'aire equivalent enfront de la difusió de vapor d'aigua, segons UNE-EN 1931, estanquitat a l'aigua classe W1 segons UNE-EN 1928, Euroclasse E de reacció al foc, segons UNE-EN 13501-1, subministrada en rotllos de 1,50x50 m, segons UNE-EN 13859-2. (material) | 1.1 | 2 | 2.200 |
| mq07gte010c | h | Grua autopropulsada de braç telescòpic amb una capacitat d'elevació de 30 t i 27 m d'altura màxima de treball. (maquinària) | 0.058 | 75.04 | 4.352 |
| mo048 | h | Oficial 1ª muntador d'estructura de fusta. (mà d'obra) | 0.768 | 28.39 | 21.804 |
| mo095 | h | Ajudant muntador d'estructura de fusta. (mà d'obra) | 1.447 | 25.25 | 36.537 |
| % | % | Costos directes complementaris | 2 % | 181.293 | 3.626 |
|  |  | Costos directes |  |  | 184.919 |

Residus:
- col·locació: mt07emn010ka; factor de residu 0.0063
- col·locació: mt15mbv040; factor de residu 1

## Recursos

**mt07emn010ka** m² Mur estructural exterior
Dades tècniques: Cost energètic 426.500 MJ; Emissió de CO2 -62.514 kg; Codi LER 17 02 01; Massa de l'element 51.8 kg; Volum 0.047091 m3
Residus:
- embalatge: re170203 Plàstic. (component de residu); rendiment 0.034 kg; Codi LER 17 02 03; Massa de l'element 1 kg; Volum 0.001667 m3

**mt15mbv040** m² Làmina altament transpirable impermeable a l'aigua de pluja
Dades tècniques: Cost energètic 19.318 MJ; Emissió de CO2 0.718 kg; Codi LER 17 02 03; Massa de l'element 0.124 kg; Volum 0.000207 m3
Residus:
- embalatge: re170203 Plàstic; rendiment 0.024 kg
