# Cèrcol perimetral de mur estructural de panells premuntats d'entramat lleuger de fusta i palla

- Propietat de l'arxiu: CYPE Ingenieros S.A.
- Format: FIEBDC-3/2016
- Programa: Generador de preus de la construcció. CYPE Ingenieros, S.A.
- Data: 30/07/2024
- Divisa: EUR
- Costos indirectes: 3 %
- IVA: 21 %

## E Estructures

### EM Fusta

#### EMN Sistemes prefabricats de construccions amb fusta i palla.

**EMN011** m Cèrcol perimetral de mur estructural de panells premuntats d'entramat lleuger de fusta i palla.
Cèrcol perimetral inferior de mur estructural de 35 cm d'espessor, de panells premuntats d'entramat lleuger de fusta i palla, composts per travessers de 45x95 mm de fusta serrada de pi silvestre (Pinus sylvestris) procedent d'Espanya, classe resistent C24 segons UNE-EN 338 i UNE-EN 1912, qualitat estructural T2 segons INSTA 142; per a classe d'ús 1 segons UNE-EN 335, amb protecció davant d'agents biòtics que es correspon amb la classe de penetració NP1 segons UNE-EN 351-1, amb acabat raspallat; tallats, numerats i premuntats en taller; amb replè de panell lleuger de fibra de fusta, conductivitat tèrmica 0,039 W/(mK); fixació amb ancoratges mecànics amb tacs d'expansió d'acer galvanitzat a suport de morter de ciment o de formigó, segons UNE-EN ISO 6892-1; considerant un grau de complexitat baix.
Criteri de valoració econòmica: El preu no inclou la barrera anticapil·laritat.
Inclou: Replanteig i marcat d'eixos. Muntatge. Col·locació i fixació provisional. Aplomat i anivellació. Execució de les unions. Fixació definitiva.
Criteri d'amidament de projecte: Longitud mesurada segons documentació gràfica de Projecte.
Criteri de mesura d'obra: Es mesurarà la longitud realment executada segons especificacions de Projecte.

| Codi | Ut | Descripció | Rendiment | Preu | Import |
|---|---|---|---|---|---|
| mt07emn011fa | m | Cèrcol perimetral inferior de mur estructural de 35 cm d'espessor, de panells premuntats d'entramat lleuger de fusta i palla, composts per travessers de 45x95 mm de fusta serrada de pi silvestre (Pinus sylvestris) procedent d'Espanya, classe resistent C24 segons UNE-EN 338 i UNE-EN 1912, qualitat estructural T2 segons INSTA 142; per a classe d'ús 1 segons UNE-EN 335, amb protecció davant d'agents biòtics que es correspon amb la classe de penetració NP1 segons UNE-EN 351-1, amb acabat raspallat; tallats, numerats i premuntats en taller; amb replè de panell lleuger de fibra de fusta, conductivitat tèrmica 0,039 W/(mK); fixació amb ancoratges mecànics amb tacs d'expansió d'acer galvanitzat a suport de morter de ciment o de formigó, segons UNE-EN ISO 6892-1. (material) | 1 | 21.49 | 21.490 |
| mo048 | h | Oficial 1ª muntador d'estructura de fusta. (mà d'obra) | 0.074 | 28.39 | 2.101 |
| mo095 | h | Ajudant muntador d'estructura de fusta. (mà d'obra) | 0.177 | 25.25 | 4.469 |
| % | % | Costos directes complementaris | 2 % | 28.060 | 0.561 |
|  |  | Costos directes |  |  | 28.621 |

Residus:
- col·locació: mt07emn011fa; factor de residu 0.0144107

## Recursos

**mt07emn011fa** m Cèrcol perimetral inferior de mur estructural de 35 cm d'espessor
Dades tècniques: Cost energètic 198.724 MJ; Emissió de CO2 -5.192 kg; Codi LER 17 02 01; Massa de l'element 5.34 kg; Volum 0.004855 m3
Residus:
- embalatge: re170203 Plàstic. (component de residu); rendiment 0.003 kg; Codi LER 17 02 03; Massa de l'element 1 kg; Volum 0.001667 m3
