# Tauler estructural de fusta per a forjat, sota estructura de fusta

- Propietat de l'arxiu: CYPE Ingenieros S.A.
- Format: FIEBDC-3/2016
- Programa: Generador de preus de la construcció. CYPE Ingenieros, S.A.
- Data: 17/06/2024
- Divisa: EUR
- Costos indirectes: 3 %
- IVA: 21 %

## E Estructures

### EM Fusta

#### EMT Panells i taulers estructurals

**EMT005** m² Tauler estructural de fusta per a forjat, sota estructura de fusta.
Tauler estructural de partícules de fusta per a ús en ambient sec, tipus P6, segons UNE-EN 312, de 2400x590 mm i 38 mm de gruix, encadellat en els seus quatre cantells, amb adhesiu amb classe de durabilitat D4 en els junts, fixat amb claus, d'acer galvanitzat d'alta adherència, per a forjat, sota estructura de fusta.
Inclou: Replanteig de les peces. Encolat dels taulers. Fixació dels taulers al suport base.
Criteri d'amidament de projecte: Superfície mesurada segons documentació gràfica de Projecte.
Criteri de mesura d'obra: Es mesurarà la superfície realment executada segons especificacions de Projecte.

| Codi | Ut | Descripció | Rendiment | Preu | Import |
|---|---|---|---|---|---|
| mt08eff020l | m² | Tauler estructural de partícules de fusta per a ús en ambient sec, tipus P6, segons UNE-EN 312, de 2400x590 mm i 38 mm de gruix, encadellat en els seus quatre cantells, Euroclasse D-s2, d0 de reacció al foc, segons UNE-EN 13501-1, classe E1 en emissió de formaldehid, segons UNE-EN 13986. (material) | 1.05 | 19.02 | 19.971 |
| mt07emr111d | U | Clau, de 4 mm de diàmetre i 75 mm de longitud, d'acer galvanitzat d'alta adherència. (material) | 9 | 0.13 | 1.170 |
| mt18mva180a | kg | Adhesiu de dos components, amb classe de durabilitat D4 segons UNE-EN 204, a base de poliacetat de vinil en dispersió aquosa i enduridor a base de clorur d'alumini. (material) | 0.066 | 10.21 | 0.674 |
| mo048 | h | Oficial 1ª muntador d'estructura de fusta. (mà d'obra) | 0.266 | 28.39 | 7.552 |
| mo095 | h | Ajudant muntador d'estructura de fusta. (mà d'obra) | 0.266 | 25.25 | 6.717 |
| % | % | Costos directes complementaris | 2 % | 36.084 | 0.722 |
|  |  | Costos directes |  |  | 36.806 |

Residus:
- col·locació: mt08eff020l; factor de residu 0.0063

## Recursos

**mt08eff020l** m² Tauler estructural de partícules de fusta per a ús en ambient sec
Dades tècniques: Cost energètic 816.665 MJ; Emissió de CO2 10.538 kg; Codi LER 17 02 01; Massa de l'element 24.7 kg; Volum 0.022455 m3
Residus:
- embalatge: re170203 Plàstic. (component de residu); rendiment 0.034 kg; Codi LER 17 02 03; Massa de l'element 1 kg; Volum 0.001667 m3

**mt07emr111d** U Clau, de 4 mm de diàmetre i 75 mm de longitud, d'acer galvanitzat d'alta adherència
Dades tècniques: Cost energètic 4.647 MJ; Emissió de CO2 0.317 kg
Residus:
- embalatge: re150101 Envasos de paper i cartró. (component de residu); rendiment 0.09 kg; Codi LER 15 01 01; Massa de l'element 1 kg; Volum 0.001333 m3
- embalatge: re170203 Plàstic; rendiment 0.045 kg
