# Tractament contra el corc en element estructural de fusta

- Propietat de l'arxiu: CYPE Ingenieros S.A.
- Format: FIEBDC-3/2016
- Programa: Generador de preus de la construcció. CYPE Ingenieros, S.A.
- Data: 06/06/2025
- Divisa: EUR
- Costos indirectes: 3 %
- IVA: 21 %

## E Estructures

### EM Fusta

#### EMU Tractaments preventius i curatius

**EMU010** m² Tractament contra el corc en element estructural de fusta.
Tractament preventiu contra el corc en biga de fusta, mitjançant l'aplicació, amb brotxa, pinzell o pistola, de dues mans, de 0,2 l/m² cadascuna, de líquid protector. Inclús eliminació prèvia dels materials que recobrixen l'element a tractar, protecció dels elements de l'entorn.
Inclou: Protecció dels elements de l'entorn. Aplicació del tractament amb brotxa.
Criteri d'amidament de projecte: Superfície mesurada segons documentació gràfica de Projecte.
Criteri de mesura d'obra: Es mesurarà la superfície realment executada segons especificacions de Projecte.

| Codi | Ut | Descripció | Rendiment | Preu | Import |
|---|---|---|---|---|---|
| mt27tlr030 | l | Líquid protector incolor per a tractament anticorc d'elements de fusta, per a aplicar amb brotxa, pinzell o pistola, o mitjançant injecció o immersió. (material) | 0.4 | 10.09 | 4.036 |
| mo038 | h | Oficial 1ª pintor. (mà d'obra) | 0.059 | 29.67 | 1.751 |
| mo076 | h | Ajudant pintor. (mà d'obra) | 0.591 | 26.39 | 15.596 |
| % | % | Costos directes complementaris | 2 % | 21.383 | 0.428 |
|  |  | Costos directes |  |  | 21.811 |

Residus:
- col·locació: mt27tlr030; factor de residu 0.035295

## Recursos

**mt27tlr030** l Líquid protector incolor per a tractament anticorc d'elements de fusta
Dades tècniques: Cost energètic 0.845 MJ; Emissió de CO2 0.034 kg; Codi LER 17 09 04; Massa de l'element 0.8 kg; Volum 0.000533 m3
Residus:
- embalatge: re150104 Envasos metàl·lics. (component de residu); rendiment 0.06 kg; Codi LER 15 01 04; Massa de l'element 1 kg; Volum 0.001667 m3
