# Tractament contra els tèrmits en element estructural de fusta

- Propietat de l'arxiu: CYPE Ingenieros S.A.
- Format: FIEBDC-3/2016
- Programa: Generador de preus de la construcció. CYPE Ingenieros, S.A.
- Data: 06/06/2025
- Divisa: EUR
- Costos indirectes: 3 %
- IVA: 21 %

## E Estructures

### EM Fusta

#### EMU Tractaments preventius i curatius

**EMU020** m² Tractament contra els tèrmits en element estructural de fusta.
Tractament curatiu contra els tèrmits en bigueta de fusta, mitjançant la realització de 3 perforacions per metre i línia, amb 2 línies per cara de l'element, practicats a portell sobre una de les seves cares, amb una profunditat de perforació de/2 3 de gruix de l'element i 6 mm de diàmetre; injecció de líquid protector en cadascuna de les prerforacions efectuades i posterior aplicació, amb brotxa, pinzell o pistola, de dues mans, de 0,3 l/m² cadascuna, del mateix producte. Inclús eliminació prèvia dels materials que recobrixen l'element a tractar, protecció dels elements de l'entorn, escalabornat de la fusta degradada i muntatge de l'equip d'injecció.
Inclou: Protecció dels elements de l'entorn. Replanteig dels orificis en l'element de fusta. Realització de perforacions. Muntatge de l'equip d'injecció. Injecció del producte antixilòfags. Neteja de restes. Aplicació del tractament amb brotxa.
Criteri d'amidament de projecte: Superfície mesurada segons documentació gràfica de Projecte.
Criteri de mesura d'obra: Es mesurarà la superfície realment executada segons especificacions de Projecte.

| Codi | Ut | Descripció | Rendiment | Preu | Import |
|---|---|---|---|---|---|
| mt27tlr040 | l | Líquid protector incolor per a tractament antitèrmits d'elements de fusta, per a aplicar amb brotxa, pinzell o pistola, o mitjançant injecció o immersió. (material) | 0.7 | 13.18 | 9.226 |
| mt27wav040 | U | Vàlvula de retenció de plàstic, per impedir el retrocés del producte. (material) | 6 | 0.3 | 1.800 |
| mq08etm010 | h | Equip d'injecció de fungicida en elements de fusta, amb filtre d'injecció. (maquinària) | 0.167 | 2.73 | 0.456 |
| mo038 | h | Oficial 1ª pintor. (mà d'obra) | 0.465 | 29.67 | 13.797 |
| mo076 | h | Ajudant pintor. (mà d'obra) | 0.62 | 26.39 | 16.362 |
| % | % | Costos directes complementaris | 2 % | 41.641 | 0.833 |
|  |  | Costos directes |  |  | 42.474 |

Residus:
- col·locació: mt27tlr040; factor de residu 0.03
- col·locació: mt27wav040 Vàlvula de retenció de plàstic, per impedir el retrocés del producte; factor de residu 0.0275

## Recursos

**mt27tlr040** l Líquid protector incolor per a tractament antitèrmits d'elements de fusta
Dades tècniques: Cost energètic 0.900 MJ; Emissió de CO2 0.036 kg; Codi LER 17 09 04; Massa de l'element 0.816 kg; Volum 0.000544 m3
Residus:
- embalatge: re150104 Envasos metàl·lics. (component de residu); rendiment 0.064 kg; Codi LER 15 01 04; Massa de l'element 1 kg; Volum 0.001667 m3

**mt27wav040** U Vàlvula de retenció de plàstic, per impedir el retrocés del producte
Dades tècniques: Cost energètic 77.135 MJ; Emissió de CO2 3.859 kg; Codi LER 17 02 03; Massa de l'element 0.796 kg; Volum 0.001327 m3
Residus:
- embalatge: re150101 Envasos de paper i cartró. (component de residu); rendiment 0.035 kg; Codi LER 15 01 01; Massa de l'element 1 kg; Volum 0.001333 m3
