# Reforç de pilar o biga de fusta, mitjançant xapes i perns metàl·lics

- Propietat de l'arxiu: CYPE Ingenieros S.A.
- Format: FIEBDC-3/2016
- Programa: Generador de preus de la construcció. CYPE Ingenieros, S.A.
- Data: 30/07/2024
- Divisa: EUR
- Costos indirectes: 3 %
- IVA: 21 %

## E Estructures

### EM Fusta

#### EMZ Reforços

**EMZ010** m Reforç de pilar o biga de fusta, mitjançant xapes i perns metàl·lics.
Reforç de biga de fusta, de 10x10 cm de secció, mitjançant la col·locació en cadascuna de les seves cares majors d'una platina d'acer UNE-EN 10025 S275JR, de 6 mm de gruix i 47,1 kg/m², fixada a la fusta amb 2 perns metàl·lics passants, amb cargol i volandera, cargolats amb clau dinamomètrica per a la regulació del parell de collada.
Inclou: Neteja i preparació del plànol de suport del reforç. Replanteig de la posició del reforç i els perns. Execució de les perforacions passants. Col·locació i fixació provisional de les platines. Col·locació dels perns amb les seves rosques. Neteja.
Criteri d'amidament de projecte: Longitud mesurada segons documentació gràfica de Projecte.
Criteri de mesura d'obra: Es mesurarà la longitud realment executada segons especificacions de Projecte.

| Codi | Ut | Descripció | Rendiment | Preu | Import |
|---|---|---|---|---|---|
| mt07ala011l | kg | Platina d'acer laminat UNE-EN 10025 S275JR, per aplicacions estructurals. Treballada i muntada en taller, per a col·locar amb unions cargolades en obra. (material) | 9.42 | 2.95 | 27.789 |
| mt07aav030a | m | Pern roscat d'acer zincat 4,8 segons UNE-EN ISO 898-1, de 16 mm de diàmetre. (material) | 0.22 | 4.34 | 0.955 |
| mt07aav040a | U | Femella i volandera d'acer zincat 4,8 segons UNE-EN ISO 898-2, de 16 mm de diàmetre. (material) | 4 | 0.37 | 1.480 |
| mo058 | h | Ajudant fuster. (mà d'obra) | 0.155 | 25.48 | 3.949 |
| mo047 | h | Oficial 1ª muntador d'estructura metàl·lica. (mà d'obra) | 0.243 | 28.39 | 6.899 |
| mo094 | h | Ajudant muntador d'estructura metàl·lica. (mà d'obra) | 0.365 | 25.25 | 9.216 |
| mo020 | h | Oficial 1ª construcció. (mà d'obra) | 0.264 | 28.42 | 7.503 |
| mo113 | h | Peó ordinari construcció. (mà d'obra) | 0.116 | 23.81 | 2.762 |
| % | % | Costos directes complementaris | 2 % | 60.553 | 1.211 |
|  |  | Costos directes |  |  | 61.764 |

Residus:
- col·locació: mt07ala011l; factor de residu 0.0045
- col·locació: mt07aav030a Pern roscat d'acer zincat 4,8 segons UNE-EN ISO 898-1, de 16 mm de diàmetre; factor de residu 0.015
- col·locació: mt07aav040a Femella i volandera d'acer zincat 4,8 segons UNE-EN ISO 898-2, de 16 mm de diàmetre; factor de residu 0.02

## Recursos

**mt07ala011l** kg Platina d'acer laminat UNE-EN 10025 S275JR
Dades tècniques: Cost energètic 9.830 MJ; Emissió de CO2 0.510 kg; Codi LER 17 04 05; Massa de l'element 1 kg; Volum 0.000476 m3

**mt07aav030a** m Pern roscat d'acer zincat 4,8 segons UNE-EN ISO 898-1, de 16 mm de diàmetre
Dades tècniques: Cost energètic 96.924 MJ; Emissió de CO2 5.029 kg; Codi LER 17 04 05; Massa de l'element 9.86 kg; Volum 0.004695 m3

**mt07aav040a** U Femella i volandera d'acer zincat 4,8 segons UNE-EN ISO 898-2, de 16 mm de diàmetre
Dades tècniques: Cost energètic 4.388 MJ; Emissió de CO2 0.222 kg; Codi LER 17 04 05; Massa de l'element 0.2 kg; Volum 0.000095 m3
Residus:
- embalatge: re170203 Plàstic. (component de residu); rendiment 0.025 kg; Codi LER 17 02 03; Massa de l'element 1 kg; Volum 0.001667 m3
