# Morter tipus Grout per a ompliment, per abocament, de recolzaments estructurals

- Propietat de l'arxiu: CYPE Ingenieros S.A.
- Format: FIEBDC-3/2016
- Programa: Generador de preus de la construcció. CYPE Ingenieros, S.A.
- Data: 06/06/2025
- Divisa: EUR
- Costos indirectes: 3 %
- IVA: 21 %

## E Estructures

### EP Formigó prefabricat

#### EPS Pilars

**EPS030** l Morter tipus Grout per a ompliment, per abocament, de recolzaments estructurals.
Morter autoanivellant de retracció compensada i altes prestacions mecàniques, Morcem Grout 500 "GRUPO PUMA", utilitzat en l'ompliment per abocament de recolzaments estructurals.
Inclou: Replanteig. Neteja de la zona d'aplicació. Preparació de la mescla. Abocament del morter en capes successives. Cura del morter. Neteja de les restes generades.
Criteri d'amidament de projecte: Volum mesurat segons documentació gràfica de Projecte.
Criteri de mesura d'obra: Es mesurarà el volum realment executat segons especificacions de Projecte.

| Codi | Ut | Descripció | Rendiment | Preu | Import |
|---|---|---|---|---|---|
| mt09rep050a | kg | Morter autoanivellant de retracció compensada i altes prestacions mecàniques, Morcem Grout 500 "GRUPO PUMA", per a ancoratges i reblert de 5 a 500 mm de gruix, segons UNE-EN 1504-6. (material) | 2.2 | 0.6 | 1.320 |
| mo020 | h | Oficial 1ª construcció. (mà d'obra) | 0.007 | 29.67 | 0.208 |
| mo113 | h | Peó ordinari construcció. (mà d'obra) | 0.007 | 24.86 | 0.174 |
| % | % | Costos directes complementaris | 2 % | 1.702 | 0.034 |
|  |  | Costos directes |  |  | 1.736 |

Residus:
- col·locació: mt09rep050a; factor de residu 0.0072

## Recursos

**mt09rep050a** kg Morter autoanivellant de retracció compensada i altes prestacions mecàniques
Dades tècniques: Cost energètic 0.940 MJ; Emissió de CO2 0.090 kg; Codi LER 17 01 01; Massa de l'element 1 kg; Volum 0.000667 m3
