# Revestiment exterior de façana ventilada, de pissarra

- Propietat de l'arxiu: CYPE Ingenieros S.A.
- Format: FIEBDC-3/2016
- Programa: Generador de preus de la construcció. CYPE Ingenieros, S.A.
- Data: 06/06/2025
- Divisa: EUR
- Costos indirectes: 3 %
- IVA: 21 %

## F Façanes i particions

### FA Façanes ventilades

#### FAP Revestiment exterior de pezas de pedra natural

**FAP020** m² Revestiment exterior de façana ventilada, de pissarra.
Revestiment exterior de façana ventilada, de peces mecanitzades de pissarra procedent d'Espanya, de 400x200 mm i 8 mm de gruix, color negre amb vetes grisenques, acabat natural; sobre subestructura suport regulable en les tres direccions, d'aliatge d'alumini EN AW-6060 T6, sistema de fixació vista amb grapes d'acer inoxidable. Inclús tirafons d'acer inoxidable A2 per a la fixació de les esquadres al full principal.
Criteri de valoració econòmica: El preu no inclou l'aïllament tèrmic ni la resolució de punts singulars.
Inclou: Neteja i preparació de la superfície suport. Replanteig de les juntes de dilatació i draps de treball. Replanteig de l'especejament del revestiment i dels punts d'ancoratge de la subestructura suport. Fixació de la subestructura suport al full principal i al forjat. Preparació del revestiment. Aplomat, anivellament i alineació del revestiment. Fixació definitiva del revestiment a la subestructura suport. Realització de tots els treballs necessaris per a la resolució dels buits. Neteja final del parament.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt18bpn120a | m² | Peça mecanitzada de pissarra procedent d'Espanya, de 400x200 mm i 8 mm de gruix, pes 23,216 kg/m², color negre amb vetes grisenques, acabat natural, segons UNE-EN 1469. (material) | 1 | 24.6 | 24.600 |
| mt19sbg030ia | m² | Subestructura suport regulable en les tres direccions, per a la sustentació d'el revestiment exterior, amb peces mecanitzades de pedra natural, sistema de fixació vista amb grapes d'acer inoxidable, formada per: perfils verticals en "L" de 50x60x2 mm i perfils horitzontals en "Z" de 30x52x1,5 mm, per al penjat del revestiment, d'aliatge d'alumini EN AW-6060 T6, esquadres de càrrega de 40x120x75x3 mm i esquadres de recolzament de 40x60x75x3 mm, d'aliatge d'alumini EN AW-6060 T6; amb tirafons d'acer inoxidable A2 i tacs de niló per a la fixació de les esquadres al full principal. (material) | 1 | 30.87 | 30.870 |
| mo052 | h | Oficial 1ª muntador de sistemes de façanes prefabricades. (mà d'obra) | 1.385 | 30.63 | 42.423 |
| mo099 | h | Ajudant muntador de sistemes de façanes prefabricades. (mà d'obra) | 1.385 | 26.39 | 36.550 |
| % | % | Costos directes complementaris | 3 % | 134.443 | 4.033 |
|  |  | Costos directes |  |  | 138.476 |

Residus:
- col·locació: mt18bpn120a; factor de residu 0.00839998
- col·locació: mt19sbg030ia; factor de residu 0.024

## Recursos

**mt18bpn120a** m² Peça mecanitzada de pissarra procedent d'Espanya
Dades tècniques: Cost energètic 11.252 MJ; Emissió de CO2 2.291 kg; Codi LER 01 04 13; Massa de l'element 23.216 kg; Volum 0.015477 m3
Residus:
- embalatge: re170201 Fusta. (component de residu); rendiment 0.027 kg; Codi LER 17 02 01; Massa de l'element 1 kg; Volum 0.000909 m3
- embalatge: re170203 Plàstic. (component de residu); rendiment 0.004 kg; Codi LER 17 02 03; Massa de l'element 1 kg; Volum 0.001667 m3

**mt19sbg030ia** m² Subestructura suport regulable en les tres direccions
Dades tècniques: Cost energètic 337.981 MJ; Emissió de CO2 24.826 kg; Codi LER 17 04 02; Massa de l'element 3 kg; Volum 0.002 m3
Residus:
- embalatge: re170203 Plàstic; rendiment 0.022 kg
