# Sistema "FUNDERMAX" de plaques laminades compactes d'alta pressió (HPL), per a balcons

- Propietat de l'arxiu: CYPE Ingenieros S.A.
- Format: FIEBDC-3/2016
- Programa: Generador de preus de la construcció. CYPE Ingenieros, S.A.
- Data: 30/07/2024
- Divisa: EUR
- Costos indirectes: 3 %
- IVA: 21 %

## F Façanes i particions

### FD Defenses

#### FDA Ampits

**FDA020** m² Sistema "FUNDERMAX" de plaques laminades compactes d'alta pressió (HPL), per a balcons.
Element de façana de plaques laminades compactes d'alta pressió (HPL), Max Exterior "FUNDERMAX", de 4100x1854 mm i 6 mm de gruix, acabat Colour, color a escollir, textura setinada: NT; col·locació en posició horitzontal mitjançant el sistema ME08 Remache de fixació vista amb reblons cecs, sobre subestructura de suport d'alumini, formació de junts, realització de trobades i peces especials. Inclús tirafons i ancoratges mecànics d'expansió d'acer inoxidable A2, per a la fixació de la subestructura suport.
Inclou: Preparació dels elements de subjecció incorporats prèviament a l'obra. Replanteig dels eixos verticals i horitzontals de les juntes. Alineació, aplomat i anivellació del revestiment de resina termoendurible. Fixació definitiva del revestiment a la subestructura suport. Neteja final del parament.
Criteri d'amidament de projecte: Superfície mesurada segons documentació gràfica de Projecte, sense duplicar cantonades ni encontres, deduint tots els buits.
Criteri de mesura d'obra: Es mesurarà la superfície realment executada segons especificacions de Projecte, sense duplicar cantonades ni encontres, deduint tots els buits.

| Codi | Ut | Descripció | Rendiment | Preu | Import |
|---|---|---|---|---|---|
| mt12fmx010daaa1 | m² | Placa laminada compacta d'alta pressió (HPL), Max Exterior "FUNDERMAX", de 4100x1854 mm i 6 mm de gruix, acabat Colour, color a escollir, textura setinada: NT, Euroclasse B-s2, d0 de reacció al foc, segons UNE-EN 13501-1, a base de resines termoenduribles de acrilo-poliuretà, reforçada de forma homogènia amb fibres de fusta certificada FSC o PEFC, amb superfície decorativa no melamínica i propietats antigrafiti durant tota la seva vida útil, tipus EDF segons UNE-EN 438-2, amb resistència als rajos ultraviolat no inferior a 4-5 en contrastar amb l'escala de grisos segons UNE-EN 20105-A-02; col·locació mitjançant el sistema ME08 Remache de fixació vista amb reblons cecs, sobre subestructura suport formada per: perfils verticals en T d'alumini, i esquadres de càrrega i esquadres de recolzament d'alumini; reblons cecs d'alumini o acer termolacat per a la fixació del revestiment a la subestructura suport, tirafons d'acer inoxidable A2 i tacs de niló per a la fixació dels perfils al full principal i ancoratges mecànics d'expansió, d'acer inoxidable A2 per a la fixació dels perfils al forjat; i peces especials per a la resolució de punts singulars. (material) | 1.05 | 86 | 90.300 |
| mo052 | h | Oficial 1ª muntador de sistemes de façanes prefabricades. (mà d'obra) | 1.233 | 29.34 | 36.176 |
| mo099 | h | Ajudant muntador de sistemes de façanes prefabricades. (mà d'obra) | 1.233 | 25.28 | 31.170 |
| % | % | Costos directes complementaris | 3 % | 157.646 | 4.729 |
|  |  | Costos directes |  |  | 162.375 |

Residus:
- col·locació: mt12fmx010daaa1; factor de residu 0.024

## Recursos

**mt12fmx010daaa1** m² Placa laminada compacta d'alta pressió (HPL)
Dades tècniques: Cost energètic 892.860 MJ; Emissió de CO2 39.110 kg; Codi LER 17 09 04; Massa de l'element 11.1 kg; Volum 0.0074 m3
Residus:
- embalatge: re170203 Plàstic. (component de residu); rendiment 0.032 kg; Codi LER 17 02 03; Massa de l'element 1 kg; Volum 0.001667 m3
