# Barana d'escala, de fusta

- Propietat de l'arxiu: CYPE Ingenieros S.A.
- Format: FIEBDC-3/2016
- Programa: Generador de preus de la construcció. CYPE Ingenieros, S.A.
- Data: 30/07/2024
- Divisa: EUR
- Costos indirectes: 3 %
- IVA: 21 %

## F Façanes i particions

### FD Defenses

#### FDD Baranes i passamans

**FDD120** m Barana d'escala, de fusta.
Barana de fusta de pi país envernissada, de 90 cm d'altura, amb passamans superior i sòcol inferior de 65x70 mm de diàmetre, balustres tornejats de 5 cm emboetats cada 12 cm, per escala d'anada i tornada, de dos trams rectes amb replà intermedi. Inclús platines per a fixació mitjançant cargolat en obra de fàbrica amb tacs de niló i cargols d'acer. Elaborada en taller i muntada en obra.
Inclou: Replanteig dels punts de fixació. Aplomat i anivellació. Resolució de les unions entre trams. Resolució de les unions al parament.
Criteri d'amidament de projecte: Longitud mesurada a eixos en veritable magnitud, segons documentació gràfica de Projecte.
Criteri de mesura d'obra: Es mesurarà en veritable magnitud, a eixos, la longitud realment executada segons especificacions de Projecte.

| Codi | Ut | Descripció | Rendiment | Preu | Import |
|---|---|---|---|---|---|
| mt26aaa033a | U | Ancoratge mecànic amb tac de niló i cargol d'acer galvanitzat, de cap aixamfranat. (material) | 2 | 0.29 | 0.580 |
| mt22dbe010ac | m | Barana de fusta de pi país envernissada, de 90 cm d'altura amb passamans superior i sòcol inferior de 65x70 mm de diàmetre, balustres tornejats de 5 cm emboetats cada 12 cm, per una escala d'anada i tornada, de dos trams rectes amb replà intermedi. (material) | 1 | 159.84 | 159.840 |
| mo017 | h | Oficial 1ª fuster. (mà d'obra) | 1.026 | 28.92 | 29.672 |
| mo058 | h | Ajudant fuster. (mà d'obra) | 0.732 | 25.48 | 18.651 |
| % | % | Costos directes complementaris | 2 % | 208.743 | 4.175 |
|  |  | Costos directes |  |  | 212.918 |

Residus:
- col·locació: mt26aaa033a Ancoratge mecànic amb tac de niló i cargol d'acer galvanitzat, de cap aixamfranat; factor de residu 0.00430435
- col·locació: mt22dbe010ac; factor de residu 0.00178761

## Recursos

**mt26aaa033a** U Ancoratge mecànic amb tac de niló i cargol d'acer galvanitzat, de cap aixamfranat
Dades tècniques: Cost energètic 1.599 MJ; Emissió de CO2 0.133 kg; Codi LER 17 04 05; Massa de l'element 0.046 kg; Volum 0.000022 m3
Residus:
- embalatge: re150101 Envasos de paper i cartró. (component de residu); rendiment 0.001 kg; Codi LER 15 01 01; Massa de l'element 1 kg; Volum 0.001333 m3

**mt22dbe010ac** m Barana de fusta de pi país envernissada
Dades tècniques: Cost energètic 529.822 MJ; Emissió de CO2 12.120 kg; Codi LER 17 02 01; Massa de l'element 13.16 kg; Volum 0.011964 m3
Residus:
- embalatge: re170203 Plàstic. (component de residu); rendiment 0.003 kg; Codi LER 17 02 03; Massa de l'element 1 kg; Volum 0.001667 m3
