# Façana de panells sandvitx aïllants, d'acer, "ACH"

- Propietat de l'arxiu: CYPE Ingenieros S.A.
- Format: FIEBDC-3/2016
- Programa: Generador de preus de la construcció. CYPE Ingenieros, S.A.
- Data: 06/06/2025
- Divisa: EUR
- Costos indirectes: 3 %
- IVA: 21 %

## F Façanes i particions

### FL Façanes lleugeres

#### FLA De xapes d'acer i panells sandwich

**FLA035** m² Façana de panells sandvitx aïllants, d'acer, "ACH".
Façana de panells sandvitx d'acer galvanitzat, model PF1 50 M "ACH", de 50 mm d'espessor i 1150 mm d'amplada, formats per cara exterior de xapa microgrecada acabat prelacat, Granite Standard, RC3 i RUV2, segons UNE-EN 10169, de 0,5 mm de gruix, ànima aïllant de llana de roca de densitat mitjana 120 kg/m³, i cara interior de xapa nervada acabat prelacat, Granite Standard, de 0,5 mm de gruix, conductivitat tèrmica 0,69 W/(mK), Euroclasse A2-s1, d0 de reacció al foc segons UNE-EN 13501-1, resistència al foc EI 30, segons UNE-EN 13501-2, col·locats en posició vertical i fixats mecànicament amb sistema de fixació oculta a una estructura portant o auxiliar. Inclús accessoris de fixació dels panells i cinta flexible de butil, adhesiva per ambdues cares, per al segellat d'estanquitat dels cavalcaments entre panells sandvitx.
Criteri de valoració econòmica: El preu no inclou l'estructura suport ni la resolució de punts singulars.
Inclou: Replanteig dels panells. Tall, preparació i col·locació dels panells. Segellat de junts. Fixació mecànica dels panells.
Criteri d'amidament de projecte: Superfície mesurada segons documentació gràfica de Projecte, sense duplicar cantonades ni encontres, deduint els buits de superfície major de 1 m².
Criteri de mesura d'obra: Es mesurarà la superfície realment executada segons especificacions de Projecte, sense duplicar cantonades ni encontres, deduint els buits de superfície major de 1 m².

| Codi | Ut | Descripció | Rendiment | Preu | Import |
|---|---|---|---|---|---|
| mt12ppa010fuab | m² | Panell sandvitx d'acer galvanitzat, model PF1 50 M "ACH", de 50 mm d'espessor i 1150 mm d'amplada, format per cara exterior de xapa microgrecada acabat prelacat, Granite Standard, RC3 i RUV2, segons UNE-EN 10169, de 0,5 mm de gruix, ànima aïllant de llana de roca de densitat mitjana 120 kg/m³, i cara interior de xapa nervada acabat prelacat, Granite Standard, de 0,5 mm de gruix, conductivitat tèrmica 0,69 W/(mK), Euroclasse A2-s1, d0 de reacció al foc segons UNE-EN 13501-1, resistència al foc EI 30, segons UNE-EN 13501-2; per a façanes i particions. (material) | 1.05 | 45.68 | 47.964 |
| mt12ppa100c | U | Kit d'accessoris de fixació, per a panells sandvitx aïllants "ACH", en façanes. (material) | 0.2 | 10 | 2.000 |
| mt13dcp020a | m | Cinta flexible de butil, adhesiva per ambdues cares, per al segellat d'estanquitat dels cavalcaments entre panells sandvitx. (material) | 2 | 2.05 | 4.100 |
| mo051 | h | Oficial 1ª muntador de tancaments industrials. (mà d'obra) | 0.3 | 30.63 | 9.189 |
| mo098 | h | Ajudant muntador de tancaments industrials. (mà d'obra) | 0.3 | 26.39 | 7.917 |
| % | % | Costos directes complementaris | 2 % | 71.170 | 1.423 |
|  |  | Costos directes |  |  | 72.593 |

Residus:
- col·locació: mt12ppa010fuab; factor de residu 0.0072

## Recursos

**mt12ppa010fuab** m² Panell sandvitx d'acer galvanitzat
Dades tècniques: Cost energètic 270.060 MJ; Emissió de CO2 26.850 kg; Codi LER 17 04 05; Massa de l'element 14.2 kg; Volum 0.006762 m3
Residus:
- embalatge: re170203 Plàstic. (component de residu); rendiment 0.032 kg; Codi LER 17 02 03; Massa de l'element 1 kg; Volum 0.001667 m3

**mt13dcp020a** m Cinta flexible de butil
Dades tècniques: Cost energètic 7.996 MJ; Emissió de CO2 0.348 kg
