# Revestiment exterior de façana, de plaques de guix laminat. Sistema "PLACO"

- Propietat de l'arxiu: CYPE Ingenieros S.A.
- Format: FIEBDC-3/2016
- Programa: Generador de preus de la construcció. CYPE Ingenieros, S.A.
- Data: 17/06/2024
- Divisa: EUR
- Costos indirectes: 3 %
- IVA: 21 %

## F Façanes i particions

### FL Façanes lleugeres

#### FLL Revestiment exterior de plaques de guix laminat

**FLL010** m² Revestiment exterior de façana, de plaques de guix laminat. Sistema "PLACO".
Revestiment exterior de façana, de plaques de guix laminat Glasroc X 13. Sistema "PLACO", format per: PLAQUES: plaques de guix laminat GM-FH1 / UNE-EN 15283-2 - 1200 / 2800 / 12,5 / amb les vores longitudinals afinades, Glasroc X 13 "PLACO"; IMPERMEABILITZACIÓ: làmina altament transpirable, impermeable a l'aigua de pluja, Placotherm Estándar, fixada a l'estructura metàl·lica lleugera autoportant; REVESTIMENT: capa base de malla de reforç CMALL 160 embeguda entre dues capes de morter polimèric d'altes prestacions reforçat amb fibres, Placotherm Base, color blanc, compost de ciment blanc, càrregues minerals, resines hidròfugues redispersables, fibres i additius especials i capa d'acabat de morter orgànic Webertene Advance XS "WEBER", color a escollir, gamma Estándar, acabat gota, amb una mida màxima de partícula de 0,5 mm, a base de siloxans, càrregues minerals, pigments resistents als rajos UV, fungicides i additius especials sobre emprimació reguladora de l'absorció Webertene Primer "WEBER". Inclús cargols per a la fixació de les plaques, fixacions per a l'ancoratge dels perfils, morter Placotherm Base i cinta CMALL 160 "PLACO", per al tractament de junts entre plaques, perfil de PVC amb malla de fibra de vidre antiàlcalis, Perfil Esquinas "PLACO", per a acabat d'angles, cantonades i cantoneres i cinta adhesiva de doble cara per a la fixació de la làmina altament transpirable.
Criteri de valoració econòmica: El preu no inclou l'estructura metàl·lica lleugera autoportant.
Inclou: Col·locació i fixació provisional de la impermeabilització. Col·locació i caragolat a l'estructura de les plaques. Tractament de junts. Col·locació del perfil per a acabat d'angles. Estès de la capa de morter base i col·locació de la malla. Aplicació de l'emprimació. Aplicació de la capa d'acabat.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt15pdw100a | m | Cinta adhesiva de doble cara, amb adhesiu acrílic, de 50 mm d'amplada, amb resistència als raigs UV, rang de temperatura de treball de -20 a 100°C, subministrada en rotllos de 50 m de longitud. (material) | 1.7 | 1.09 | 1.853 |
| mt15mvp010a | m | Làmina altament transpirable impermeable a l'aigua de pluja, Placotherm Estándar "PLACO", de 175 µm d'espessor i 60 g/m², de 0,01 m de gruix d'aire equivalent enfront de la difusió de vapor d'aigua, segons UNE-EN 1931, estanquitat a l'aigua classe W1 segons UNE-EN 1928, permeabilitat a l'aire 2 m³/h·m² a 50 Pa, (Euroclasse E de reacció al foc, segons UNE-EN 13501-1), subministrada en rotllos de 1,50x50 m, segons UNE-EN 13859-2. (material) | 1.05 | 2.77 | 2.909 |
| mt12plk010fembc | m² | Placa de guix laminat GM-FH1 / UNE-EN 15283-2 - 1200 / 2800 / 12,5 / amb les vores longitudinals afinades, Glasroc X 13 "PLACO", formada per un nucli de guix revestit per les dues cares amb fibra de vidre amb tractament hidròfob. (material) | 1.02 | 22.7 | 23.154 |
| mt12plt040 | U | Cargol autoforadant d'acer inoxidable Placotherm Integra "PLACO", amb cabota hexagonal, de 25 mm de longitud. (material) | 24 | 0.06 | 1.440 |
| mt28fvp010a | m | Cinta de segellament de malla de fibra de vidre antiàlcalis, CMALL 160 "PLACO", de 160 g/m² de massa superficial, de 100 mm d'amplada i 0,52 mm de gruix, subministrada en rotllos de 50 m de longitud. (material) | 2.1 | 0.3 | 0.630 |
| mt28mpp010a | kg | Morter polimèric d'altes prestacions reforçat amb fibres, Placotherm Base, "PLACO", color blanc, compost de ciment blanc, càrregues minerals, resines hidròfugues redispersables, fibres i additius especials, per a aplicar amb llana, per a tractament de junts i empastat superficial de plaques en sistemes Placotherm, tipus GP CSIII W2, segons UNE-EN 998-1. (material) | 4.6 | 0.89 | 4.094 |
| mt28fvp040 | m | Perfil de PVC amb malla de fibra de vidre antiàlcalis, Perfil Esquinas "PLACO", per a acabat d'angles, cantonades i cantoneres, subministrat en barres de 2,5 m de longitud. (material) | 0.2 | 1.4 | 0.280 |
| mt28fvp020a | m | Malla de reforç de fibra de vidre antiàlcalis, CMALL 160 "PLACO", de 160 g/m² de massa superficial, de 1,1 m d'amplada i 0,52 mm de gruix, subministrada en rotllos de 50 m de longitud. (material) | 1.1 | 2.68 | 2.948 |
| mt28pcc010c | l | Emprimació reguladora de l'absorció Webertene Primer "WEBER", color a escollir, gamma Estándar, a base de copolímers acrílics, càrregues minerals i additius especials, impermeable a l'aigua de pluja i permeable al vapor d'aigua. (material) | 0.45 | 6.94 | 3.123 |
| mt28esc090c | kg | Morter orgànic Webertene Advance XS "WEBER", color a escollir, gamma Estándar, acabat gota, a base de siloxans, càrregues minerals, pigments resistents als rajos UV, fungicides i additius especials. Segons UNE-EN 15824. (material) | 1.5 | 4.26 | 6.390 |
| mo052 | h | Oficial 1ª muntador de sistemes de façanes prefabricades. (mà d'obra) | 0.3 | 29.34 | 8.802 |
| mo099 | h | Ajudant muntador de sistemes de façanes prefabricades. (mà d'obra) | 0.177 | 25.28 | 4.475 |
| % | % | Costos directes complementaris | 2 % | 60.098 | 1.202 |
|  |  | Costos directes |  |  | 61.300 |

Residus:
- col·locació: mt15mvp010a; factor de residu 0.0691837
- col·locació: mt12plk010fembc; factor de residu 0.0096107
- col·locació: mt12plt040 Cargol autoforadant d'acer inoxidable Placotherm Integra "PLACO", amb cabota hexagonal, de 25 mm de longitud; factor de residu 0.0173333
- col·locació: mt28fvp010a; factor de residu 0.055
- col·locació: mt28mpp010a; factor de residu 0.013332
- col·locació: mt28fvp040; factor de residu 0.048
- col·locació: mt28fvp020a; factor de residu 0.0548011
- col·locació: mt28esc090c; factor de residu 0.0066

## Recursos

**mt15mvp010a** m Làmina altament transpirable impermeable a l'aigua de pluja
Dades tècniques: Cost energètic 9.636 MJ; Emissió de CO2 0.478 kg; Codi LER 17 02 03; Massa de l'element 0.098 kg; Volum 0.000163 m3
Residus:
- embalatge: re170203 Plàstic. (component de residu); rendiment 0.001 kg; Codi LER 17 02 03; Massa de l'element 1 kg; Volum 0.001667 m3

**mt12plk010fembc** m² Placa de guix laminat GM-FH1 / UNE-EN 15283-2 - 1200 / 2800 / 12,5 / amb les vores longitudinals afinades
Dades tècniques: Cost energètic 37.350 MJ; Emissió de CO2 1.952 kg; Codi LER 17 08 02; Massa de l'element 10 kg; Volum 0.01 m3
Residus:
- embalatge: re170203 Plàstic; rendiment 0.011 kg

**mt12plt040** U Cargol autoforadant d'acer inoxidable Placotherm Integra "PLACO", amb cabota hexagonal, de 25 mm de longitud
Dades tècniques: Cost energètic 2.493 MJ; Emissió de CO2 0.131 kg; Codi LER 17 04 05; Massa de l'element 0.0015 kg
Residus:
- embalatge: re170203 Plàstic; rendiment 0.025 kg

**mt28fvp010a** m Cinta de segellament de malla de fibra de vidre antiàlcalis
Dades tècniques: Cost energètic 1.215 MJ; Emissió de CO2 0.060 kg; Codi LER 17 02 03; Massa de l'element 0.016 kg; Volum 0.000027 m3
Residus:
- embalatge: re170203 Plàstic; rendiment 0.001 kg

**mt28mpp010a** kg Morter polimèric d'altes prestacions reforçat amb fibres
Dades tècniques: Cost energètic 3.340 MJ; Emissió de CO2 0.250 kg; Codi LER 17 01 01; Massa de l'element 1 kg; Volum 0.000667 m3

**mt28fvp040** m Perfil de PVC amb malla de fibra de vidre antiàlcalis
Dades tècniques: Cost energètic 11.900 MJ; Emissió de CO2 0.855 kg; Codi LER 17 02 03; Massa de l'element 0.2 kg; Volum 0.000333 m3
Residus:
- embalatge: re170203 Plàstic; rendiment 0.005 kg

**mt28fvp020a** m Malla de reforç de fibra de vidre antiàlcalis
Dades tècniques: Cost energètic 12.408 MJ; Emissió de CO2 0.609 kg; Codi LER 17 02 03; Massa de l'element 0.176 kg; Volum 0.000293 m3
Residus:
- embalatge: re170203 Plàstic; rendiment 0.001 kg

**mt28esc090c** kg Morter orgànic Webertene Advance XS "WEBER"
Dades tècniques: Cost energètic 4.268 MJ; Emissió de CO2 0.262 kg; Codi LER 17 01 01; Massa de l'element 1 kg; Volum 0.000667 m3
Residus:
- embalatge: re150101 Envasos de paper i cartró. (component de residu); rendiment 0.014 kg; Codi LER 15 01 01; Massa de l'element 1 kg; Volum 0.001333 m3
