# Mur de càrrega de fàbrica de tàpia de terra estabilitzada

- Propietat de l'arxiu: CYPE Ingenieros S.A.
- Format: FIEBDC-3/2016
- Programa: Generador de preus de la construcció. CYPE Ingenieros, S.A.
- Data: 17/06/2024
- Divisa: EUR
- Costos indirectes: 3 %
- IVA: 21 %

## F Façanes i particions

### FN Murs bioclimàtics

#### FNA Fulla de fàbrica de tàpia

**FNA010** m³ Mur de càrrega de fàbrica de tàpia de terra estabilitzada.
Execució de mur de càrrega de 60 cm d'espessor de fàbrica de tàpia de terra estabilitzada, compost per una mescla de terres seleccionades, àrids de diferents granulometries i calç aèria i ciment blanc com a estabilitzants, que es conforma per piconat manual dins d'un calaix d'encofrat recuperable de fusta anomenat tapiera, amortitzable en 6 usos, reomplert en tongades successives de 10 a 15 cm de gruix. Fins i tot reforç de cantonades i trobades amb malla d'armat de fàbriques, col·locada a les fileres de cada tàpia, l'altura de la qual no serà superior a 100 cm.
Criteri de valoració econòmica: El preu no inclou la formació de les llindes dels buits del parament ni la realització de proves i assaigs de les terres.
Inclou: Replanteig. Anàlisi de les terres. Preparació de la mescla. Muntatge del sistema d'encofrat o tapiera. Abocament de la mescla en l'encofrat. Piconat del reomplert. Desmuntatge del sistema d'encofrat. Resolució de cantonades i trobades. Segellament parcial dels buits produïts en retirar l'encofrat. Aplicació del tractament superficial.
Criteri d'amidament de projecte: Volum mesurat segons documentació gràfica de Projecte.
Criteri de mesura d'obra: Es mesurarà el volum realment executat segons especificacions de Projecte.

| Codi | Ut | Descripció | Rendiment | Preu | Import |
|---|---|---|---|---|---|
| mt01zah010a | t | Tot-u natural calcari. (material) | 0.33 | 10 | 3.300 |
| mt01arg010a | m³ | Àrid silici de trituració, de 2 a 5 mm de diàmetre. (material) | 0.33 | 15.5 | 5.115 |
| mt01art020b | m³ | Terra seleccionada de la pròpia excavació. (material) | 0.33 | 5.41 | 1.785 |
| mt08cem040c | kg | Ciment blanc BL-II/A-L 42,5 R, en sacs, segons UNE 80305. (material) | 37.5 | 0.16 | 6.000 |
| mt08cal011a | kg | Calç aèria hidratada, tipus CL 90-S, segons UNE-EN 459-1, en sacs. (material) | 95 | 0.44 | 41.800 |
| mt08aaa010a | m³ | Aigua. (material) | 0.006 | 1.5 | 0.009 |
| mt07mee026ac | m² | Taula de fusta de pi silvestre (Pinus sylvestris), vores cairejades, de 22 mm d'espessor, amb el tractament adequat, amb classe d'ús 2 segons UNE-EN 335. (material) | 0.33 | 19.61 | 6.471 |
| mt08ema050b | m³ | Fusta per a encofrar, de 26 mm d'espessor. (material) | 0.05 | 385 | 19.250 |
| mt08var050 | kg | Filferro galvanitzat per a lligar, de 1,30 mm de diàmetre. (material) | 0.3 | 1.5 | 0.450 |
| mt08var060 | kg | Puntes d'acer de 20x100 mm. (material) | 0.2 | 8.75 | 1.750 |
| mt08ema090a | m² | Sistema d'encofrat a dues cares, per a murs, format per taulons de fusta de pi, fins 3 m d'altura. (material) | 0.556 | 40 | 22.240 |
| mt07aaf010ac | U | Armadura de llinyola prefabricada d'acer galvanitzat en calent RND.4/Z "MURFOR", de 4 mm de diàmetre, 80 mm d'amplada, 3,05 m de longitud i 0,885 kg de pes, tipus encavallada, amb ganxos per llindes i cantoneres. Segons UNE-EN 845-3. (material) | 0.7 | 3.27 | 2.289 |
| mt27tsb030a | l | Impregnació hidròfuga i oleòfuga, incolora, a base d'alcoxisilà de alquil en base aquosa, sense dissolvents, amb una profunditat mitja de penetració de 6,8 mm, repel·lent de l'aigua i la brutícia, amb propietats tixòtropes, permeable al vapor d'aigua, antifloridura i antiverdet, amb efecte preventiu de les eflorescències i amb resistència als raigs UV i als àlcalis, per a aplicació sobre superfícies de formigó, morter, maó ceràmic o pedra natural. (material) | 0.75 | 6.22 | 4.665 |
| mq05mai030 | h | Martell pneumàtic. (maquinària) | 2.318 | 4.57 | 10.593 |
| mq05pdm010a | h | Compressor portàtil elèctric 2 m³/min de cabal. (maquinària) | 2.318 | 4.27 | 9.898 |
| mo021 | h | Oficial 1ª construcció en treballs de ram de paleta. (mà d'obra) | 8.76 | 28.42 | 248.959 |
| mo114 | h | Peó ordinari construcció en treballs de ram de paleta. (mà d'obra) | 9.49 | 23.81 | 225.957 |
| % | % | Costos directes complementaris | 2 % | 610.531 | 12.211 |
|  |  | Costos directes |  |  | 622.742 |

Residus:
- col·locació: mt01zah010a Tot-u natural calcari; factor de residu 0.00729141
- col·locació: mt01arg010a Àrid silici de trituració, de 2 a 5 mm de diàmetre; factor de residu 0.00826696
- col·locació: mt01art020b Terra seleccionada de la pròpia excavació; factor de residu 0.00523238
- col·locació: mt08cem040c Ciment blanc BL-II/A-L 42,5 R, en sacs, segons UNE 80305; factor de residu 0.0063
- col·locació: mt08cal011a Calç aèria hidratada, tipus CL 90-S, segons UNE-EN 459-1, en sacs; factor de residu 0.042
- col·locació: mt07mee026ac; factor de residu 0.0117711
- col·locació: mt08ema050b Fusta per a encofrar, de 26 mm d'espessor; factor de residu 1
- col·locació: mt08var050 Filferro galvanitzat per a lligar, de 1,30 mm de diàmetre; factor de residu 0.0038
- col·locació: mt08var060 Puntes d'acer de 20x100 mm; factor de residu 0.0045
- col·locació: mt08ema090a Sistema d'encofrat a dues cares, per a murs, format per taulons de fusta de pi, fins 3 m d'altura; factor de residu 1
- col·locació: mt07aaf010ac; factor de residu 0.0188

## Recursos

**mt01zah010a** t Tot-u natural calcari
Dades tècniques: Cost energètic 127.000 MJ; Emissió de CO2 7.000 kg; Codi LER 01 04 08; Massa de l'element 1000 kg; Volum 0.666667 m3

**mt01arg010a** m³ Àrid silici de trituració, de 2 a 5 mm de diàmetre
Dades tècniques: Cost energètic 146.250 MJ; Emissió de CO2 7.800 kg; Codi LER 01 04 08; Massa de l'element 1950 kg; Volum 1.3 m3

**mt01art020b** m³ Terra seleccionada de la pròpia excavació
Dades tècniques: Cost energètic 151.700 MJ; Emissió de CO2 8.200 kg; Codi LER 17 05 04; Massa de l'element 2050 kg; Volum 1.28125 m3

**mt08cem040c** kg Ciment blanc BL-II/A-L 42,5 R, en sacs, segons UNE 80305
Dades tècniques: Cost energètic 7.174 MJ; Emissió de CO2 0.904 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt08cal011a** kg Calç aèria hidratada, tipus CL 90-S, segons UNE-EN 459-1, en sacs
Dades tècniques: Cost energètic 5.019 MJ; Emissió de CO2 0.227 kg; Codi LER 17 09 04; Massa de l'element 1 kg; Volum 0.000667 m3
Residus:
- embalatge: re150101 Envasos de paper i cartró; rendiment 0.009 kg
- embalatge: re170203 Plàstic; rendiment 0.002 kg

**mt08aaa010a** m³ Aigua
Dades tècniques: Cost energètic 60.000 MJ; Emissió de CO2 30.000 kg

**mt07mee026ac** m² Taula de fusta de pi silvestre (Pinus sylvestris)
Dades tècniques: Cost energètic 1015.200 MJ; Emissió de CO2 -16.051 kg; Codi LER 17 02 01; Massa de l'element 12.1 kg; Volum 0.011 m3
Residus:
- embalatge: re170203 Plàstic; rendiment 0.034 kg

**mt08ema050b** m³ Fusta per a encofrar, de 26 mm d'espessor
Dades tècniques: Cost energètic 9339.000 MJ; Emissió de CO2 -127.875 kg; Codi LER 17 02 01; Massa de l'element 68.75 kg; Volum 0.0625 m3

**mt08var050** kg Filferro galvanitzat per a lligar, de 1,30 mm de diàmetre
Dades tècniques: Cost energètic 25.100 MJ; Emissió de CO2 2.560 kg; Codi LER 17 04 05; Massa de l'element 1 kg; Volum 0.000476 m3

**mt08var060** kg Puntes d'acer de 20x100 mm
Dades tècniques: Cost energètic 9.830 MJ; Emissió de CO2 0.510 kg; Codi LER 17 04 05; Massa de l'element 1 kg; Volum 0.000476 m3

**mt08ema090a** m² Sistema d'encofrat a dues cares, per a murs, format per taulons de fusta de pi, fins 3 m d'altura
Dades tècniques: Cost energètic 205.458 MJ; Emissió de CO2 -2.813 kg; Codi LER 17 02 01; Massa de l'element 1.5125 kg; Volum 0.001375 m3

**mt07aaf010ac** U Armadura de llinyola prefabricada d'acer galvanitzat en calent RND.4/Z "MURFOR"
Dades tècniques: Cost energètic 24.636 MJ; Emissió de CO2 2.386 kg; Codi LER 17 04 05; Massa de l'element 0.885 kg; Volum 0.000421 m3
Residus:
- embalatge: re170203 Plàstic; rendiment 0.025 kg
