# Mur de càrrega, de 30 cm d'espessor, de fàbrica armada, de bloc de terra comprimida (BTC). Sistema "ELEMENTALES"

- Propietat de l'arxiu: CYPE Ingenieros S.A.
- Format: FIEBDC-3/2016
- Programa: Generador de preus de la construcció. CYPE Ingenieros, S.A.
- Data: 17/06/2024
- Divisa: EUR
- Costos indirectes: 3 %
- IVA: 21 %

## F Façanes i particions

### FN Murs bioclimàtics

#### FNB Full de fàbrica de blocs de terra comprimida (BTC)

**FNB020** m² Mur de càrrega, de 30 cm d'espessor, de fàbrica armada, de bloc de terra comprimida (BTC). Sistema "ELEMENTALES".
Mur doble de càrrega, de 30 cm d'espessor, de fàbrica armada per revestir de bloc de terra comprimida (BTC) encadellat amb dos alvèols "ELEMENTALES", de superfície rugosa, color marró terra, 30x9x15 cm, resistència a compressió 4 N/mm², BTC 3, compost de terres seleccionades estabilitzades amb calç hidràulica natural, rebuda amb morter de calç aèria, argila i àrids seleccionats amb granulometria de fins a 2 mm de diàmetre, confeccionat en obra, "ELEMENTALES", amb blocs en "U" del mateix material, reforçat amb acer UNE-EN 10080 B 500 S, quantia 2,1 kg/m² i formigó de replè, HA-25/F/10/XC2, preparat en obra, abocament amb mitjans manuals, volum 0,09 m³/m², en llindes, cèrcols horitzontals i cèrcols verticals.
Criteri de valoració econòmica: El preu no inclou el cèrcol perimetral. El preu no inclou el revestiment.
Inclou: Neteja i preparació de la superfície suport. Replanteig, planta a planta. Col·locació d'armadures. Col·locació i aplomat de mires de referència. Estesa de fils entre mires. Col·locació de ploms fixos a les arestes. Preparació del morter. Col·locació de les peces per filades a nivell. Col·locació d'armadures en els buits de les peces, cèrcols horitzontals i llindes. Preparació del formigó. Abocat, vibrat i curat del formigó. Realització de tots els treballs necessaris per a la resolució de buits. Repàs de les juntes i neteja final del parament.
Criteri d'amidament de projecte: Superfície mesurada segons documentació gràfica de Projecte, sense duplicar cantonades ni encontres, deduint els buits de superfície major de 4 m².
Criteri de mesura d'obra: Es mesurarà la superfície realment executada segons especificacions de Projecte, sense duplicar cantonades ni encontres, deduint els buits de superfície major de 4 m².

| Codi | Ut | Descripció | Rendiment | Preu | Import |
|---|---|---|---|---|---|
| mt03bte010a | U | Bloc de terra comprimida (BTC) encadellat amb dos alvèols "ELEMENTALES", de superfície rugosa, color marró terra, 30x9x15 cm, resistència a compressió 4 N/mm², BTC 3, compost de terres seleccionades estabilitzades amb calç hidràulica natural, amb propietats bioclimàtiques. Segons UNE 41410. (material) | 60.9 | 1.1 | 66.990 |
| mt03bte020a | U | Bloc en "U" de terra comprimida (BTC) encadellat amb dos alvèols "ELEMENTALES", de superfície rugosa, color marró terra, 30x9x15 cm, resistència a compressió 4 N/mm², BTC 3, compost de terres seleccionades estabilitzades amb calç hidràulica natural, amb propietats bioclimàtiques. Segons UNE 41410. (material) | 6.825 | 1.1 | 7.508 |
| mt09mie010c | m³ | Morter de calç aèria, argila i àrids seleccionats amb granulometria de fins a 2 mm de diàmetre, confeccionat en obra, "ELEMENTALES", subministrat en sacs Big Bag. (material) | 0.036 | 240 | 8.640 |
| mt16cia010b | U | Tap de fibres de fusta, de 122 mm de diàmetre. (material) | 0.7 | 1.55 | 1.085 |
| mt07aco010c | kg | Ferralla elaborada en taller industrial amb acer en barres corrugades, UNE-EN 10080 B 500 S, de varis diàmetres. (material) | 2.1 | 1.6 | 3.360 |
| mt08var050 | kg | Filferro galvanitzat per a lligar, de 1,30 mm de diàmetre. (material) | 0.048 | 1.5 | 0.072 |
| mt08aaa010a | m³ | Aigua. (material) | 0.021 | 1.5 | 0.032 |
| mt08cem011a | kg | Ciment Pòrtland CEM II/B-L 32,5 R, color gris, en sacs, segons UNE-EN 197-1. (material) | 41.692 | 0.1 | 4.169 |
| mt01arg006 | t | Sorra de cantera, per a formigó preparat en obra. (material) | 0.056 | 17.5 | 0.980 |
| mt01arg007a | t | Àrid gruixut homogeneïtzat, de mida màxima 10 mm. (material) | 0.111 | 15.8 | 1.754 |
| mq06hor010 | h | Formigonera elèctrica amb una capacitat de pastat de 160 l. (maquinària) | 0.07 | 3.45 | 0.242 |
| mo021 | h | Oficial 1ª construcció en treballs de ram de paleta. (mà d'obra) | 0.796 | 28.42 | 22.622 |
| mo114 | h | Peó ordinari construcció en treballs de ram de paleta. (mà d'obra) | 1.071 | 23.81 | 25.501 |
| mo043 | h | Oficial 1ª ferrallista. (mà d'obra) | 0.052 | 28.39 | 1.476 |
| mo090 | h | Ajudant ferrallista. (mà d'obra) | 0.052 | 25.25 | 1.313 |
| % | % | Costos directes complementaris | 2 % | 145.744 | 2.915 |
|  |  | Costos directes |  |  | 148.659 |

Residus:
- col·locació: mt03bte010a; factor de residu 0.03
- col·locació: mt03bte020a; factor de residu 0.03
- col·locació: mt09mie010c; factor de residu 0.0198
- col·locació: mt16cia010b Tap de fibres de fusta, de 122 mm de diàmetre; factor de residu 0.0355188
- col·locació: mt07aco010c Ferralla elaborada en taller industrial amb acer en barres corrugades, UNE-EN 10080 B 500 S, de varis diàmetres; factor de residu 0.0075
- col·locació: mt08var050 Filferro galvanitzat per a lligar, de 1,30 mm de diàmetre; factor de residu 0.0038
- col·locació: mt08cem011a Ciment Pòrtland CEM II/B-L 32,5 R, color gris, en sacs, segons UNE-EN 197-1; factor de residu 0.01512
- col·locació: mt01arg006 Sorra de cantera, per a formigó preparat en obra; factor de residu 0.003
- col·locació: mt01arg007a Àrid gruixut homogeneïtzat, de mida màxima 10 mm; factor de residu 0.00563977

## Recursos

**mt03bte010a** U Bloc de terra comprimida (BTC) encadellat amb dos alvèols "ELEMENTALES"
Dades tècniques: Cost energètic 13.828 MJ; Emissió de CO2 0.499 kg; Codi LER 17 05 04; Massa de l'element 6.25 kg; Volum 0.003906 m3
Residus:
- embalatge: re170201 Fusta. (component de residu); rendiment 0.014 kg; Codi LER 17 02 01; Massa de l'element 1 kg; Volum 0.000909 m3
- embalatge: re170203 Plàstic. (component de residu); rendiment 0.005 kg; Codi LER 17 02 03; Massa de l'element 1 kg; Volum 0.001667 m3

**mt03bte020a** U Bloc en "U" de terra comprimida (BTC) encadellat amb dos alvèols "ELEMENTALES"
Dades tècniques: Cost energètic 9.709 MJ; Emissió de CO2 0.319 kg; Codi LER 17 05 04; Massa de l'element 4 kg; Volum 0.0025 m3
Residus:
- embalatge: re170201 Fusta; rendiment 0.014 kg
- embalatge: re170203 Plàstic; rendiment 0.005 kg

**mt09mie010c** m³ Morter de calç aèria
Dades tècniques: Cost energètic 2376.000 MJ; Emissió de CO2 144.000 kg; Codi LER 17 01 01; Massa de l'element 1800 kg; Volum 1.2 m3

**mt16cia010b** U Tap de fibres de fusta, de 122 mm de diàmetre
Dades tècniques: Cost energètic 1.373 MJ; Emissió de CO2 0.033 kg; Codi LER 17 06 04; Massa de l'element 0.133 kg; Volum 0.000222 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt08aaa010a** m³ Aigua
Dades tècniques: Cost energètic 60.000 MJ; Emissió de CO2 30.000 kg

**mt08cem011a** kg Ciment Pòrtland CEM II/B-L 32,5 R, color gris, en sacs, segons UNE-EN 197-1
Dades tècniques: Cost energètic 7.009 MJ; Emissió de CO2 0.899 kg; Codi LER 17 01 01; Massa de l'element 1 kg; Volum 0.000667 m3
Residus:
- embalatge: re150101 Envasos de paper i cartró. (component de residu); rendiment 0.011 kg; Codi LER 15 01 01; Massa de l'element 1 kg; Volum 0.001333 m3
- embalatge: re170203 Plàstic; rendiment 0.002 kg

**mt01arg006** t Sorra de cantera, per a formigó preparat en obra
Dades tècniques: Cost energètic 75.000 MJ; Emissió de CO2 4.000 kg; Codi LER 01 04 09; Massa de l'element 1000 kg; Volum 0.625 m3

**mt01arg007a** t Àrid gruixut homogeneïtzat, de mida màxima 10 mm
Dades tècniques: Cost energètic 75.000 MJ; Emissió de CO2 4.000 kg; Codi LER 01 04 08; Massa de l'element 1000 kg; Volum 0.666667 m3
