# Sistema ETICS Propam Aisterm Ceram "PROPAMSA" d'aïllament tèrmic per l'exterior de façanes. Revestiment amb peces de gres de porcellana. Col·locació en capa fina

- Propietat de l'arxiu: CYPE Ingenieros S.A.
- Format: FIEBDC-3/2016
- Programa: Generador de preus de la construcció. CYPE Ingenieros, S.A.
- Data: 17/06/2024
- Divisa: EUR
- Costos indirectes: 3 %
- IVA: 21 %

## F Façanes i particions

### FS Façanes ETICS

#### FSC Revestiment ceràmic

**FSC070** m² Sistema ETICS Propam Aisterm Ceram "PROPAMSA" d'aïllament tèrmic per l'exterior de façanes. Revestiment amb peces de gres de porcellana. Col·locació en capa fina.
Aïllament tèrmic per l'exterior de façanes, amb el sistema Propam Aisterm Ceram "PROPAMSA", amb DIT núm. 609, compost per: panell rígid de poliestirè extrudit, Propam Aisterm "PROPAMSA", segons UNE-EN 13164, de 60 mm d'espessor i 1250x600 mm, fixat al suport amb morter adhesiu hidròfug Propam Aisterm "PROPAMSA", de color gris i fixacions mecàniques amb tac d'expansió i clau de polipropilè Propam Aisterm Tacos Fijación Soportes A,B,C "PROPAMSA"; capa de regularització de morter adhesiu hidròfug Propam Aisterm "PROPAMSA", de color gris, armat amb malla de fibra de vidre antiàlcalis, Propam Aisterm Malla Fibra Vidrio 160 "PROPAMSA", de color blanc, de 3,5x3,8 mm de llum de malla, 160 g/m² de massa superficial i 0,6 mm de gruix; fixació mecànica addicional de la malla de fibra de vidre al suport amb tac d'expansió i clau de polipropilè Propam Aisterm Tacos Fijación Soportes A,B,C "PROPAMSA". Revestiment amb peces de gres porcellànic esmaltat, acabat polit, de 200x200x10 mm, gamma mitja, capacitat d'absorció d'aigua E<0,5%, grup BIa, segons UNE-EN 14411. COL·LOCACIÓ: en capa fina i mitjançant doble encolat amb adhesiu cimentós millorat de lligants mixtos, C2 TE S2, segons UNE-EN 12004, altament deformable, amb lliscament reduït i temps obert ampliat, Vat Superflex "PROPAMSA", color gris. REJUNTAT: amb morter de junts cimentós millorat, tipus CG2 W A, segons UNE-EN 13888, amb absorció d'aigua reduïda i resistència elevada a l'abrasió, Borada Plus "PROPAMSA", color Rojo, en junts de 3 mm d'espessor. Inclús creuetes de PVC, perfils d'arrencada Propam Aisterm "PROPAMSA", d'alumini, perfils de tancament superior Propam Aisterm "PROPAMSA", d'alumini, perfils de cantó Propam Aisterm "PROPAMSA", de PVC, amb malla, perfils de tancament lateral Propam Aisterm "PROPAMSA", d'alumini, perfils Propam Aisterm "PROPAMSA", per a protecció de cantells, massilla elastòmera monocomponent Betoflex M20 "PROPAMSA" i cordó d'escuma de polietilè expandit de cel·les tancades Roundex "PROPAMSA" per a segellat de junts, minves i ruptures.
Criteri de valoració econòmica: El preu inclou l'execució de les rematades en els trobaments amb paraments, revestiments o altres elements rebuts en la seva superfície.
Inclou: Preparació de la superfície suport. Col·locació del perfil d'arrencada. Tall i preparació de l'aïllament. Col·locació de l'aïllament sobre el parament. Escatat de tota la superfície. Col·locació de la resta de perfils. Resolució dels punts singulars. Aplicació del morter base i col·locació de la malla de fibra de vidre en la capa de regularització. Col·locació de les fixacions sobre la malla de fibra de vidre. Replanteig dels nivells, de la disposició de peces i dels junts. Tall i encaixonat de les peces. Preparació i aplicació del material de col·locació. Formació de juntes de moviment. Col·locació de les peces. Rejuntat. Segellat de junts. Eliminació i neteja del material sobrant. Neteja final de la façana.
Criteri d'amidament de projecte: Superfície mesurada segons documentació gràfica de Projecte, deduint els buits de superfície major de 1 m², afegint a canvi la superfície de la part interior del buit, corresponent al desenvolupament de brancals i llindes.
Criteri de mesura d'obra: Es mesurarà la superfície realment executada segons especificacions de Projecte, deduint els buits de superfície major de 1 m², afegint a canvi la superfície de la part interior del buit, corresponent al desenvolupament de brancals i llindes.

| Codi | Ut | Descripció | Rendiment | Preu | Import |
|---|---|---|---|---|---|
| mt28map300c | m | Perfil d'arrencada, Propam Aisterm "PROPAMSA", d'alumini, en "U", de 60 mm d'amplada, amb goteró i accessoris d'unió de PVC, per anivellació i suport dels panells aïllants dels sistemes d'aïllament tèrmic per l'exterior sobre la línia de sòcol. (material) | 0.32 | 5.66 | 1.811 |
| mt28map330c | m | Perfil de tancament superior, Propam Aisterm "PROPAMSA", d'alumini, de 60 mm d'amplada, per a coronació dels panells aïllants dels sistemes d'aïllament tèrmic per l'exterior. (material) | 0.32 | 16.28 | 5.210 |
| mt28map010a | kg | Morter adhesiu hidròfug Propam Aisterm "PROPAMSA", de color gris, compost de ciment, àrids seleccionats, additius específics i resines hidròfugues, impermeable a l'aigua i permeable al vapor d'aigua, per a adherir i reforçar els panells aïllants, i com capa base, previ pastat amb aigua. (material) | 6 | 1.02 | 6.120 |
| mt16prx010c | m² | Panell rígid de poliestirè extrudit, Propam Aisterm "PROPAMSA", segons UNE-EN 13164, de 60 mm d'espessor i 1250x600 mm, resistència tèrmica 1,8 m²K/W, conductivitat tèrmica 0,036 W/(mK), densitat 32 kg/m³, Euroclasse E de reacció al foc segons UNE-EN 13501-1. (material) | 1.05 | 19.27 | 20.234 |
| mt16pre100fb | U | Tac d'expansió de polipropilè, Propam Aisterm Tacos Fijación Soportes A,B,C "PROPAMSA", de 95 mm de longitud, amb perforadora de plàstic per a panells de poliestirè extrudit, tap de EPS per evitar el pont tèrmic puntual en la fixació de l'aïllament, color gris, de 65 mm de diàmetre, cèrcol d'estanquitat i clau de polipropilè per fixació de plaques aïllants. (material) | 7 | 3.32 | 23.240 |
| mt28map320a | m | Perfil de cantonada, Propam Aisterm "PROPAMSA", de PVC, amb malla incorporada de 8 i 12 cm d'amplada a cada costat del perfil, per a reforç de cantells. (material) | 0.19 | 1.1 | 0.209 |
| mt28map310c | m | Perfil de tancament lateral, Propam Aisterm "PROPAMSA", d'alumini, en "U", de 60 mm d'amplada. (material) | 0.19 | 5.67 | 1.077 |
| mt28map340a | m | Perfil, Propam Aisterm "PROPAMSA", per a protecció de cantells. (material) | 0.32 | 2.59 | 0.829 |
| mt28map200b | m² | Malla de fibra de vidre antiàlcalis, Propam Aisterm Malla Fibra Vidrio 160 "PROPAMSA", de color blanc, de 3,5x3,8 mm de llum de malla, 160 g/m² de massa superficial, 0,6 mm de gruix i de 1x50 m, per armar morters. (material) | 1.12 | 2 | 2.240 |
| mt09mca010a | kg | Adhesiu cimentós millorat de lligants mixtos, C2 TE S2, segons UNE-EN 12004, altament deformable, amb lliscament reduït i temps obert ampliat, Vat Superflex "PROPAMSA", color gris, a base d'àrids seleccionats, resines sintètiques i additius orgànics, altament deformable, amb lliscament reduït i temps obert ampliat. (material) | 5 | 1.42 | 7.100 |
| mt19abp100ecba | m² | Peces de gres porcellànic esmaltat, acabat polit, de 200x200x10 mm, gamma mitja, capacitat d'absorció d'aigua E<0,5%, grup BIa, segons UNE-EN 14411. (material) | 1.05 | 16.54 | 17.367 |
| mt09mca020a | kg | Morter de junts cimentós millorat, tipus CG2 W A, segons UNE-EN 13888, amb absorció d'aigua reduïda i resistència elevada a l'abrasió, Borada Plus "PROPAMSA", color Rojo, a base de ciments especials, àrids seleccionats, additius orgànics i inorgànics i pigments minerals estables, de enduriment sense retracció, amb efecte antifloridura, absorció d'aigua reduïda, resistència elevada a l'abrasió i amb resistència als àcids, per a rejuntat de tot tipus de peces ceràmiques, per junts de 3 a 15 mm. (material) | 0.54 | 2.53 | 1.366 |
| mt18acc100a | U | Kit de creuetes de PVC per garantir un gruix dels junts entre peces d'entre 1 i 20 mm, en revestiments i paviments ceràmics. (material) | 0.35 | 2.4 | 0.840 |
| mt15sjr020a | m | Cordó d'escuma de polietilè expandit de cel·les tancades Roundex "PROPAMSA", de secció circular, de 6 mm de diàmetre, per al replè de fons de junt. (material) | 0.32 | 0.12 | 0.038 |
| mt15sjr010a | U | Cartutx de 300 cm³ de massilla elastòmera monocomponent Betoflex M20 "PROPAMSA", a base de polímers híbrids neutres (MS), amb duresa Shore A aproximada de 40, segons UNE-EN ISO 868 i elongació a ruptura >= 450%, segons UNE-EN ISO 8339, d'elasticitat permanent i enduriment ràpid, pintable després de l'assecat, amb efecte antifloridura i resistent als rajos UV i als agents químics. (material) | 0.284 | 16.59 | 4.712 |
| mo054 | h | Oficial 1ª muntador d'aïllaments. (mà d'obra) | 0.131 | 29.34 | 3.844 |
| mo101 | h | Ajudant muntador d'aïllaments. (mà d'obra) | 0.131 | 25.28 | 3.312 |
| mo024 | h | Oficial 1ª enrajolador. (mà d'obra) | 1.834 | 28.42 | 52.122 |
| mo062 | h | Ajudant enrajolador. (mà d'obra) | 1.31 | 25.28 | 33.117 |
| % | % | Costos directes complementaris | 2 % | 184.788 | 3.696 |
|  |  | Costos directes |  |  | 188.484 |

Residus:
- col·locació: mt28map300c; factor de residu 0.048
- col·locació: mt28map330c; factor de residu 0.024
- col·locació: mt28map010a; factor de residu 0.019275
- col·locació: mt16prx010c; factor de residu 0.024
- col·locació: mt28map320a; factor de residu 0.048
- col·locació: mt28map200b; factor de residu 0.055
- col·locació: mt09mca010a; factor de residu 0.044727
- col·locació: mt19abp100ecba; factor de residu 0.03493
- col·locació: mt09mca020a; factor de residu 0.035
- col·locació: mt15sjr020a; factor de residu 0.06
- col·locació: mt15sjr010a; factor de residu 0.03

## Recursos

**mt28map300c** m Perfil d'arrencada
Dades tècniques: Cost energètic 45.264 MJ; Emissió de CO2 3.320 kg; Codi LER 17 04 02; Massa de l'element 0.4 kg; Volum 0.000267 m3
Residus:
- embalatge: re170203 Plàstic. (component de residu); rendiment 0.005 kg; Codi LER 17 02 03; Massa de l'element 1 kg; Volum 0.001667 m3

**mt28map330c** m Perfil de tancament superior
Dades tècniques: Cost energètic 27.643 MJ; Emissió de CO2 2.016 kg; Codi LER 17 04 02; Massa de l'element 0.24 kg; Volum 0.00016 m3
Residus:
- embalatge: re170203 Plàstic; rendiment 0.008 kg

**mt28map010a** kg Morter adhesiu hidròfug Propam Aisterm "PROPAMSA"
Dades tècniques: Cost energètic 2.466 MJ; Emissió de CO2 0.220 kg; Codi LER 17 01 01; Massa de l'element 1 kg; Volum 0.000667 m3
Residus:
- embalatge: re150101 Envasos de paper i cartró. (component de residu); rendiment 0.002 kg; Codi LER 15 01 01; Massa de l'element 1 kg; Volum 0.001333 m3
- embalatge: re170201 Fusta. (component de residu); rendiment 0.001 kg; Codi LER 17 02 01; Massa de l'element 1 kg; Volum 0.000909 m3

**mt16prx010c** m² Panell rígid de poliestirè extrudit
Dades tècniques: Cost energètic 171.774 MJ; Emissió de CO2 5.482 kg; Codi LER 17 06 04; Massa de l'element 1.92 kg; Volum 0.0032 m3
Residus:
- embalatge: re170203 Plàstic; rendiment 0.034 kg

**mt16pre100fb** U Tac d'expansió de polipropilè
Dades tècniques: Cost energètic 0.968 MJ; Emissió de CO2 0.090 kg
Residus:
- embalatge: re150101 Envasos de paper i cartró; rendiment 0.072 kg

**mt28map320a** m Perfil de cantonada
Dades tècniques: Cost energètic 11.900 MJ; Emissió de CO2 0.855 kg; Codi LER 17 02 03; Massa de l'element 0.2 kg; Volum 0.000333 m3
Residus:
- embalatge: re170203 Plàstic; rendiment 0.005 kg

**mt28map200b** m² Malla de fibra de vidre antiàlcalis
Dades tècniques: Cost energètic 13.504 MJ; Emissió de CO2 0.664 kg; Codi LER 17 02 03; Massa de l'element 0.16 kg; Volum 0.000267 m3
Residus:
- embalatge: re170203 Plàstic; rendiment 0.024 kg

**mt09mca010a** kg Adhesiu cimentós millorat de lligants mixtos
Dades tècniques: Cost energètic 4.745 MJ; Emissió de CO2 0.383 kg; Codi LER 17 09 04; Massa de l'element 1 kg; Volum 0.000667 m3
Residus:
- embalatge: re150101 Envasos de paper i cartró; rendiment 0.003 kg
- embalatge: re170201 Fusta; rendiment 0.002 kg
- embalatge: re170203 Plàstic; rendiment 0.001 kg

**mt19abp100ecba** m² Peces de gres porcellànic esmaltat
Dades tècniques: Cost energètic 269.190 MJ; Emissió de CO2 13.222 kg; Codi LER 17 01 03; Massa de l'element 23 kg; Volum 0.0184 m3
Residus:
- embalatge: re150101 Envasos de paper i cartró; rendiment 0.184 kg
- embalatge: re170201 Fusta; rendiment 0.024 kg

**mt09mca020a** kg Morter de junts cimentós millorat
Dades tècniques: Cost energètic 7.958 MJ; Emissió de CO2 0.580 kg; Codi LER 17 09 04; Massa de l'element 1 kg; Volum 0.000667 m3
Residus:
- embalatge: re150101 Envasos de paper i cartró; rendiment 0.021 kg
- embalatge: re170201 Fusta; rendiment 0.006 kg
- embalatge: re170203 Plàstic; rendiment 0.009 kg

**mt15sjr020a** m Cordó d'escuma de polietilè expandit de cel·les tancades Roundex "PROPAMSA"
Dades tècniques: Cost energètic 0.193 MJ; Emissió de CO2 0.008 kg; Codi LER 17 06 04; Massa de l'element 0.0007 kg; Volum 0.000001 m3
Residus:
- embalatge: re170203 Plàstic; rendiment 0.001 kg

**mt15sjr010a** U Cartutx de 300 cm³ de massilla elastòmera monocomponent Betoflex M20 "PROPAMSA"
Dades tècniques: Cost energètic 73.444 MJ; Emissió de CO2 3.587 kg; Codi LER 17 09 04; Massa de l'element 0.375 kg; Volum 0.00025 m3
Residus:
- embalatge: re170203 Plàstic; rendiment 0.2 kg
