# Sòcol per a sistema ETICS Propam Aisterm Ceram "PROPAMSA" d'aïllament tèrmic per l'exterior de façanes. Revestiment amb peces de gres de porcellana. Col·locació en capa fina

- Propietat de l'arxiu: CYPE Ingenieros S.A.
- Format: FIEBDC-3/2016
- Programa: Generador de preus de la construcció. CYPE Ingenieros, S.A.
- Data: 17/06/2024
- Divisa: EUR
- Costos indirectes: 3 %
- IVA: 21 %

## F Façanes i particions

### FS Façanes ETICS

#### FSC Revestiment ceràmic

**FSC076** m² Sòcol per a sistema ETICS Propam Aisterm Ceram "PROPAMSA" d'aïllament tèrmic per l'exterior de façanes. Revestiment amb peces de gres de porcellana. Col·locació en capa fina.
Sòcol per a sistema Propam Aisterm Ceram "PROPAMSA", amb DIT núm. 609, amb els panells aïllants soterrats, compost per: capa d'impermeabilització de morter impermeabilitzant monocomponent Propam Impe "PROPAMSA", de color gris, panell rígid de poliestirè extrudit, Propam Aisterm "PROPAMSA", segons UNE-EN 13164, de 60 mm d'espessor i 1250x600 mm, fixat al suport amb morter adhesiu hidròfug Propam Aisterm "PROPAMSA", de color gris i fixacions mecàniques amb tac d'expansió i clau de polipropilè Propam Aisterm Tacos Fijación Soportes A,B,C "PROPAMSA"; capa de regularització de morter adhesiu hidròfug Propam Aisterm "PROPAMSA", de color gris. Revestiment amb peces de gres porcellànic esmaltat, acabat polit, de 200x200x10 mm, gamma mitja, capacitat d'absorció d'aigua E<0,5%, grup BIa, segons UNE-EN 14411. COL·LOCACIÓ: en capa fina i mitjançant doble encolat amb adhesiu cimentós millorat de lligants mixtos, C2 TE S2, segons UNE-EN 12004, altament deformable, amb lliscament reduït i temps obert ampliat, Vat Superflex "PROPAMSA", color gris. REJUNTAT: amb morter de junts cimentós millorat, tipus CG2 W A, segons UNE-EN 13888, amb absorció d'aigua reduïda i resistència elevada a l'abrasió, Borada Plus "PROPAMSA", color Rojo, en junts de 3 mm d'espessor. Inclús creuetes de PVC.
Criteri de valoració econòmica: El preu inclou l'execució de les rematades en els trobaments amb paraments, revestiments o altres elements rebuts en la seva superfície.
Inclou: Preparació de la superfície suport. Aplicació de l'impermeabilitzant. Tall i preparació de l'aïllament. Col·locació de l'aïllament sobre el parament. Escatat de tota la superfície. Resolució dels punts singulars. Aplicació del morter base a la capa de regularització. Replanteig dels nivells, de la disposició de peces i dels junts. Tall i encaixonat de les peces. Preparació i aplicació del material de col·locació. Formació de juntes de moviment. Col·locació de les peces. Rejuntat. Segellat de junts. Eliminació i neteja del material sobrant. Neteja final de la façana.
Criteri d'amidament de projecte: Superfície mesurada segons documentació gràfica de Projecte.
Criteri de mesura d'obra: Es mesurarà la superfície realment executada segons especificacions de Projecte.

| Codi | Ut | Descripció | Rendiment | Preu | Import |
|---|---|---|---|---|---|
| mt15rep010e | kg | Morter impermeabilitzant monocomponent Propam Impe "PROPAMSA", de color gris. Compost per ciment, àrids seleccionats i resines impermeabilitzants, amb efecte preventiu de les eflorescències i apte per estar en contacte amb aigua potable, segons UNE-EN 1504-2. (material) | 3 | 1.63 | 4.890 |
| mt28map010a | kg | Morter adhesiu hidròfug Propam Aisterm "PROPAMSA", de color gris, compost de ciment, àrids seleccionats, additius específics i resines hidròfugues, impermeable a l'aigua i permeable al vapor d'aigua, per a adherir i reforçar els panells aïllants, i com capa base, previ pastat amb aigua. (material) | 6 | 1.02 | 6.120 |
| mt16prx010c | m² | Panell rígid de poliestirè extrudit, Propam Aisterm "PROPAMSA", segons UNE-EN 13164, de 60 mm d'espessor i 1250x600 mm, resistència tèrmica 1,8 m²K/W, conductivitat tèrmica 0,036 W/(mK), densitat 32 kg/m³, Euroclasse E de reacció al foc segons UNE-EN 13501-1. (material) | 1.05 | 19.27 | 20.234 |
| mt16pre100fb | U | Tac d'expansió de polipropilè, Propam Aisterm Tacos Fijación Soportes A,B,C "PROPAMSA", de 95 mm de longitud, amb perforadora de plàstic per a panells de poliestirè extrudit, tap de EPS per evitar el pont tèrmic puntual en la fixació de l'aïllament, color gris, de 65 mm de diàmetre, cèrcol d'estanquitat i clau de polipropilè per fixació de plaques aïllants. (material) | 6 | 3.32 | 19.920 |
| mt09mca010a | kg | Adhesiu cimentós millorat de lligants mixtos, C2 TE S2, segons UNE-EN 12004, altament deformable, amb lliscament reduït i temps obert ampliat, Vat Superflex "PROPAMSA", color gris, a base d'àrids seleccionats, resines sintètiques i additius orgànics, altament deformable, amb lliscament reduït i temps obert ampliat. (material) | 2.5 | 1.42 | 3.550 |
| mt19abp100ecba | m² | Peces de gres porcellànic esmaltat, acabat polit, de 200x200x10 mm, gamma mitja, capacitat d'absorció d'aigua E<0,5%, grup BIa, segons UNE-EN 14411. (material) | 0.525 | 16.54 | 8.684 |
| mt09mca020a | kg | Morter de junts cimentós millorat, tipus CG2 W A, segons UNE-EN 13888, amb absorció d'aigua reduïda i resistència elevada a l'abrasió, Borada Plus "PROPAMSA", color Rojo, a base de ciments especials, àrids seleccionats, additius orgànics i inorgànics i pigments minerals estables, de enduriment sense retracció, amb efecte antifloridura, absorció d'aigua reduïda, resistència elevada a l'abrasió i amb resistència als àcids, per a rejuntat de tot tipus de peces ceràmiques, per junts de 3 a 15 mm. (material) | 0.27 | 2.53 | 0.683 |
| mt18acc100a | U | Kit de creuetes de PVC per garantir un gruix dels junts entre peces d'entre 1 i 20 mm, en revestiments i paviments ceràmics. (material) | 0.175 | 2.4 | 0.420 |
| mo054 | h | Oficial 1ª muntador d'aïllaments. (mà d'obra) | 0.131 | 29.34 | 3.844 |
| mo101 | h | Ajudant muntador d'aïllaments. (mà d'obra) | 0.131 | 25.28 | 3.312 |
| mo024 | h | Oficial 1ª enrajolador. (mà d'obra) | 1.834 | 28.42 | 52.122 |
| mo062 | h | Ajudant enrajolador. (mà d'obra) | 1.31 | 25.28 | 33.117 |
| % | % | Costos directes complementaris | 2 % | 156.896 | 3.138 |
|  |  | Costos directes |  |  | 160.034 |

Residus:
- col·locació: mt15rep010e; factor de residu 0.0066
- col·locació: mt28map010a; factor de residu 0.019275
- col·locació: mt16prx010c; factor de residu 0.024
- col·locació: mt09mca010a; factor de residu 0.044727
- col·locació: mt19abp100ecba; factor de residu 0.03493
- col·locació: mt09mca020a; factor de residu 0.035

## Recursos

**mt15rep010e** kg Morter impermeabilitzant monocomponent Propam Impe "PROPAMSA"
Dades tècniques: Cost energètic 8.626 MJ; Emissió de CO2 0.573 kg; Codi LER 17 01 01; Massa de l'element 1 kg; Volum 0.000667 m3
Residus:
- embalatge: re150101 Envasos de paper i cartró. (component de residu); rendiment 0.003 kg; Codi LER 15 01 01; Massa de l'element 1 kg; Volum 0.001333 m3
- embalatge: re150104 Envasos metàl·lics. (component de residu); rendiment 0.003 kg; Codi LER 15 01 04; Massa de l'element 1 kg; Volum 0.001667 m3
- embalatge: re170201 Fusta. (component de residu); rendiment 0.003 kg; Codi LER 17 02 01; Massa de l'element 1 kg; Volum 0.000909 m3
- embalatge: re170203 Plàstic. (component de residu); rendiment 0.001 kg; Codi LER 17 02 03; Massa de l'element 1 kg; Volum 0.001667 m3

**mt28map010a** kg Morter adhesiu hidròfug Propam Aisterm "PROPAMSA"
Dades tècniques: Cost energètic 2.466 MJ; Emissió de CO2 0.220 kg; Codi LER 17 01 01; Massa de l'element 1 kg; Volum 0.000667 m3
Residus:
- embalatge: re150101 Envasos de paper i cartró; rendiment 0.002 kg
- embalatge: re170201 Fusta; rendiment 0.001 kg

**mt16prx010c** m² Panell rígid de poliestirè extrudit
Dades tècniques: Cost energètic 171.774 MJ; Emissió de CO2 5.482 kg; Codi LER 17 06 04; Massa de l'element 1.92 kg; Volum 0.0032 m3
Residus:
- embalatge: re170203 Plàstic; rendiment 0.034 kg

**mt16pre100fb** U Tac d'expansió de polipropilè
Dades tècniques: Cost energètic 0.968 MJ; Emissió de CO2 0.090 kg
Residus:
- embalatge: re150101 Envasos de paper i cartró; rendiment 0.072 kg

**mt09mca010a** kg Adhesiu cimentós millorat de lligants mixtos
Dades tècniques: Cost energètic 4.745 MJ; Emissió de CO2 0.383 kg; Codi LER 17 09 04; Massa de l'element 1 kg; Volum 0.000667 m3
Residus:
- embalatge: re150101 Envasos de paper i cartró; rendiment 0.003 kg
- embalatge: re170201 Fusta; rendiment 0.002 kg
- embalatge: re170203 Plàstic; rendiment 0.001 kg

**mt19abp100ecba** m² Peces de gres porcellànic esmaltat
Dades tècniques: Cost energètic 269.190 MJ; Emissió de CO2 13.222 kg; Codi LER 17 01 03; Massa de l'element 23 kg; Volum 0.0184 m3
Residus:
- embalatge: re150101 Envasos de paper i cartró; rendiment 0.184 kg
- embalatge: re170201 Fusta; rendiment 0.024 kg

**mt09mca020a** kg Morter de junts cimentós millorat
Dades tècniques: Cost energètic 7.958 MJ; Emissió de CO2 0.580 kg; Codi LER 17 09 04; Massa de l'element 1 kg; Volum 0.000667 m3
Residus:
- embalatge: re150101 Envasos de paper i cartró; rendiment 0.021 kg
- embalatge: re170201 Fusta; rendiment 0.006 kg
- embalatge: re170203 Plàstic; rendiment 0.009 kg
