# Sistema ETICS "THERMOCHIP" d'aïllament tèrmic per l'exterior de façanes, amb panells premuntats de pedra natural

- Propietat de l'arxiu: CYPE Ingenieros S.A.
- Format: FIEBDC-3/2016
- Programa: Generador de preus de la construcció. CYPE Ingenieros, S.A.
- Data: 30/07/2024
- Divisa: EUR
- Costos indirectes: 3 %
- IVA: 21 %

## F Façanes i particions

### FS Façanes ETICS

#### FSP Revestiment de pedra natural

**FSP120** m² Sistema ETICS "THERMOCHIP" d'aïllament tèrmic per l'exterior de façanes, amb panells premuntats de pedra natural.
Aïllament tèrmic per l'exterior de façanes, d'entramat lleuger de fusta, amb sistema ETICS, format per: panell sandvitx encadellat en les quatre cares, Thermochip Sate, TFBCY 12-60-12 "THERMOCHIP", compost de: cara exterior de placa de ciment reforçat amb fibres, de 12 mm d'espessor, nucli aïllant d'escuma de poliestirè extrusor de 60 mm d'espessor i cara interior de placa de guix reforçat amb fibres, de 12 mm d'espessor, de 2400x550 mm, transmitància tèrmica 0,527 W/(m²K), Euroclasse B-s1, d0 de reacció al foc, segons UNE-EN 13501-1, fixat al suport amb cargols autoroscants de cap aixamfranat, d'acer galvanitzat; revestit amb panells premuntats de pedra natural, de 61x15,2 cm i un gruix de 4 a 6 cm, rebudes amb adhesiu cimentós millorat, C2 TE, amb lliscament reduït i temps obert ampliat, gris.
Criteri de valoració econòmica: El preu inclou l'execució de les rematades en els trobaments amb paraments, revestiments o altres elements rebuts en la seva superfície.
Inclou: Preparació de la superfície suport. Replanteig i tall dels panells. Col·locació i fixació del panell sandvitx. Resolució dels punts singulars. Col·locació i aplomat de mires de referència. Estesa de fils entre mires. Col·locació de les peces premuntades.
Criteri d'amidament de projecte: Superfície mesurada segons documentació gràfica de Projecte, deduint els buits de superfície major de 1 m², afegint a canvi la superfície de la part interior del buit, corresponent al desenvolupament de brancals i llindes.
Criteri de mesura d'obra: Es mesurarà la superfície realment executada segons especificacions de Projecte, deduint els buits de superfície major de 1 m², afegint a canvi la superfície de la part interior del buit, corresponent al desenvolupament de brancals i llindes.

| Codi | Ut | Descripció | Rendiment | Preu | Import |
|---|---|---|---|---|---|
| mt13pst020i | m² | Panell sandvitx encadellat en les quatre cares, Thermochip Sate, TFBCY 12-60-12 "THERMOCHIP", compost de: cara exterior de placa de ciment reforçat amb fibres, de 12 mm d'espessor, nucli aïllant d'escuma de poliestirè extrusor de 60 mm d'espessor i cara interior de placa de guix reforçat amb fibres, de 12 mm d'espessor, de 2400x550 mm, transmitància tèrmica 0,527 W/(m²K), Euroclasse B-s1, d0 de reacció al foc, segons UNE-EN 13501-1. (material) | 1.05 | 71.45 | 75.023 |
| mt13pst100k | U | Cargol autoroscant de cap aixamfranat, d'acer galvanitzat, de 6 mm de diàmetre i 140 mm de longitud. (material) | 12 | 0.53 | 6.360 |
| mt19ppc010a | m² | Panell premuntat de pedra natural, format per lloses de quarsita daurada sobre base de morter de ciment reforçat amb armadura metàl·lica, de 61x15,2 cm i un gruix de 4 a 6 cm. Fins i tot peces de cantonada. (material) | 1.05 | 98.1 | 103.005 |
| mt09mcr021q | kg | Adhesiu cimentós millorat, C2 TE, amb lliscament reduït i temps obert ampliat, segons UNE-EN 12004, color gris. (material) | 2.5 | 0.6 | 1.500 |
| mo054 | h | Oficial 1ª muntador d'aïllaments. (mà d'obra) | 0.131 | 29.34 | 3.844 |
| mo101 | h | Ajudant muntador d'aïllaments. (mà d'obra) | 0.131 | 25.28 | 3.312 |
| mo039 | h | Oficial 1ª revocador. (mà d'obra) | 0.786 | 28.42 | 22.338 |
| mo079 | h | Ajudant revocador. (mà d'obra) | 0.786 | 25.28 | 19.870 |
| % | % | Costos directes complementaris | 2 % | 235.252 | 4.705 |
|  |  | Costos directes |  |  | 239.957 |

Residus:
- col·locació: mt13pst020i; factor de residu 0.00844013
- col·locació: mt13pst100k Cargol autoroscant de cap aixamfranat, d'acer galvanitzat, de 6 mm de diàmetre i 140 mm de longitud; factor de residu 0.00344569
- col·locació: mt09mcr021q Adhesiu cimentós millorat, C2 TE, amb lliscament reduït i temps obert ampliat, segons UNE-EN 12004, color gris; factor de residu 0.07

## Recursos

**mt13pst020i** m² Panell sandvitx encadellat en les quatre cares
Dades tècniques: Cost energètic 2.394 MJ; Emissió de CO2 30.731 kg; Codi LER 17 08 02; Massa de l'element 31.3 kg; Volum 0.0313 m3
Residus:
- embalatge: re170203 Plàstic. (component de residu); rendiment 0.012 kg; Codi LER 17 02 03; Massa de l'element 1 kg; Volum 0.001667 m3

**mt13pst100k** U Cargol autoroscant de cap aixamfranat, d'acer galvanitzat, de 6 mm de diàmetre i 140 mm de longitud
Dades tècniques: Cost energètic 0.703 MJ; Emissió de CO2 0.071 kg; Codi LER 17 04 05; Massa de l'element 0.0267 kg; Volum 0.000013 m3
Residus:
- embalatge: re150101 Envasos de paper i cartró. (component de residu); rendiment 0.001 kg; Codi LER 15 01 01; Massa de l'element 1 kg; Volum 0.001333 m3

**mt09mcr021q** kg Adhesiu cimentós millorat, C2 TE, amb lliscament reduït i temps obert ampliat, segons UNE-EN 12004, color gris
Dades tècniques: Cost energètic 3.871 MJ; Emissió de CO2 0.344 kg; Codi LER 17 09 04; Massa de l'element 1 kg; Volum 0.000667 m3
Residus:
- embalatge: re170203 Plàstic; rendiment 0.003 kg
