# Sòcol per a sistema ETICS KlimaExpert "KERAKOLL" d'aïllament tèrmic d'origen vegetal per l'exterior de façanes

- Propietat de l'arxiu: CYPE Ingenieros S.A.
- Format: FIEBDC-3/2016
- Programa: Generador de preus de la construcció. CYPE Ingenieros, S.A.
- Data: 30/07/2024
- Divisa: EUR
- Costos indirectes: 3 %
- IVA: 21 %

## F Façanes i particions

### FV Façanes ETICS amb aïllament tèrmic d'origen vegetal

#### FVM Revestiment continu mineral o sintètic

**FVM136** m² Sòcol per a sistema ETICS KlimaExpert "KERAKOLL" d'aïllament tèrmic d'origen vegetal per l'exterior de façanes.
Sòcol per a sistema KlimaExpert Paneles Transpirables "KERAKOLL", amb els panells aïllants soterrats, compost per: panell rígid de poliestirè extrudit, segons UNE-EN 13164, de superfície rugosa i estructura cel·lular tancada, de color blanc, de 60 mm d'espessor, fixat al suport amb morter de calç hidràulica natural, tipus NHL 3,5, Klima Light Calce "KERAKOLL", aplicat manualment i fixacions mecàniques amb tac d'expansió de polipropilè; capa de regularització de morter de calç hidràulica natural, tipus NHL 3,5, Klima Light Calce "KERAKOLL", aplicat manualment, armat amb malla de fibra de vidre, antiàlcalis, Rinforzo V 50 "KERAKOLL"; capa d'impermeabilització mitjançant membrana impermeabilitzant i transpirable, en gel, monocomponent Nanoflex Sin Límites "KERAKOLL"; capa drenant amb làmina drenant d'estructura nodular de polietilè d'alta densitat (PEAD/HDPE), amb nòduls de 7,5 mm d'altura, resistència a la compressió 150 kN/m² segons UNE-EN ISO 604, capacitat de drenatge 5 l/(s·m) i massa nominal 0,5 kg/m², col·locada sobre l'aïllament; capa d'acabat de revestiment Kerakover Silox Finish 0,7 "KERAKOLL", de color blanc, sobre emprimació reguladora de l'absorció Kerakover Silox Fondo "KERAKOLL", color blanc.
Criteri de valoració econòmica: El preu inclou l'execució de les rematades en els trobaments amb paraments, revestiments o altres elements rebuts en la seva superfície.
Inclou: Preparació de la superfície suport. Tall i preparació de l'aïllament. Col·locació de l'aïllament sobre el parament. Resolució dels punts singulars. Aplicació del morter base i col·locació de la malla de fibra de vidre en la capa de regularització. Aplicació de l'impermeabilitzant. Col·locació de la làmina drenant. Formació de juntes. Aplicació de la capa d'acabat.
Criteri d'amidament de projecte: Superfície mesurada segons documentació gràfica de Projecte.
Criteri de mesura d'obra: Es mesurarà la superfície realment executada segons especificacions de Projecte.

| Codi | Ut | Descripció | Rendiment | Preu | Import |
|---|---|---|---|---|---|
| mt28mak020e | kg | Morter de calç hidràulica natural, tipus NHL 3,5, segons UNE-EN 459-1 Klima Light Calce "KERAKOLL", amb molt baix contingut de substàncies orgàniques volàtils (VOC), molt transpirable i amb efecte bactericida i fungicida, per a aplicar amb llana, per adherir els panells aïllants i com capa base, previ pastat amb aigua. (material) | 11.65 | 1.31 | 15.262 |
| mt16pxg010d | m² | Panell rígid de poliestirè extrudit, segons UNE-EN 13164, de superfície rugosa i estructura cel·lular tancada, de color blanc, de 60 mm d'espessor, resistència tèrmica 1,76 m²K/W, conductivitat tèrmica 0,034 W/(mK), Euroclasse E de reacció al foc segons UNE-EN 13501-1. (material) | 1.05 | 20.24 | 21.252 |
| mt16pep100c | U | Tac d'expansió de polipropilè, de 120 mm de longitud, per fixació de plaques aïllants. (material) | 8 | 0.22 | 1.760 |
| mt28mak030a | m² | Malla de fibra de vidre, antiàlcalis, Rinforzo V 50 "KERAKOLL", de 4x4 mm de llum de malla, de 0,45 mm d'espessor, de 160 g/m² de massa superficial i de 1x50 m, per armar morters. (material) | 1.1 | 2.04 | 2.244 |
| mt28mak050a | l | Emprimació reguladora de l'absorció Kerakover Silox Fondo "KERAKOLL", color blanc, a base de resines acrílic-siloxàniques en base aquosa i càrregues minerals, molt transpirable, per a aplicar amb brotxa o corró. (material) | 0.075 | 12.7 | 0.953 |
| mt28mak070a | kg | Revestiment Kerakover Silox Finish 0,7 "KERAKOLL", de color blanc, amb una mida màxima de partícula de 0,7 mm, a base de resines siloxàniques en base aquosa, transpirable i amb resistència a la floridura, a les algues, als fongs i als agents atmosfèrics, per a aplicar amb llana. Segons UNE-EN 15824. (material) | 0.75 | 6.63 | 4.973 |
| mt15pik010c | kg | Membrana impermeabilitzant i transpirable, en gel, monocomponent Nanoflex Sin Límites "KERAKOLL", amb molt baix contingut de substàncies orgàniques volàtils (VOC) i amb resistència als àlcalis i als clorurs, per a aplicar amb llana, segons UNE-EN 14891. (material) | 1.438 | 3.62 | 5.206 |
| mt14gdo010a | m² | Làmina drenant d'estructura nodular de polietilè d'alta densitat (PEAD/HDPE), amb nòduls de 7,5 mm d'altura, resistència a la compressió 150 kN/m² segons UNE-EN ISO 604, capacitat de drenatge 5 l/(s·m) i massa nominal 0,5 kg/m². (material) | 0.2 | 2.09 | 0.418 |
| mo054 | h | Oficial 1ª muntador d'aïllaments. (mà d'obra) | 0.131 | 29.34 | 3.844 |
| mo101 | h | Ajudant muntador d'aïllaments. (mà d'obra) | 0.131 | 25.28 | 3.312 |
| mo039 | h | Oficial 1ª revocador. (mà d'obra) | 0.786 | 28.42 | 22.338 |
| mo079 | h | Ajudant revocador. (mà d'obra) | 0.786 | 25.28 | 19.870 |
| mo032 | h | Oficial 1ª aplicador de productes impermeabilitzants. (mà d'obra) | 0.131 | 28.42 | 3.723 |
| mo070 | h | Ajudant aplicador de productes impermeabilitzants. (mà d'obra) | 0.131 | 25.28 | 3.312 |
| % | % | Costos directes complementaris | 2 % | 108.467 | 2.169 |
|  |  | Costos directes |  |  | 110.636 |

Residus:
- col·locació: mt28mak020e; factor de residu 0.0066
- col·locació: mt16pxg010d; factor de residu 0.024
- col·locació: mt28mak030a; factor de residu 0.055
- col·locació: mt28mak070a; factor de residu 0.0066
- col·locació: mt15pik010c; factor de residu 0.021
- col·locació: mt14gdo010a; factor de residu 0.07

## Recursos

**mt28mak020e** kg Morter de calç hidràulica natural
Dades tècniques: Cost energètic 4.268 MJ; Emissió de CO2 0.262 kg; Codi LER 17 01 01; Massa de l'element 1 kg; Volum 0.000667 m3
Residus:
- embalatge: re150101 Envasos de paper i cartró. (component de residu); rendiment 0.014 kg; Codi LER 15 01 01; Massa de l'element 1 kg; Volum 0.001333 m3

**mt16pxg010d** m² Panell rígid de poliestirè extrudit
Dades tècniques: Cost energètic 177.039 MJ; Emissió de CO2 5.648 kg; Codi LER 17 06 04; Massa de l'element 1.98 kg; Volum 0.0033 m3
Residus:
- embalatge: re170203 Plàstic. (component de residu); rendiment 0.034 kg; Codi LER 17 02 03; Massa de l'element 1 kg; Volum 0.001667 m3

**mt16pep100c** U Tac d'expansió de polipropilè, de 120 mm de longitud, per fixació de plaques aïllants
Dades tècniques: Cost energètic 1.154 MJ; Emissió de CO2 0.096 kg
Residus:
- embalatge: re150101 Envasos de paper i cartró; rendiment 0.072 kg

**mt28mak030a** m² Malla de fibra de vidre
Dades tècniques: Cost energètic 13.504 MJ; Emissió de CO2 0.664 kg; Codi LER 17 02 03; Massa de l'element 0.16 kg; Volum 0.000267 m3
Residus:
- embalatge: re170203 Plàstic; rendiment 0.024 kg

**mt28mak070a** kg Revestiment Kerakover Silox Finish 0,7 "KERAKOLL"
Dades tècniques: Cost energètic 3.348 MJ; Emissió de CO2 0.262 kg; Codi LER 17 01 01; Massa de l'element 1 kg; Volum 0.000667 m3
Residus:
- embalatge: re150101 Envasos de paper i cartró; rendiment 0.014 kg

**mt15pik010c** kg Membrana impermeabilitzant i transpirable
Dades tècniques: Cost energètic 19.984 MJ; Emissió de CO2 0.744 kg; Codi LER 17 09 04; Massa de l'element 1 kg; Volum 0.000667 m3
Residus:
- embalatge: re150101 Envasos de paper i cartró; rendiment 0.014 kg
- embalatge: re170201 Fusta. (component de residu); rendiment 0.001 kg; Codi LER 17 02 01; Massa de l'element 1 kg; Volum 0.000909 m3
- embalatge: re170203 Plàstic; rendiment 0.003 kg

**mt14gdo010a** m² Làmina drenant d'estructura nodular de polietilè d'alta densitat (PEAD/HDPE)
Dades tècniques: Cost energètic 53.284 MJ; Emissió de CO2 2.646 kg; Codi LER 17 02 03; Massa de l'element 0.5 kg; Volum 0.000833 m3
Residus:
- embalatge: re170203 Plàstic; rendiment 0.05 kg
