# Neteja mecànica de façanes amb projecció controlada en humit de abrasiu

- Propietat de l'arxiu: CYPE Ingenieros S.A.
- Format: FIEBDC-3/2016
- Programa: Generador de preus de la construcció. CYPE Ingenieros, S.A.
- Data: 06/06/2025
- Divisa: EUR
- Costos indirectes: 3 %
- IVA: 21 %

## F Façanes i particions

### FZ Neteja i tractaments superficials

#### FZB Neteja mecànica

**FZB020** m² Neteja mecànica de façanes amb projecció controlada en humit de abrasiu.
Neteja mecànica de façana de maçoneria en mal estat de conservació, mitjançant projecció de doll d'abrasiu humit (silicat d'alumini) en proporció de 80% de partícules abrasives i 20% d'aigua projectada a baixa pressió (50 atm), controlada mitjançant filtres recanviables i regulables, modificant la pressió, la distància d'aplicació i el diàmetre dels filtres, en funció de la naturalesa i les condicions de la superfície a netejar. Fins i tot proves prèvies necessàries per a ajustar els paràmetres de la neteja i evitar danys en els materials, transport, muntatge i desmuntatge d'equip; inspecció general de la façana i eliminació d'aquells elements que poguessin desprendre's; apilament, retirada i càrrega de la sorra projectada i restes generades sobre camió o contenidor; considerant un grau de complexitat mig.
Inclou: Muntatge i preparació de l'equip. Realització de proves per a ajustament dels paràmetres de neteja. Aplicació mecànica del doll d'aigua amb abrasiu. Desmuntatge de l'equip. Neteja de la superfície suport. Retirada i apilament del material projectat i les restes generades. Càrrega del material projectat i les restes generades sobre camió o contenidor.
Criteri d'amidament de projecte: Superfície mesurada segons documentació gràfica de Projecte.
Criteri de mesura d'obra: Es mesurarà la superfície realment executada segons especificacions de Projecte.

| Codi | Ut | Descripció | Rendiment | Preu | Import |
|---|---|---|---|---|---|
| mt08lim010a | kg | Abrasiu para neteja mitjançant doll a pressió, format per partícules de silicat d'alumini. (material) | 9.888 | 0.25 | 2.472 |
| mt08aaa010a | m³ | Aigua. (material) | 0.037 | 1.5 | 0.056 |
| mq08lch020a | h | Equip de raig d'aigua a pressió. (maquinària) | 0.781 | 5.77 | 4.506 |
| mo020 | h | Oficial 1ª construcció. (mà d'obra) | 0.95 | 29.67 | 28.187 |
| mo112 | h | Peó especialitzat construcció. (mà d'obra) | 0.95 | 25.67 | 24.387 |
| % | % | Costos directes complementaris | 2 % | 59.608 | 1.192 |
|  |  | Costos directes |  |  | 60.800 |

Residus:
- col·locació: mt08lim010a Abrasiu para neteja mitjançant doll a pressió, format per partícules de silicat d'alumini; factor de residu 1

## Recursos

**mt08lim010a** kg Abrasiu para neteja mitjançant doll a pressió, format per partícules de silicat d'alumini
Dades tècniques: Cost energètic 244.408 MJ; Emissió de CO2 12.692 kg; Codi LER 12 01 17; Massa de l'element 1 kg; Volum 0.000476 m3
Residus:
- embalatge: re150101 Envasos de paper i cartró. (component de residu); rendiment 0.019 kg; Codi LER 15 01 01; Massa de l'element 1 kg; Volum 0.001333 m3
- embalatge: re170201 Fusta. (component de residu); rendiment 0.009 kg; Codi LER 17 02 01; Massa de l'element 1 kg; Volum 0.000909 m3
- embalatge: re170203 Plàstic. (component de residu); rendiment 0.04 kg; Codi LER 17 02 03; Massa de l'element 1 kg; Volum 0.001667 m3

**mt08aaa010a** m³ Aigua
Dades tècniques: Cost energètic 60.000 MJ; Emissió de CO2 30.000 kg
