# Neteja mecànica de façanes amb aigua atomitzada o nebulitzada

- Propietat de l'arxiu: CYPE Ingenieros S.A.
- Format: FIEBDC-3/2016
- Programa: Generador de preus de la construcció. CYPE Ingenieros, S.A.
- Data: 06/06/2025
- Divisa: EUR
- Costos indirectes: 3 %
- IVA: 21 %

## F Façanes i particions

### FZ Neteja i tractaments superficials

#### FZB Neteja mecànica

**FZB030** m² Neteja mecànica de façanes amb aigua atomitzada o nebulitzada.
Neteja mecànica de façana de fàbrica de maons ceràmics cara vista en estat de conservació regular, mitjançant projecció d'esprai d'aigua atomitzada (grandària de gota 1 µm) a baixa pressió (fins a 5 atm), polvoritzant de 12 a 36 hores ininterrompudament, començant per la part més alta de la façana en franges horitzontals de 2 a 4 m d'altura, fins a dissoldre la brutícia superficial. Fins i tot proves prèvies necessàries per a ajustar els paràmetres de la neteja i evitar danys en els materials, transport, muntatge i desmuntatge d'equip; eliminació dels detritus acumulats en les zones inferiors mitjançant doll d'aigua a baixa pressió (màxim 2 atm) i manualment en volades, cornises i sortints; apilament, retirada i càrrega de restes generades sobre camió o contenidor; considerant un grau de complexitat mig.
Inclou: Muntatge i preparació de l'equip. Realització de proves per a ajustament dels paràmetres de neteja. Aplicació mecànica del doll d'aigua atomitzada o nebulitzada. Desmuntatge de l'equip. Neteja de la superfície suport. Retirada i apilament del material projectat i les restes generades. Càrrega del material projectat i les restes generades sobre camió o contenidor.
Criteri d'amidament de projecte: Superfície mesurada segons documentació gràfica de Projecte.
Criteri de mesura d'obra: Es mesurarà la superfície realment executada segons especificacions de Projecte.

| Codi | Ut | Descripció | Rendiment | Preu | Import |
|---|---|---|---|---|---|
| mt08aaa010a | m³ | Aigua. (material) | 0.036 | 1.5 | 0.054 |
| mq08lch020b | h | Equip de raig d'aigua a pressió, amb adaptador per a aigua atomitzada o nebulitzada. (maquinària) | 0.252 | 5.94 | 1.497 |
| mo112 | h | Peó especialitzat construcció. (mà d'obra) | 0.307 | 25.67 | 7.881 |
| mo020 | h | Oficial 1ª construcció. (mà d'obra) | 0.341 | 29.67 | 10.117 |
| % | % | Costos directes complementaris | 2 % | 19.549 | 0.391 |
|  |  | Costos directes |  |  | 19.940 |

## Recursos

**mt08aaa010a** m³ Aigua
Dades tècniques: Cost energètic 60.000 MJ; Emissió de CO2 30.000 kg
