# Neteja de grafits en façanes, amb decapants

- Propietat de l'arxiu: CYPE Ingenieros S.A.
- Format: FIEBDC-3/2016
- Programa: Generador de preus de la construcció. CYPE Ingenieros, S.A.
- Data: 17/06/2024
- Divisa: EUR
- Costos indirectes: 3 %
- IVA: 21 %

## F Façanes i particions

### FZ Neteja i tractaments superficials

#### FZD Neteges específiques

**FZD010** m² Neteja de grafits en façanes, amb decapants.
Neteja de grafits realitzats en façana de fàbrica de maons ceràmics cara vista en estat de conservació regular, mitjançant l'aplicació d'un producte decapant amb brotxa, deixant actuar uns minuts i posterior aclarit de la superfície amb doll d'aigua calenta a pressió, aplicant el tractament per franges horitzontals completes, amb vols, cornises i sortints. Fins i tot proves prèvies necessàries per a ajustar els paràmetres de la neteja i evitar danys en els materials, transport, muntatge i desmuntatge d'equip; apilament, retirada i càrrega de restes generades sobre camió o contenidor; considerant un grau de complexitat mig.
Inclou: Muntatge i preparació de l'equip. Realització de proves per a ajustament dels paràmetres de neteja. Aplicació amb brotxa del decapant. Aplicació mecànica del doll d'aigua. Desmuntatge de l'equip. Neteja de la superfície suport. Retirada i apilament del material projectat i les restes generades. Càrrega del material projectat i les restes generades sobre camió o contenidor.
Criteri d'amidament de projecte: Superfície mesurada segons documentació gràfica de Projecte.
Criteri de mesura d'obra: Es mesurarà la superfície realment executada segons especificacions de Projecte.

| Codi | Ut | Descripció | Rendiment | Preu | Import |
|---|---|---|---|---|---|
| mt08lim030a | l | Decapant netejador de grafits. (material) | 0.44 | 45.83 | 20.165 |
| mt08aaa010a | m³ | Aigua. (material) | 0.011 | 1.5 | 0.017 |
| mq08lch020a | h | Equip de raig d'aigua a pressió. (maquinària) | 0.128 | 5.77 | 0.739 |
| mo020 | h | Oficial 1ª construcció. (mà d'obra) | 0.62 | 28.42 | 17.620 |
| mo112 | h | Peó especialitzat construcció. (mà d'obra) | 0.31 | 24.59 | 7.623 |
| % | % | Costos directes complementaris | 2 % | 46.164 | 0.923 |
|  |  | Costos directes |  |  | 47.087 |

Residus:
- col·locació: mt08lim030a Decapant netejador de grafits; factor de residu 0.0275

## Recursos

**mt08lim030a** l Decapant netejador de grafits
Dades tècniques: Cost energètic 106.560 MJ; Emissió de CO2 15.717 kg; Codi LER 08 01 21; Massa de l'element 1.06 kg; Volum 0.001178 m3
Residus:
- embalatge: re150104 Envasos metàl·lics. (component de residu); rendiment 0.057 kg; Codi LER 15 01 04; Massa de l'element 1 kg; Volum 0.001667 m3

**mt08aaa010a** m³ Aigua
Dades tècniques: Cost energètic 60.000 MJ; Emissió de CO2 30.000 kg
