# Ancoratge mecànic en formigó

- Propietat de l'arxiu: CYPE Ingenieros S.A.
- Format: FIEBDC-3/2016
- Programa: Generador de preus de la construcció. CYPE Ingenieros, S.A.
- Data: 17/06/2024
- Divisa: EUR
- Costos indirectes: 3 %
- IVA: 21 %

## H Acabaments i ajudes

### HA Ancoratges

#### HAH Sobre formigó

**HAH010** U Ancoratge mecànic en formigó.
Ancoratge mecànic tipus cargol de cap aixamfranat amb estrella interior de sis puntes per a clau Torx, d'acer galvanitzat, per a fixació d'element no estructural a suport de formigó endurit.
Inclou: Replanteig de la posició de l'ancoratge. Execució de la perforació. Neteja de la pols resultant. Col·locació del cargol i cargolat d'aquest. Aplicació del parell de collament amb clau dinamomètrica. Neteja de les restes sobrants.
Criteri d'amidament de projecte: Nombre d'unitats previstes, segons documentació gràfica de Projecte.
Criteri de mesura d'obra: Es mesurarà el nombre d'unitats realment executades segons especificacions de Projecte.

| Codi | Ut | Descripció | Rendiment | Preu | Import |
|---|---|---|---|---|---|
| mt26aaa035a | U | Ancoratge mecànic tipus cargol de cap aixamfranat amb estrella interior de sis puntes per a clau Torx, d'acer galvanitzat. (material) | 1 | 1.25 | 1.250 |
| mo113 | h | Peó ordinari construcció. (mà d'obra) | 0.046 | 23.81 | 1.095 |
| % | % | Costos directes complementaris | 2 % | 2.345 | 0.047 |
|  |  | Costos directes |  |  | 2.392 |

Residus:
- col·locació: mt26aaa035a; factor de residu 0.0187931

## Recursos

**mt26aaa035a** U Ancoratge mecànic tipus cargol de cap aixamfranat amb estrella interior de sis puntes per a clau Torx
Dades tècniques: Cost energètic 3.150 MJ; Emissió de CO2 0.194 kg; Codi LER 17 04 05; Massa de l'element 0.029 kg; Volum 0.000014 m3
Residus:
- embalatge: re170203 Plàstic. (component de residu); rendiment 0.025 kg; Codi LER 17 02 03; Massa de l'element 1 kg; Volum 0.001667 m3
