# Rebut de reixa

- Propietat de l'arxiu: CYPE Ingenieros S.A.
- Format: FIEBDC-3/2016
- Programa: Generador de preus de la construcció. CYPE Ingenieros, S.A.
- Data: 30/07/2024
- Divisa: EUR
- Costos indirectes: 3 %
- IVA: 21 %

## H Acabaments i ajudes

### HE Rebuts

#### HEB Baranes, reixes i passamans

**HEB020** U Rebut de reixa.
Rebut de reixa metàl·lica de fins a 2 m² de superfície, amb patilles d'ancoratge, amb morter de ciment, industrial, amb additiu hidròfug, M-10.
Inclou: Replanteig. Obertura de buits per embotir les patilles d'ancoratge. Anivellació i aplomat. Tapat de buits amb morter.
Criteri d'amidament de projecte: Superfície del buit a tancar, mesurada segons documentació gràfica de Projecte.
Criteri de mesura d'obra: Es mesurarà, amb les dimensions del buit, la superfície realment executada segons especificacions de Projecte.

| Codi | Ut | Descripció | Rendiment | Preu | Import |
|---|---|---|---|---|---|
| mt08aaa010a | m³ | Aigua. (material) | 0.006 | 1.5 | 0.009 |
| mt09mif010ka | t | Morter industrial per a obra de paleta, de ciment, color gris, amb additiu hidròfug, categoria M-10 (resistència a compressió 10 N/mm²), subministrat en sacs, segons UNE-EN 998-2. (material) | 0.019 | 65.98 | 1.254 |
| mo020 | h | Oficial 1ª construcció. (mà d'obra) | 0.702 | 28.42 | 19.951 |
| mo113 | h | Peó ordinari construcció. (mà d'obra) | 0.842 | 23.81 | 20.048 |
| % | % | Costos directes complementaris | 2 % | 41.262 | 0.825 |
|  |  | Costos directes |  |  | 42.087 |

Residus:
- col·locació: mt09mif010ka; factor de residu 0.0189

## Recursos

**mt08aaa010a** m³ Aigua
Dades tècniques: Cost energètic 60.000 MJ; Emissió de CO2 30.000 kg

**mt09mif010ka** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3
