# Perforació en fals sostre de plaques, per al pas d'instal·lacions

- Propietat de l'arxiu: CYPE Ingenieros S.A.
- Format: FIEBDC-3/2016
- Programa: Generador de preus de la construcció. CYPE Ingenieros, S.A.
- Data: 17/06/2024
- Divisa: EUR
- Costos indirectes: 3 %
- IVA: 21 %

## H Acabaments i ajudes

### HP Talls i perforacions

#### HPF En falsos sostres

**HPF010** U Perforació en fals sostre de plaques, per al pas d'instal·lacions.
Perforació en fals sostre de plaques, per al pas de conductes o instal·lació d'elements varis.
Inclou: Replanteig de les zones a perforar. Execució de la perforació. Retirada i apilament de les restes generades. Neteja de les restes de l'obra. Càrrega manual de les restes generades sobre camió o contenidor.
Criteri d'amidament de projecte: Nombre d'unitats previstes, segons documentació gràfica de Projecte.
Criteri de mesura d'obra: Es mesurarà el nombre d'unitats realment executades segons especificacions de Projecte.

| Codi | Ut | Descripció | Rendiment | Preu | Import |
|---|---|---|---|---|---|
| mo113 | h | Peó ordinari construcció. (mà d'obra) | 0.281 | 23.81 | 6.691 |
| % | % | Costos directes complementaris | 2 % | 6.691 | 0.134 |
|  |  | Costos directes |  |  | 6.825 |
