# Tall en estructura de formigó, mitjançant equip de tall amb disc de diamant

- Propietat de l'arxiu: CYPE Ingenieros S.A.
- Format: FIEBDC-3/2016
- Programa: Generador de preus de la construcció. CYPE Ingenieros, S.A.
- Data: 17/06/2024
- Divisa: EUR
- Costos indirectes: 3 %
- IVA: 21 %

## H Acabaments i ajudes

### HP Talls i perforacions

#### HPH En elements de formigó

**HPH020** m Tall en estructura de formigó, mitjançant equip de tall amb disc de diamant.
Tall per via humida en forjat de formigó, fins a un gruix màxim de 30 cm, realitzat amb equip de tall amb disc de diamant.
Inclou: Replanteig de les zones a tallar. Cort del formigó. Retirada i arreplegat de enderrocs. Neteja de les restes de l'obra. Càrrega manual d'enderrocs sobre camió o contenidor.
Criteri d'amidament de projecte: Longitud mesurada segons documentació gràfica de Projecte.
Criteri de mesura d'obra: Es mesurarà la longitud realment executada segons especificacions de Projecte.

| Codi | Ut | Descripció | Rendiment | Preu | Import |
|---|---|---|---|---|---|
| mt08aaa010a | m³ | Aigua. (material) | 0.02 | 1.5 | 0.030 |
| mq06cor010a | h | Equip per a tall d'elements de formigó, amb disc de diamant i suport, per via humida. (maquinària) | 1.449 | 78 | 113.022 |
| mo113 | h | Peó ordinari construcció. (mà d'obra) | 1.755 | 23.81 | 41.787 |
| % | % | Costos directes complementaris | 2 % | 154.839 | 3.097 |
|  |  | Costos directes |  |  | 157.936 |

## Recursos

**mt08aaa010a** m³ Aigua
Dades tècniques: Cost energètic 60.000 MJ; Emissió de CO2 30.000 kg
