# Marc de buit de façana, de poliestirè expandit

- Propietat de l'arxiu: CYPE Ingenieros S.A.
- Format: FIEBDC-3/2016
- Programa: Generador de preus de la construcció. CYPE Ingenieros, S.A.
- Data: 17/06/2024
- Divisa: EUR
- Costos indirectes: 3 %
- IVA: 21 %

## H Acabaments i ajudes

### HR Acabats de façana

#### HRE De poliestirè expandit

**HRE050** m Marc de buit de façana, de poliestirè expandit.
Marc de buit de façana, de poliestirè expandit amb recobriment de morter acrílic, de 155x45 mm; rebut amb morter adhesiu; i segellat dels junts entre peces i de les unions amb els murs amb adhesiu a base de poliuretà. Inclús puntes metàl·liques per a la fixació provisional de les peces a la superfície suport.
Criteri de valoració econòmica: El preu no inclou el revestiment.
Inclou: Preparació de la superfície de recolzament. Replanteig de les peces. Tall de les peces. Aplicació del morter. Col·locació, aplomat, anivellació i alineació de les peces. Segellat de junts. Col·locació de les puntes metàl·liques. Escatat dels junts. Retirada de les puntes metàl·liques. Neteja.
Criteri d'amidament de projecte: Longitud mesurada pel més gran desenvolupament lineal, segons documentació gràfica de Projecte.
Criteri de mesura d'obra: Es mesurarà pel seu major desenvolupament lineal, la longitud realment executada segons especificacions de Projecte, incloent la longitud que pogués perdre's en biaixos.

| Codi | Ut | Descripció | Rendiment | Preu | Import |
|---|---|---|---|---|---|
| mt28bau010a | kg | Morter adhesiu, compost per ciment, lligants orgànics, àrid de 0,6 mm de grandària màxima i additius, per a adherir i reforçar els panells aïllants, i com capa base, previ pastat amb aigua. (material) | 1.47 | 1.25 | 1.838 |
| mt20rpe010a | m | Marc de buit de façana, de poliestirè expandit amb recobriment de morter acrílic, de 155x45 mm, subministrat en peces de fins a 1,22 m de longitud. (material) | 1.05 | 15.04 | 15.792 |
| mt20wwa031 | U | Cartutx de 310 cm³ d' adhesiu a base de poliuretà, impermeable. (material) | 0.25 | 17.57 | 4.393 |
| mt08var070 | kg | Puntes metàl·liques de cap ample. (material) | 0.2 | 7.9 | 1.580 |
| mt28mop310ma | kg | Morter acrílic, color blanc, compost per resines acríliques, pigments minerals i additius orgànics i inorgànics, antifloridura i antiverdet, permeable al vapor d'aigua i amb resistència a l'envelliment, a la contaminació urbana i als rajos UV, per a revestiment de paraments exteriors. (material) | 0.1 | 3.82 | 0.382 |
| mo020 | h | Oficial 1ª construcció. (mà d'obra) | 0.349 | 28.42 | 9.919 |
| mo113 | h | Peó ordinari construcció. (mà d'obra) | 0.697 | 23.81 | 16.596 |
| % | % | Costos directes complementaris | 2 % | 50.500 | 1.010 |
|  |  | Costos directes |  |  | 51.510 |

Residus:
- col·locació: mt28bau010a; factor de residu 0.0063
- col·locació: mt20rpe010a; factor de residu 0.0467
- col·locació: mt20wwa031 Cartutx de 310 cm³ d' adhesiu a base de poliuretà, impermeable; factor de residu 0.03
- col·locació: mt08var070 Puntes metàl·liques de cap ample; factor de residu 0.0045
- col·locació: mt28mop310ma; factor de residu 0.050705

## Recursos

**mt28bau010a** kg Morter adhesiu, compost per ciment
Dades tècniques: Cost energètic 6.644 MJ; Emissió de CO2 0.130 kg; Codi LER 17 01 01; Massa de l'element 1 kg; Volum 0.000667 m3
Residus:
- embalatge: re150101 Envasos de paper i cartró. (component de residu); rendiment 0.012 kg; Codi LER 15 01 01; Massa de l'element 1 kg; Volum 0.001333 m3
- embalatge: re170201 Fusta. (component de residu); rendiment 0.019 kg; Codi LER 17 02 01; Massa de l'element 1 kg; Volum 0.000909 m3
- embalatge: re170203 Plàstic. (component de residu); rendiment 0.001 kg; Codi LER 17 02 03; Massa de l'element 1 kg; Volum 0.001667 m3

**mt20rpe010a** m Marc de buit de façana
Dades tècniques: Cost energètic 31.468 MJ; Emissió de CO2 1.078 kg; Codi LER 17 06 04; Massa de l'element 0.34 kg; Volum 0.000567 m3
Residus:
- embalatge: re170203 Plàstic; rendiment 0.002 kg

**mt20wwa031** U Cartutx de 310 cm³ d' adhesiu a base de poliuretà, impermeable
Dades tècniques: Cost energètic 84.257 MJ; Emissió de CO2 4.112 kg; Codi LER 17 09 04; Massa de l'element 0.45 kg; Volum 0.0003 m3
Residus:
- embalatge: re170203 Plàstic; rendiment 0.2 kg

**mt08var070** kg Puntes metàl·liques de cap ample
Dades tècniques: Cost energètic 9.830 MJ; Emissió de CO2 0.510 kg; Codi LER 17 04 05; Massa de l'element 1 kg; Volum 0.000476 m3

**mt28mop310ma** kg Morter acrílic, color blanc
Dades tècniques: Cost energètic 15.053 MJ; Emissió de CO2 0.575 kg; Codi LER 17 09 04; Massa de l'element 1 kg; Volum 0.000667 m3
Residus:
- embalatge: re170203 Plàstic; rendiment 0.003 kg
