# Escopidor de formigó polímer

- Propietat de l'arxiu: CYPE Ingenieros S.A.
- Format: FIEBDC-3/2016
- Programa: Generador de preus de la construcció. CYPE Ingenieros, S.A.
- Data: 17/06/2024
- Divisa: EUR
- Costos indirectes: 3 %
- IVA: 21 %

## H Acabaments i ajudes

### HR Acabats de façana

#### HRP De formigó polímer

**HRP040** m Escopidor de formigó polímer.
Escopidor de formigó polímer de superfície polida, pla amb tacó posterior per encast de la fusteria, amb goteró, de 145x25 mm, amb ancoratge metàl·lic d'acer inoxidable i grava adherida a la superfície en la seva cara inferior i encastat en els brancals; col·locació amb adhesiu cimentós flexible i de gran adherència, C2 S2 sobre una capa de regularització de morter de ciment, industrial, amb additiu hidròfug, M-15, sobre el qual s'introdueixen els ancoratges metàl·lics; i segellat dels junts entre peces i de les unions amb els murs amb massilla de poliuretà, prèvia aplicació de l'emprimació.
Inclou: Replanteig de les peces. Tall de les peces. Preparació i regularització del suport. Col·locació, aplomat, anivellació i alineació. Segellat de juntes i neteja.
Criteri d'amidament de projecte: Longitud del ample del buit, amidada segons documentació gràfica de Projecte, incrementada en 5 cm a cada costat.
Criteri de mesura d'obra: Es mesurarà la longitud realment executada segons especificacions de Projecte, incloent els encastaments en els brancals.

| Codi | Ut | Descripció | Rendiment | Preu | Import |
|---|---|---|---|---|---|
| mt08aaa010a | m³ | Aigua. (material) | 0.006 | 1.5 | 0.009 |
| mt09mif010la | t | Morter industrial per a obra de paleta, de ciment, color gris, amb additiu hidròfug, categoria M-15 (resistència a compressió 15 N/mm²), subministrat en sacs, segons UNE-EN 998-2. (material) | 0.008 | 73.55 | 0.588 |
| mt20wwa040 | kg | Adhesiu cimentós flexible i de gran adherència, C2 S2, segons UNE-EN 12004. (material) | 1.08 | 0.5 | 0.540 |
| mt20vho010o | m | Escopidor de formigó polímer de superfície polida, pla amb tacó posterior per encast de la fusteria, amb goteró, de 145x25 mm, amb ancoratge metàl·lic d'acer inoxidable i grava adherida a la superfície en la seva cara inferior, subministrat en peces de fins a 2 m de longitud. (material) | 1.05 | 20.79 | 21.830 |
| mt20wwa025 | m | Perfil d'escuma de polietilè, de 6 mm de diàmetre, per a rebliment de juntes. (material) | 0.145 | 0.39 | 0.057 |
| mt20wwa035 | U | Cartutx de 250 cm³ d' emprimació per a massilles. (material) | 0.022 | 5.35 | 0.118 |
| mt20wwa030 | U | Cartutx de 310 cm³ de massilla de poliuretà impermeable. (material) | 0.043 | 7.32 | 0.315 |
| mo020 | h | Oficial 1ª construcció. (mà d'obra) | 0.293 | 28.42 | 8.327 |
| mo113 | h | Peó ordinari construcció. (mà d'obra) | 0.321 | 23.81 | 7.643 |
| % | % | Costos directes complementaris | 2 % | 39.427 | 0.789 |
|  |  | Costos directes |  |  | 40.216 |

Residus:
- col·locació: mt09mif010la; factor de residu 0.00678461
- col·locació: mt20wwa040 Adhesiu cimentós flexible i de gran adherència, C2 S2, segons UNE-EN 12004; factor de residu 0.07
- col·locació: mt20wwa025 Perfil d'escuma de polietilè, de 6 mm de diàmetre, per a rebliment de juntes; factor de residu 0.060101
- col·locació: mt20wwa030 Cartutx de 310 cm³ de massilla de poliuretà impermeable; factor de residu 0.06

## Recursos

**mt08aaa010a** m³ Aigua
Dades tècniques: Cost energètic 60.000 MJ; Emissió de CO2 30.000 kg

**mt09mif010la** t Morter industrial per a obra de paleta
Dades tècniques: Cost energètic 2099.395 MJ; Emissió de CO2 181.985 kg; Codi LER 17 01 01; Massa de l'element 1000 kg; Volum 0.666667 m3
Residus:
- embalatge: re150101 Envasos de paper i cartró. (component de residu); rendiment 14.066 kg; Codi LER 15 01 01; Massa de l'element 1 kg; Volum 0.001333 m3
- embalatge: re170201 Fusta. (component de residu); rendiment 0.757 kg; Codi LER 17 02 01; Massa de l'element 1 kg; Volum 0.000909 m3
- embalatge: re170203 Plàstic. (component de residu); rendiment 0.299 kg; Codi LER 17 02 03; Massa de l'element 1 kg; Volum 0.001667 m3

**mt20wwa040** kg Adhesiu cimentós flexible i de gran adherència, C2 S2, segons UNE-EN 12004
Dades tècniques: Cost energètic 4.091 MJ; Emissió de CO2 0.394 kg; Codi LER 17 09 04; Massa de l'element 1 kg; Volum 0.000667 m3
Residus:
- embalatge: re170203 Plàstic; rendiment 0.003 kg

**mt20vho010o** m Escopidor de formigó polímer de superfície polida
Dades tècniques: Cost energètic 67.722 MJ; Emissió de CO2 2.578 kg
Residus:
- embalatge: re170203 Plàstic; rendiment 0.002 kg

**mt20wwa025** m Perfil d'escuma de polietilè, de 6 mm de diàmetre, per a rebliment de juntes
Dades tècniques: Cost energètic 0.368 MJ; Emissió de CO2 0.014 kg; Codi LER 17 06 04; Massa de l'element 0.00198 kg; Volum 0.000003 m3
Residus:
- embalatge: re170203 Plàstic; rendiment 0.001 kg

**mt20wwa030** U Cartutx de 310 cm³ de massilla de poliuretà impermeable
Dades tècniques: Cost energètic 12.716 MJ; Emissió de CO2 0.628 kg; Codi LER 17 09 04; Massa de l'element 0.021 kg; Volum 0.000014 m3
Residus:
- embalatge: re170203 Plàstic; rendiment 0.1 kg
