# Formació de pendents en dutxa d'obra, amb morter

- Propietat de l'arxiu: CYPE Ingenieros S.A.
- Format: FIEBDC-3/2016
- Programa: Generador de preus de la construcció. CYPE Ingenieros, S.A.
- Data: 28/10/2025
- Divisa: EUR
- Costos indirectes: 3 %
- IVA: 21 %

## H Acabaments i ajudes

### HY Ajudes de ram de paleta

#### HYO Per a oficis

**HYO050** m² Formació de pendents en dutxa d'obra, amb morter.
Formació de pendents en dutxa d'obra, mitjançant encintat d'aiguafons i junts amb mestres de morter de ciment, amb una pendent major del 2% i posterior reomplert amb morter de ciment, industrial, amb additiu hidròfug, M-7,5, de 4 cm de gruix mitjà, acabat arremolinat.
Inclou: Replanteig i marcat de nivells. Formació de mestres. Abocat i estesa del morter. Reglejat del morter. Cura del morter.
Criteri d'amidament de projecte: Superfície mesurada en projecció horitzontal, segons documentació gràfica de Projecte, des de les cares interiors dels paraments perimetrals que la limiten.
Criteri de mesura d'obra: Es mesurarà la superfície realment executada segons especificacions de Projecte.

| Codi | Ut | Descripció | Rendiment | Preu | Import |
|---|---|---|---|---|---|
| mt09mif010ja | t | Morter industrial per a obra de paleta, de ciment, color gris, amb additiu hidròfug, categoria M-7,5 (resistència a compressió 7,5 N/mm²), subministrat en sacs, segons UNE-EN 998-2. (material) | 0.075 | 60.97 | 4.573 |
| mt08aaa010a | m³ | Aigua. (material) | 0.014 | 1.5 | 0.021 |
| mo020 | h | Oficial 1ª construcció. (mà d'obra) | 0.842 | 29.67 | 24.982 |
| mo077 | h | Ajudant construcció. (mà d'obra) | 0.842 | 26.39 | 22.220 |
| % | % | Costos directes complementaris | 2 % | 51.796 | 1.036 |
|  |  | Costos directes |  |  | 52.832 |

Residus:
- col·locació: mt09mif010ja; factor de residu 0.0189

## Recursos

**mt09mif010ja** t Morter industrial per a obra de paleta
Dades tècniques: Cost energètic 2051.140 MJ; Emissió de CO2 177.576 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt08aaa010a** m³ Aigua
Dades tècniques: Cost energètic 60.000 MJ; Emissió de CO2 30.000 kg
