# Torreta per a fixació d'antenes

- Propietat de l'arxiu: CYPE Ingenieros S.A.
- Format: FIEBDC-3/2016
- Programa: Generador de preus de la construcció. CYPE Ingenieros, S.A.
- Data: 30/07/2024
- Divisa: EUR
- Costos indirectes: 3 %
- IVA: 21 %

## I Instal·lacions

### IA Audiovisuals

#### IAA Xarxa de cables coaxials

**IAA032** U Torreta per a fixació d'antenes.
Torreta per a fixació de 1 antena, de 4,15 m d'altura. Inclús grup de vents per a subjecció de la torreta, ancoratges i quants accessoris siguin necessaris per a la seva correcta instal·lació.
Inclou: Replanteig. Muntatge.
Criteri d'amidament de projecte: Nombre d'unitats previstes, segons documentació gràfica de Projecte.
Criteri de mesura d'obra: Es mesurarà el nombre d'unitats realment executades segons especificacions de Projecte.

| Codi | Ut | Descripció | Rendiment | Preu | Import |
|---|---|---|---|---|---|
| mt40saf010aj | U | Màstil per a fixació d'antenes, de tub d'acer amb tractament anticorrosiu, de 1,65 m d'altura, 35 mm de diàmetre i 1,5 mm de gruix, unió per endoll. Inclús accessoris. (material) | 1 | 12.24 | 12.240 |
| mt40saf030f | U | Tram superior per a torreta de subjecció d'antena, de 2,5 m d'altura i secció triangular de 180 mm de costat, de tub d'acer de 20 mm de diàmetre i gelosia d'acer de 7 mm de diàmetre, amb tractament anticorrosiu, unió per endoll. Inclús accessoris. (material) | 1 | 104.7 | 104.700 |
| mt40saf031a | U | Placa base rígida, quadrada, per soldar o cargolar, per a fixació de tram de secció triangular mitjançant unió per endoll, inclús accessoris de fixació. (material) | 1 | 16.54 | 16.540 |
| mt40saf040a | m | Cable d'acer de 2 mm de diàmetre, per grup de vents de subjecció de torreta. Inclús placa base, ferraments i tensors. (material) | 25 | 1.46 | 36.500 |
| mo001 | h | Oficial 1ª instal·lador de telecomunicacions. (mà d'obra) | 4.504 | 29.34 | 132.147 |
| mo056 | h | Ajudant instal·lador de telecomunicacions. (mà d'obra) | 4.504 | 25.25 | 113.726 |
| % | % | Costos directes complementaris | 2 % | 415.853 | 8.317 |
|  |  | Costos directes |  |  | 424.170 |

Residus:
- col·locació: mt40saf030f; factor de residu 0.006
- col·locació: mt40saf031a; factor de residu 0.006
- col·locació: mt40saf040a Cable d'acer de 2 mm de diàmetre, per grup de vents de subjecció de torreta. Inclús placa base, ferraments i tensors; factor de residu 0.0158367

## Recursos

**mt40saf010aj** U Màstil per a fixació d'antenes
Dades tècniques: Cost energètic 26.557 MJ; Emissió de CO2 1.403 kg
Residus:
- embalatge: re150101 Envasos de paper i cartró. (component de residu); rendiment 0.03 kg; Codi LER 15 01 01; Massa de l'element 1 kg; Volum 0.001333 m3

**mt40saf030f** U Tram superior per a torreta de subjecció d'antena
Dades tècniques: Cost energètic 173.443 MJ; Emissió de CO2 8.990 kg; Codi LER 17 04 05; Massa de l'element 17.25 kg; Volum 0.008214 m3
Residus:
- embalatge: re170203 Plàstic. (component de residu); rendiment 0.04 kg; Codi LER 17 02 03; Massa de l'element 1 kg; Volum 0.001667 m3

**mt40saf031a** U Placa base rígida
Dades tècniques: Cost energètic 58.530 MJ; Emissió de CO2 3.028 kg; Codi LER 17 04 05; Massa de l'element 5.56 kg; Volum 0.002648 m3
Residus:
- embalatge: re170203 Plàstic; rendiment 0.04 kg

**mt40saf040a** m Cable d'acer de 2 mm de diàmetre, per grup de vents de subjecció de torreta. Inclús placa base, ferraments i tensors
Dades tècniques: Cost energètic 0.277 MJ; Emissió de CO2 0.069 kg; Codi LER 17 04 11; Massa de l'element 0.0245 kg; Volum 0.000016 m3
Residus:
- embalatge: re150101 Envasos de paper i cartró; rendiment 0.067 kg
