# Punt d'interconnexió de cables coaxials

- Propietat de l'arxiu: CYPE Ingenieros S.A.
- Format: FIEBDC-3/2016
- Programa: Generador de preus de la construcció. CYPE Ingenieros, S.A.
- Data: 30/07/2024
- Divisa: EUR
- Costos indirectes: 3 %
- IVA: 21 %

## I Instal·lacions

### IA Audiovisuals

#### IAA Xarxa de cables coaxials

**IAA042** U Punt d'interconnexió de cables coaxials.
Punt d'interconnexió de cables coaxials per a xarxa de distribució amb tipologia en estrella, format per armari de polièster reforçat amb fibra de vidre, de 210x310x160 mm, com a registre principal de cables coaxials i 6 connectors tipus "F" a compressió, per a cable RG-6. Inclús placa de muntatge, porta amb pany, accessoris necessaris per la seva correcta instal·lació, peces especials i fixacions.
Inclou: Col·locació de l'armari. Col·locació dels connectors. Connexionat i comprovació del seu correcte funcionament.
Criteri d'amidament de projecte: Nombre d'unitats previstes, segons documentació gràfica de Projecte.
Criteri de mesura d'obra: Es mesurarà el nombre d'unitats realment executades segons especificacions de Projecte.

| Codi | Ut | Descripció | Rendiment | Preu | Import |
|---|---|---|---|---|---|
| mt40mtm050a | U | Armari de polièster reforçat amb fibra de vidre, de 210x310x160 mm, amb placa de muntatge perforada d'alumini i porta amb pany. (material) | 1 | 84.16 | 84.160 |
| mt40cfr020a | U | Connector tipus "F" a compressió, per a cable coaxial RG-6. (material) | 6 | 0.24 | 1.440 |
| mo001 | h | Oficial 1ª instal·lador de telecomunicacions. (mà d'obra) | 0.836 | 29.34 | 24.528 |
| mo056 | h | Ajudant instal·lador de telecomunicacions. (mà d'obra) | 0.836 | 25.25 | 21.109 |
| % | % | Costos directes complementaris | 2 % | 131.237 | 2.625 |
|  |  | Costos directes |  |  | 133.862 |

## Recursos

**mt40mtm050a** U Armari de polièster reforçat amb fibra de vidre
Dades tècniques: Cost energètic 0.019 MJ; Emissió de CO2 0.031 kg
Residus:
- embalatge: re150101 Envasos de paper i cartró. (component de residu); rendiment 0.036 kg; Codi LER 15 01 01; Massa de l'element 1 kg; Volum 0.001333 m3

**mt40cfr020a** U Connector tipus "F" a compressió, per a cable coaxial RG-6
Dades tècniques: Cost energètic 2.988 MJ; Emissió de CO2 0.214 kg
Residus:
- embalatge: re150101 Envasos de paper i cartró; rendiment 0.072 kg
