# Amplificador de línia

- Propietat de l'arxiu: CYPE Ingenieros S.A.
- Format: FIEBDC-3/2016
- Programa: Generador de preus de la construcció. CYPE Ingenieros, S.A.
- Data: 30/07/2024
- Divisa: EUR
- Costos indirectes: 3 %
- IVA: 21 %

## I Instal·lacions

### IA Audiovisuals

#### IAA Xarxa de cables coaxials

**IAA090** U Amplificador de línia.
Amplificador de 5-862 MHz amb via de retorn activa, de 150x150x55 mm, via directa de 86-862 MHz, de 30 dB de guany i 118 dBµV de tensió màxima de sortida, i via de retorn de 5-66 MHz, de 12 dB de guany i 116 dBµV de tensió màxima de sortida.
Inclou: Col·locació de l'amplificador. Connexionat i comprovació del seu correcte funcionament.
Criteri d'amidament de projecte: Nombre d'unitats previstes, segons documentació gràfica de Projecte.
Criteri de mesura d'obra: Es mesurarà el nombre d'unitats realment executades segons especificacions de Projecte.

| Codi | Ut | Descripció | Rendiment | Preu | Import |
|---|---|---|---|---|---|
| mt40eca200a | U | Amplificador de 5-862 MHz amb via de retorn activa, de 150x150x55 mm, via directa de 86-862 MHz, de 30 dB de guany i 118 dBµV de tensió màxima de sortida, i via de retorn de 5-66 MHz, de 12 dB de guany i 116 dBµV de tensió màxima de sortida, amb ajust continu de guany i pendent, i connectors tipus "F". (material) | 1 | 200.79 | 200.790 |
| mo001 | h | Oficial 1ª instal·lador de telecomunicacions. (mà d'obra) | 0.257 | 29.34 | 7.540 |
| mo056 | h | Ajudant instal·lador de telecomunicacions. (mà d'obra) | 0.257 | 25.25 | 6.489 |
| % | % | Costos directes complementaris | 2 % | 214.819 | 4.296 |
|  |  | Costos directes |  |  | 219.115 |

## Recursos

**mt40eca200a** U Amplificador de 5-862 MHz amb via de retorn activa
Dades tècniques: Cost energètic 0.138 MJ; Emissió de CO2 0.218 kg
Residus:
- embalatge: re150101 Envasos de paper i cartró. (component de residu); rendiment 0.256 kg; Codi LER 15 01 01; Massa de l'element 1 kg; Volum 0.001333 m3
