# Multiplexor

- Propietat de l'arxiu: CYPE Ingenieros S.A.
- Format: FIEBDC-3/2016
- Programa: Generador de preus de la construcció. CYPE Ingenieros, S.A.
- Data: 30/07/2024
- Divisa: EUR
- Costos indirectes: 3 %
- IVA: 21 %

## I Instal·lacions

### IA Audiovisuals

#### IAF Xarxa de cables de parells de coure

**IAF085** U Multiplexor.
Multiplexor passiu d'una entrada i 8 sortides, amb connectors femella tipus RJ-45 de 8 contactes, categoria 6, color blanc i tirantet de connexió de 0,5 m de longitud format per cable rígid U/UTP no propagador de la flama de 4 parells de coure, categoria 6, amb conductor unifilar de coure, aïllament de polietilè i beina exterior de PVC LSFH lliure de halògens, amb baixa emissió de fums i gasos corrosius i connector mascle tipus RJ-45 de 8 contactes, categoria 6, en tots dos extrems.
Inclou: Col·locació del multiplexor. Connexionat i comprovació del seu correcte funcionament.
Criteri d'amidament de projecte: Nombre d'unitats previstes, segons documentació gràfica de Projecte.
Criteri de mesura d'obra: Es mesurarà el nombre d'unitats realment executades segons especificacions de Projecte.

| Codi | Ut | Descripció | Rendiment | Preu | Import |
|---|---|---|---|---|---|
| mt40mta060b | U | Multiplexor passiu d'una entrada i 8 sortides, amb connectors femella tipus RJ-45 de 8 contactes, categoria 6, color blanc. (material) | 1 | 23 | 23.000 |
| mt40mta070b | U | Tirantet de connexió de 0,5 m de longitud format per cable rígid U/UTP no propagador de la flama de 4 parells de coure, categoria 6, amb conductor unifilar de coure, aïllament de polietilè i beina exterior de PVC LSFH lliure de halògens, amb baixa emissió de fums i gasos corrosius i connector mascle tipus RJ-45 de 8 contactes, categoria 6, en tots dos extrems, segons EN 50288-6-1. (material) | 1 | 6.23 | 6.230 |
| mo001 | h | Oficial 1ª instal·lador de telecomunicacions. (mà d'obra) | 0.193 | 29.34 | 5.663 |
| % | % | Costos directes complementaris | 2 % | 34.893 | 0.698 |
|  |  | Costos directes |  |  | 35.591 |

Residus:
- col·locació: mt40mta070b; factor de residu 0.011

## Recursos

**mt40mta060b** U Multiplexor passiu d'una entrada i 8 sortides
Dades tècniques: Cost energètic 0.133 MJ; Emissió de CO2 0.210 kg
Residus:
- embalatge: re150101 Envasos de paper i cartró. (component de residu); rendiment 0.247 kg; Codi LER 15 01 01; Massa de l'element 1 kg; Volum 0.001333 m3

**mt40mta070b** U Tirantet de connexió de 0,5 m de longitud format per cable rígid U/UTP no propagador de la flama de 4 parells de coure
Dades tècniques: Cost energètic 1.864 MJ; Emissió de CO2 0.069 kg; Codi LER 17 04 11; Massa de l'element 0.05 kg; Volum 0.000033 m3
Residus:
- embalatge: re150101 Envasos de paper i cartró; rendiment 0.039 kg
