# Caixa de selecció de flux de refrigerant, per a sistema amb recuperació de calor, per a gas R-410A

- Propietat de l'arxiu: CYPE Ingenieros S.A.
- Format: FIEBDC-3/2016
- Programa: Generador de preus de la construcció. CYPE Ingenieros, S.A.
- Data: 17/06/2024
- Divisa: EUR
- Costos indirectes: 3 %
- IVA: 21 %

## I Instal·lacions

### IB Sistemes de climatització

#### IBP Sistema VRF (Toshiba)

**IBP500** U Caixa de selecció de flux de refrigerant, per a sistema amb recuperació de calor, per a gas R-410A.
Caixa de selecció de flux de refrigerant, sistema VRF amb recuperació de calor, per a gas R-410A, per a un màxim de 8 unitats interiors, model RBM-Y1803FE "TOSHIBA", amb un rang de capacitat total de les unitats interiors connectades aigües avall de 4 a 6,4, alimentació monofàsica (230V/50Hz), de 190x250x160 mm, 5 kg.
Criteri de valoració econòmica: El preu no inclou la canalització ni el cablejat elèctric d'alimentació.
Inclou: Replanteig. Col·locació i fixació. Connexió a les línies frigorífiques. Connexió a la xarxa elèctrica. Connexió a la xarxa de desguàs.
Criteri d'amidament de projecte: Nombre d'unitats previstes, segons documentació gràfica de Projecte.
Criteri de mesura d'obra: Es mesurarà el nombre d'unitats realment executades segons especificacions de Projecte.

| Codi | Ut | Descripció | Rendiment | Preu | Import |
|---|---|---|---|---|---|
| mt42tsb500n | U | Caixa de selecció de flux de refrigerant, sistema VRF amb recuperació de calor, per a gas R-410A, per a un màxim de 8 unitats interiors, model RBM-Y1803FE "TOSHIBA", amb un rang de capacitat total de les unitats interiors connectades aigües avall de 4 a 6,4, alimentació monofàsica (230V/50Hz), de 190x250x160 mm, 5 kg. (material) | 1 | 1667 | 1667.000 |
| mo005 | h | Oficial 1ª instal·lador de climatització. (mà d'obra) | 0.643 | 29.34 | 18.866 |
| mo104 | h | Ajudant instal·lador de climatització. (mà d'obra) | 0.643 | 25.25 | 16.236 |
| % | % | Costos directes complementaris | 2 % | 1702.102 | 34.042 |
|  |  | Costos directes |  |  | 1736.144 |
